# IGA 2027 Tiefbauarbeiten
Angebotsaufforderung (GAEB DA XML 3.1, DA83)
Projekt: TB336
Währung: EUR
Nebenangebote zugelassen: ja
Erstellt mit: GXML Toolbox V3.2 R20170508, ARRIBAp V14.6.305, 17.06.2026

## TB336 IGA 2027 Tiefbauarbeiten_2.BA
Datum: 17.06.2026

### Bereich 1 Vorbemerkungen

#### Abschnitt 1.1 Technische Vorbemerkungen

*Hinweis: Allgemeine Technische Vertragsbedingungen für Bauleistung (ATV)*
Allgemeine Technische Vertragsbedingungen für Bauleistungen (ATV)
Allgemeine Regelungen für Bauarbeiten jeder Art - DIN 18299

Die Nummerierung der nachfolgenden Punkte bezieht sich auf die Vorgaben der VOB/C, DIN 18299

Soweit in der Leistungsbeschreibung auf Technische Spezifikationen, z.B. nationale Normen, mit denen Europäische Normen umgesetzt werden, europäisch technische Bewertungen, gemeinsame technische Spezifkationen, Internationale Normen, Bezug genommmen wird, werden auch ohne den ausdrücklichen Zusatz: "oder gleichwertig" immer gleichwertige Technische Spezifikationen in Bezug genommen.

0.1 Angaben zur Baustelle

0.1.1 Lage der Baustelle:
RheinPark Duisburg

Umgebungsbedingungen:
Immissionsschutz
Nach § 22 des Bundes-Immissionsschutzgesetzes in der Fassung vom 26. September 2002 (BGBl. I S. 3830) ist beim Betrieb von Baustellen dafür zu sorgen, dass 1. Geräusche verhindert werden, die nach dem Stand der Technik vermeidbar sind, und 2. Vorkehrungen getroffen werden, um die Ausbreitung
unvermeidbarer Geräusche auf ein Mindestmaß zu beschränken. Für den Schutz gegen Baulärm gelten außer den Anforderungen des BIMSCHG, die Allgemeinen Verwaltungsvorschrift gegen Baulärm - Geräuschimmission
Staubschutz
Die Staubentwicklung außerhalb und innerhalb der Gebäude muss durch geeignete Maßnahmen auf ein Minimum beschränkt werden.
Zur Einhaltung der Feinstaubgrenzwerte und Verbesserung der Luftqualität müssen die einzusetzenden Maschinen die Emmisionsanforderungen, Vorgaben und Grenzwerte der nordrheinwestfälischen Luftreinhalteverordnung erfüllen und einhalten.
Die entsprechenden Nachweise sind auf Anforderung vorzulegen und sind während der Arbeiten auf der Baustelle aufzubewahren.

0.1.2 Besondere Belastungen aus Immissionen

Boden- und Gewässerschutz
Gemäß Online-Auskunft „Umweltdaten NRW“ befindet sich das geplante Bauvorhaben nicht in einer  ausgewiesenen Wasserschutzgebietszone.
Während der Bauzeit ist einer Verunreinigung des Grund- und Rheinwassers vorzubeugen. Es sind die behördlichen Auflagen zu beachten. Das Bauvorhaben befindet sich außerhalb des Überschwemmungsgebietes des Rheins.
Die nachfolgenden Vorgaben sind zwingend einzuhalten. Eine gesonderte Vergütung für damit  einhergehende Erschwernisse und Mehraufwendungen erfolgt nicht bzw. die Kosten sind in die  allgemeine Baustelleneinrichtung einzurechnen, sofern hierfür keine gesonderten  Leistungspositionen vorgesehen sind.

Der AN stellt einen Alarmplan für den Umgang mit potenziell von ihm hervorgerufenen  Kontaminationen auf (z.B. Auslaufen von Treibstoffen), der dem AG vor Arbeitsaufnahme vorzulegen  ist. Sollte trotz aller Vorsorge eine Verunreinigung des Untergrundes oder des Gewässers eintreten,  so muss der AN nach dem Alarmplan vorgehen. Der AG ist unverzüglich zu informieren.
Toilettenanlagen müssen mit geschlossenen Behältern zur Aufnahme der Fäkalien ausgerüstet sein.
Auf der Baustelle sind ständig Ölbindemittel in einer Menge bereitzuhalten, die mindestens 500 l  Mineralöle oder deren Produkte sicher binden. Die Bindemittel / Präparate müssen auch auf  Wasserflächen wirksam sein.
Fahrzeuge und Baumaschinen sind gegen Kraftstoff- und Ölverlust zu sichern. Die zur Verwendung  kommenden Baumaschinen sind arbeitstäglich von der Bauleitung auf Undichtigkeiten am Kraftstoff-  und Hydrauliksystem hin zu überprüfen. Tropfverluste sind sofort aufzunehmen. Schadhafte  Baumaschinen sind umgehend von der Baustelle zu entfernen. Die Überprüfung ist im Bautagebuch  zu dokumentieren.
Sollten Unfälle oder Leckagen auftreten, sind die dabei austretenden Schadstoffe sofort zu
entfernen.
Für den Fall, dass auf der Baustelle die Lagerung flüssiger Brenn- und Treibstoffe oder sonstiger  wassergefährdender Stoffe erforderlich wird, gilt die Verordnung über Anlagen zum Umgang mit  wassergefährdenden Stoffen (AwSV)f in der jeweils geltenden Fassung.
Bei Verunreinigungen mit wassergefährdenden Stoffen sind die Meldepflichten gem. §122 LWG NRW und die jeweils gültigen Öl- und Giftalarmrichtlinien zu beachten.
Es dürfen nur Geräte eingesetzt werden, die nicht zuvor im Bereich kontaminierter Standorte  verwendet worden sind. Ausnahmen sind nur zulässig, wenn der AN nachweist, dass die  vorgesehenen Geräte einer Grundreinigung unterzogen wurden und frei von jeglichen Schadstoffen  sind.
Das Betanken von Fahrzeugen und Baugeräten ist ausschließlich auf versiegelten Flächen oder über  geeigneten Auffangwannen zulässig. Entsprechende Bindemittel sind in ausreichender Menge auf
der Baustelle vorzuhalten.
Sofern im Rahmen der Erdarbeiten Stoffe angetroffen werden, die auf Kontaminationen hindeuten,  sind die Arbeiten unverzüglich einzustellen. Der AG bzw. die BÜ ist unmittelbar zu informieren, um  das weitere Vorgehen festzulegen.
Es wurden Bäume und die Wiesenansaat in benachbart Grünflächen und Böschungen mit  artenreichen Wiesen sowie besonders geschützten Biotopen (Stromtal-Halbtrockenrasen, siehe  Punkt 1.12) gepflanzt bzw. angesät. Der Boden der Grünfläche ist nur im absolut notwendigen Maß  zu befahren. Bodenabtrag ist auf das notwendige Maß zu beschränken. Bei feuchten  Bodenverhältnissen ist die Bearbeitbarkeit und Befahrbarkeit vom AN zu prüfen und ggf.  entsprechende Maßnahmen wie lastverteilende Platten einzusetzen. Abgetragener Boden ist  getrennt nach Ober- und Unterboden zu behandeln.

Gemäß der Online-Auskunft „Umweltdaten NRW“ sind keine Landschaftsschutzgebiete bzw. Biotope  ausgewiesen.
In einer ökologischen Voruntersuchung aus dem Jahr 2021 wurden die Wiesenflächen eingeteilt in
- schützenswerte Böschungsbereiche mit Stromtal-Halbtrockenrasen (geschütztes Biotop, keine  Eingriffe, maximaler Schutz im Rahmen der Baumaßnahme)
- Böschungsbereiche mit artenreichen Wiesen (kein geschütztes Biotop, Eingriffe möglich, dennoch  im Rahmen der Baumaßnahme möglichst schützen. Bei Eingriffen ist die Grassode sauber  abzunehmen, geeignet zwischen zu lagern und nach Baueingriff wieder an der ursprünglichen Stelle  einzubauen)
- Wiesen der waagrechten Flächen (kein geschütztes Biotop, Eingriffe möglich, dennoch im Rahmen  der Baumaßnahme möglichst schützen)
Eine Übersicht der Flächen kann der beiliegenden „Übersicht Rheinpark Voruntersuchungen Flora  und Biotoptypen“ entnommen werden.
Die Umsetzung der Teilmaßnahmen wird durch eine ökologische Baubegleitung (ÖBB) überwacht.  Diese wird von der Wirtschaftsbetriebe Duisburg  Anstalt des öffentlichen Rechts (WBD-AöR) im  Namen und im Auftrag der Stadt Duisburg beauftragt, um die Einhaltung von Natur und Landschaft  schützenden Vorschriften bei den an der vorhabenausführenden Beteiligten durchzusetzen. Etwaige  Abweichungen und getroffene Abhilfemaßnahmen sind zu dokumentieren. Die ÖBB stellt sicher, dass sich die Eingriffe in Natur und Landschaft auf die prognostizierten und beschriebenen Eingriffe  beschränken. Sie hat die Aufgabe, die Vorbereitung und Durchführung der Arbeiten unter  naturschutzrechtlichen und naturschutzfachlichen Aspekten zu begleiten und zu überwachen, sodass  Beeinträchtigungen von Natur und Umwelt durch die Abwicklung der Baumaßnahme soweit als  möglich vermieden werden.
0.1.3 Art der baulichen Anlagen
Tiefbauarbeiten (Erdarbeiten, Kanal- und Leitungsverlegung)
0.1.4 Verkehrsverhältnisse auf der Baustelle
Eingeschränkte Verkehrsverhältnisse aufgrund parallel laufender Teilprojekte.
Dem AN obliegt auch die Pflicht, alle Abstimmungen mit den beteiligten Dritten herbeizuführen. Dies  gilt insbesondere für Abstimmungen mit den Leitungsträgern, den Anliegern (u.a. Duisport,  Transportunternehmung) und den Ämtern der Stadtverwaltung.
Dazu koordiniert und kontrolliert er alle sich aus dem Vertrag ergebenden Leistungen einschließlich  der Leistungen, die im Zusammenhang mit der Erstellung der beauftragten Leistung stehen, deren  Planung und/oder Bauausführung jedoch von Dritten erbracht wird. Diese hat der AN in seinen
Bauablauf zu integrieren und bei der Bauausführung zu berücksichtigen. Sie werden fachlich,  räumlich und zeitlich koordiniert, mit dem Ziel, die Gesamtleistung sach- und termingerecht fertig zu  stellen.
Die Arbeiten sind so zu koordinieren, dass die Rechte Dritter für die Dauer der Bauarbeiten oder  vorübergehend, auch kurzfristig, nicht beeinträchtigt werden. Sollte dies nicht möglich sein, ist der  AG mit mindestens zwei Wochen Vorlauf hierüber zu informieren und die weitere Vorgehensweise  abzustimmen. Dies gilt auch bei Zweifeln über das Vorliegen von Rechten Dritter oder bei zu  vermutenden Beeinträchtigungen.
0.1.5 Für den Verkehr freizuhaltende Flächen
Baustellenzufahrten und Lagerflächen der Nebenbaustelle sind in Abstimmung mit den jeweiligen Bauleitungen freizuhalten.
0.1.6 Art, Lage, Maß und Nutzbarkeit von Transporteinrichtungen
Entfällt.
0.1.7 Anschlüsse für Wasser, Energie und Abwasser
Baustrom:
Eine Baustromversorgung ist nicht sichergestellt. Diese liegt in der Verantwortung des AN

Bauwasser:
Eine Bauwasserversorgung ist nicht sichergestellt. Diese liegt in der Verantwortung des AN
0.1.8 Art der dem AN überlassene Flächen:
Erforderliche Absperrmaßnahmen und Vorbereitung der Unterlage des Lagerplatzes sind vom AN vorzunehmen.
Erforderliche Zwischenlagerplätze im Baustellenbereich für Aushub, Aufbruchmaterial usw., einschließlich der erforderlichen Zufahrten, sind vom Auftragnehmer auf eigene Kosten zu besorgen, vorzuhalten und zurückzubauen.
Die Kosten für eine Zwischenlagerung (einschl. der Kosten für die Wiederherstellung des zur Zwischenlagerung in Anspruch genommenen Geländes) ausserhalb des Arbeitsstreifen sind in die Einheitspreise einzurechnen.

0.1.9 Bodenverhältnisse
Die Konzeption des RheinParks basiert auf Erdmodellierungen („Schollen“), die auf die ehemals  industriell genutzte Fläche aufgetragen wurden. Archäologische Bodendenkmäler sind nicht zu  erwarten. Überdies ist zu berücksichtigen, dass überraschend auftretende archäologische Funde
gemäß den § 16 Denkmalschutzgesetz NRW (DSchG NRW) generell er Unteren Denkmalbehörde  anzuzeigen sind und eine Woche nach Zugang dieser Anzeige unverändert im Boden zu belassen sind.

0.1.10 Hydrologische Werte
siehe Anlage "2020 Leitfaden Bodenarbeiten im RheinPark"

0.1.11 Besondere Umweltrechtliche Vorschriften
Keine umweltrechtlichen Auswirkungen

0.1.12 Besondere Vorgaben für die Entsorgung
Die Baustelle unterliegt der geltenden Baustellenverordnung. Somit sind die allgemeinen Grundsätze  nach § 4 Arbeitsschutzgesetz (ArbSchG) Bestandteil jeder Leistung.
Den Stellungnahmen und Anordnungen des vom AG beauftragten SiGeKo ist unbedingt und  umgehend Folge zu leisten. Erkannte Mängel sind innerhalb von 24 Stunden  bei Gefahr im Verzug  jedoch sofort  zu beseitigen.
Die allgemeinen und baustellenspezifischen Regelungen zur Arbeitssicherheit sind einzuhalten.
Die seitens des AN eingesetzten Sicherheitsbeauftragten bzw. Fachkräfte für Arbeitssicherheit
müssen ebenso wie die Ersthelfer vor Baubeginn benannt werden. In jeder Kolonne muss mindestens ein Mitarbeiter mit ausreichenden Kenntnissen der deutschen Sprache eingesetzt werden, um eine  geregelte Kommunikation insbesondere im Notfall mit den Rettungskräften gewährleisten zu
können.
Jeder Unfall, auch ohne Personenschaden, ist umgehend dem AG und der BÜ zu melden.
Bei schweren Arbeitsunfällen sind zusätzlich das Amt für Arbeitsschutz sowie die Polizei zu  informieren.
Generell gelten für die Bauausführung die einschlägigen gesetzlichen und
berufsgenossenschaftlichen Regelungen zum Arbeitsschutz.
Der aus den Belangen des Sicherheits- und Gesundheitsschutzes resultierende Mehraufwand ist  grundsätzlich in die Einheitspreise einzurechnen und wird nicht gesondert vergütet.

0.1.13 Schutzgebiete im Baustellenbereich
Keine Einschränkungen

0.1.14 Art und Umfang zum Schutz von Bäumen
Keine Einschränkungen im Baustellenbereich

0.1.15 Art und Umfang der Regelung des öffentlichen Verkehrs
Die Arbeiten werden unter Beachtung des Besucher-, Bahn- und LKW-Verkehrs ausgeführt.
Alle Erschwernisse, die sich aus den einzelnen Verkehrssicherungen aller Verkehrsträger ergeben,  sind in die Einheitspreise einzurechnen. Alle Zufahrten zu den anliegenden Grundstücken werden  grundsätzlich offengehalten. Verkehrseinschränkungen sind nicht zulässig, arbeitsbedingte  kurzfristige Unterbrechungen werden nur in Abstimmung mit den Anliegern gestattet.
Gleisanlagen
Inmitten des Baustellenbereiches verlaufen Gleise durch den RheinPark. Eine Behinderung oder ein  Rückstau durch Baufahrzeuge ist zu verhindern.
Gleissperrungen sind nicht erforderlich und vorgesehen.
Die Arbeiten dürfen daher nur unter Einhaltung des Sicherheitsabstandes durchgeführt werden. Auch ein Überschwenken des Gleisbereichs ist nicht zulässig.

Durch das Vorhaben dürfen die Sicherheit und die Leichtigkeit des Eisenbahnverkehres auf den  angrenzenden Bahnstrecken nicht gefährdet oder gestört werden.
Ein Zugang zu den bahneigenen Anlagen für Inspektions-, Wartungs- und  Instandhaltungsmaßnahmen, etc. ist jederzeit sicherzustellen.
Während der gesamten Maßnahme sind die Arbeitsflächen und Transportwege verkehrssicher  abzusichern. Die o¨ffentlichen Wege- und Straßenflächen sind frei von Hindernissen zu halten.  Verschmutzungen sind umgehend zu entfernen.

0.1.16:
Der AN hat sich vor Ausführung der Arbeiten über die Lage von Leitungen, Kabeln, Dränen, Kanälen u. ä. im Bereich der Baustelle beim zuständigen Träger der Ver- und Entsorgungs-anlagen und den dazu ergangenen Anweisungen zu unterrichten.
Für die Lage der in den Bestandsplänen dargestellten Bestandsleitungen kann von Seiten des Auftraggebers keine Haftung übernommen werden.

0.1.17 Hindernisse im Baustellenbereich
Siehe 0.1.16

0.1.18 Kampfmittel:
Der Bereich des RheinParks war aufgrund der industriellen Nutzung im Zweiten Weltkrieg vermehrt  Ziel alliierter Luftangriffe, weshalb Kampfmittel generell nicht ausgeschlossen werden können.
Der Baubereich im RheinPark wurde im Zuge der Gestaltung zu einer öffentlichen Parkanlage  nachweislich nach 1945 aufgeschüttet. Die erforderlichen Erdarbeiten finden oberflächennah statt  und liegen nicht im Bereich der Geländeoberkante von 1945.
0.1.19 Baustellenverordnung:
Die Festlegungen der Baustellenverordnung sind einzuhalten.
0.1.20 Besondere Anforderungen von Kabeln, Leitungen etc.
Siehe 0.1.16
0.2 Angaben zur Ausführung
Für die Bauphase wird seitens WBD AöR stellt SiGeKo, eine ökologische Baubegleitung und eine gutachterliche Begleitung durch einen Bodengutachter beauftragt. Die Baumaßnahme wird von einem Baulogistiker begleitet. Ein Baulogistkhandbuch liegt der Ausschreibung als Anlage bei und muss bei der Umsetzung befolgt werden.
0.2.1 Vorgesehene Arbeitsabschnitte
Verlegung von Leerrohren, Kanal- und Trinkwasserleitungen
0.2.2 Besondere Erschwernisse während der Ausführung
Eingeschränkte Verkehrsverhältnisse aufgrund parallel laufender Teilprojekte.

0.2.3 Vorgaben die sich aus dem SiGe-Plan ergeben.
Der SiGe-Plan wird nach Auftragserteilung ausgehändigt.
0.2.4 Art und Umfang der Leistungen zur Unfallverhütung
Siehe 0.2.3
0.2.5 Besondere Anforderungen von Arbeiten im kontaminierten Bereich
Siehe 0.2.3. Kontaminierte Bereiche sind teilweise vorhanden. Leitfaden Bodenarbeiten im RheinPark ist zu berücksichtigen
0.2.6 Besondere Anforderungen an die Baustelleneinrichtung und Entsorgungseinrichtungen
Bei den Arbeiten des AN anfallende Abfälle sind in Abfall-behältern des AN zu sammeln und ordnungsgemäß zu entsorgen. Dem AN obliegt für alle zur Wiederverwendung nicht geeigneten Stoffe oder Materialien die ordnungsgemäße Entsorgung und Deponierung. Hierzu hat der AN Ort und Name der zur Deponierung vorgesehenen und abfallrechtlich genehmigten Stelle zu benennen und zum Nachweis der Entsorgung entsprechende Entsorgungsnachweise und Wiegescheine seinen Rechnungen beizulegen. Der AN hat die Kosten für die Containergestellung, ggf. Containerumsetzen innerhalb der Baustelle, die ordnungsgemäße Entsorgung an anfallendem Material, einschl. Laden und Abtransport zu einer zugelassenen Deponie / Entsorgungsstelle in die Einheitspreise einzukalkulieren. Die anfallenden Kippgebühren sind ebenfalls in die Einheitspreise einzukalkulieren, es sei denn, es wird im Leistungsbeschrieb ausdrücklich anders vermerkt. In diesem Zusammenhang wird auch auf die geltenden kommunalen Richtlinien zur Abfallentsorgung hingewiesen.
(1) Der AN ist verpflichtet seine Arbeitsplätze und Aufenthaltsräume sauber zu halten. Er hat die im Rahmen seiner Tätigkeit anfallenden Abbruchmaterialien, Abfälle und Restmaterialien ordnungsgemäß zu entsorgen. Der AN hat die Baustelle mindestens arbeitstäglich an den Einsatzorten zu reinigen (besenrein).
(2) Grundsätzlich sind die bei der Leistungserbringung anfallenden Verpackungs-, Transport- und Restmaterialien etc. gänzlich vom jeweiligen AN zu beseitigen.
(3) Die Kosten für das Aufnehmen des Abbruchmaterials, die Transportkosten vom Entstehungsort, incl. aller Materialtrennungen, sowie die Beseitigung incl. aller Entsorgungskosten seines eigenen Bauschutts und der Bauabfälle, trägt der AN und ist in die Einheitspreise einzukalkulieren.
Das Aufstellen von Schuttcontainer des AN auf dem Baustellengelände ist nur nach vorheriger schriftlicher Genehmigung durch den AG auf eigens dafür zugewiesenen Flächen möglich.
(4) Durch den AN eingebrachtes Verpackungsmaterial und Restmaterialien des eigenen Verbrauches, sowie sämtliche durch den AN verursachten Verschmutzungen sind unaufgefordert und selbständig arbeitstäglich zu entsorgen. Die Kosten hierfür, inkl. Abfuhr und Gebühren, sind in die Einheitspreise einzurechnen.

(5) Kommt der AN seinen Abfallbeseitigungspflichten während der Ausführungszeit, trotz einmaliger fruchtloser Nachfristsetzung durch die Bauüberwachung des AG nicht nach, so kann der AG diese ohne weitere Ankündigung auf Kosten des AN selbst durchführen lassen.
Als weiterer Stichtag für die zusätzliche wöchentliche Reinigung der Arbeitsbereiche gilt Freitagnachmittag.
Durch den Auftragnehmer verursachte Verunreinigungen, die zu diesem Zeitpunkt angetroffen werden, können von der Bauüberwachung des AG, nach einmaliger fruchtloser Aufforderung zur Mängelbeseitigung, zu Lasten des Auftragnehmers beseitigt werden.
(6) Auf Anordnung sind besondere Reinigungsmaßnahmen (feucht wischen) im direkten Arbeitsumfeld auszuführen, die gesondert vergütet werden.

0.2.7 Besondere Anforderungen an Gerüste
Notwendige Gerüste sind einzukalkulieren und entsprechend den geltenden Vorschriften vorzuhalten.

0.2.8 Mitbenutzung fremder Gerüste
Entfällt

0.2.10 Verwendung von Recyclingstoffen
RC-Material ist nicht zugelassen

0.2.11 Anforderungen an Recyclingstoffe
RC-Material ist nicht zugelassen

0.2.12 Güteüberwachung
Der Auftragnehmer (AN) hat dem Auftraggeber (AG) den Nachweis der Überwachung (Güteüberwachung) der zu liefernden Stoffe und Bauteile entsprechend den betreffenden DIN-Normen zu erbringen. Diese Forderung gilt für nichtge-normte Stoffe und Bauteile als erfüllt, wenn ein Gütezeichen einer anerkannten Überwachungs-/ Güteschutzgemeinschaft vorliegt.
Der AN hat die erforderlichen Materialien, Maschinen und Geräte dem Arbeitsfortschritt entsprechend auf die Baustelle anzuliefern. Anlieferungsort, Standort sowie Be- und Entladung sind mit der Bauüberwachung abzustimmen.
Der AN hat die Materiallieferungen so zu disponieren, dass eine Annahme durch das Personal des AN erfolgt. Bei Materiallieferungen, insbesondere durch Drittfirmen, ist dafür Sorge zu tragen, dass die Lieferpapiere, über die Bezeichnung der Baumaßnahme hinaus, immer die Empfängerfirma (Auftragnehmer) angegeben ist. Die Objektüberwachung nimmt keine Materiallieferungen für ausführende Firmen an.

0.2.13 Eignungs- und Gütenachweise
Siehe 0.2.12

0.2.14 Verwendung von gewonnen Stoffen
Es liegen keine besonderen Bedingungen vor

0.2.15 Entsorgung von Böden
Siehe entsprechende Entsorgungspositionen.

0.2.22: Abrechnungsunterlagen
Abrechnungsunterlagen und Aufmaße sind mit der Bauüberwachung zu besprechen, Aufmaße sind von der Bauüberwachung gegenzeichnen zu lassen. Der AN hat rechtzeitig und in Abstimmung mit der Bauüberwachung zu den Abschlagszahlungen gemeinsame Termine zur Aufmaßkontrolle zu vereinbaren. Aufmaße sind kumuliert zu erstellen und von der Auftraggeber- und Auftragnehmerseite zu unterzeichnen. Es dürfen nur gleiche Positionen auf einem Aufmaßblatt abgerechnet werden.

*Hinweis: Allgemeine technische Vorbemerkungen*
Allgemeine technische Vorbemerkungen
************************************************************************
Die technischen Vorbemerkungen gelten für das gesamte Leistungsverzeichnis.
Die Beschreibungen der einzelnen Leistungen des Leistungsverzeichnisses sind dem Standardleistungsbuch für das Bauwesen (StLB und STLB-Bau) bzw. dem Standard- leistungskatalog (STLK) entnommen, soweit sie durch eine Standardleistungsnummer gekennzeichnet sind. Punktfolgen in den Beschreibungen des Leistungsverzeichnisses sind vom Bieter auszufüllen.
Mit den im Leistungsverzeichnis enthaltenen Angaben über Bauart, Bauteil, Baustoff und Abmessungen gelten auch der Herstellungsvorgang und -ablauf bis zur fertigen Leistung, unter Zugrundelegung der anerkannten Regeln der Technik und der gesetzlichen und behördlichen Vorschriften als beschrieben. Hierbei bedeutet Bauart das Herstellen durch Zusammenfügen der Stoffe und Bauteile bis zur fertigen Leistung.
1. Allgemeines
Die Metropole Ruhr hat den Wettbewerb für die Internationale Gartenausstellung (IGA) unter der Leitfrage: 'Wie wollen wir morgen leben?' für das Jahr 2027 gewonnen.
Ausgangspunkt des Zukunftsgartens Duisburg ist der RheinPark im Stadtteil Hochfeld, der auf ca. 33 ha Grün- und Freiflächen ein facettenreiches Freizeitangebot mit direkter Rheinnähe bietet.
1.1 Teilprojekte im RheinPark
Im RheinPark werden mehrere Teilprojekte (TPs) als „Ergänzungsinvestitionen“ zur Vervollständigung des Angebots bzw. der Konzeption über eine Fördermaßnahme umgesetzt. Die Umsetzungen/Erbringung der geforderten Leistungen für das Teilprojekt 47 "Dauerhafte Infrastruktur einschließlich Veranstaltungsfläche, BA.2" erfolgt daher in Abhängigkeit von den anderen Teilprojekten zeitlich versetzt:
- 05 Grüne Maßnahmen (Neupflanzungen, Umsetzung ca Q1-2+4/2026)
- 09 Spielen (Multifunktionaler Spielbereiche, Umsetzung ca Q1-4/2026)
- 10 Erweiterung Skateplatz (Umsetzung ca Q1-3/2026)
- 11 Zusätzliche Bankstandorte (Umsetzung ca Q1-3/2026)
- 11b Platz am Wasserturm (Umsetzung ca Q4/2025-Q1/2026)
- 13 Nachhaltige Bewässerung (Umsetzung ca Q2/2025-Q1/2026)
- 14 Licht- Und Elektroplanung (=diese Ausschreibung: Umsetzung ca Q2-Q4/2026)
- 17a Umweltbildung  (Umsetzung ca Q2-4/2026)
- 21 Achse Hochfeldallee (Umsetzung ca Q1-4/2026)
- 22 Rheinpark Barrierefreiheit (Umsetzung ca Q3-4/2026)
- 23b Zuwegung Schiffsanleger (Umsetzung ca Q2/2026)
- 44 Aussichtsplattform Erzbunker  (Abgeschlossen ca Q3-4/2025)
- 44b Zuwegung Skywalk (Umsetzung ca Q4/2026)
- 47 Veranstaltungsfläche mit Bühne (=Tiefbau zur Elektroplanung: ca Q2-Q4/2026)
- 48 Gastronomie Ziegenpeter (Umsetzung ca Q4/2025-Q3/2026)
- 51 Funktionsflächen (Umsetzung ca Q3-4/2026)
Während der Bauphase werden neben den Teilprojekten im RheinPark auch die Ausstellungsbeiträge der IGA gGmbH parallel erstellt (s. 1.1).  Die Umsetzungen/Erbringung der geforderten Leistungen für das Teilprojekt 14 “Licht- und Elektroplanung” erfolgt daher in Abhängigkeit von den anderen Teilprojekten zeitlich versetzt.

Weitere Maßnahmen im Umfeld des RheinParks
Am nordöstlichen Parkeingang - kommend vom Bonifatiusplatz - entsteht ein Eingangspavillon, der durch die GEBAG geplant wird. Bis zum Beginn der IGA wird die Wörthstraße temporär für zusätzlich ruhenden Verkehr umgestaltet. Die Weiße Flotte erstellt einen Schiffsanleger (externe Planung DuisPort).
Die Durchführungsgesellschaft der Gartenschau (IGA gGmbH) realisiert zeitgleich die gärtnerische Ausstellung einschließlich Hallenschauen und Betriebsflächen. Als einer der Hauptstandorte der IGA 2027 wird mit dem Zukunftsgarten „RheinPark und Anbindung“ ein besonderer Fokus auf die Maßnahmen zur Stärkung der Biodiversität und der einzigartigen Industrienatur gelegt. Experimentierfelder zeigen im Rahmen der IGA klimaresiliente Bepflanzungen und Zukunftsbäume, um unsere Städte klimarobust zu gestalten. Die Gartenschau wird als temporäre Maßnahme nach dem Durchführungsjahr 2027 zurückgebaut.
Der Bereich Kultushafen wird als attraktive Erweiterung des RheinParks nach Süden in gestalterischer Anlehnung an den RheinPark umgestaltet.  Die hohen Spundwände werden aufgebrochen und eine gleichmäßig ansteigende, flache Rampe wird zur Hafenbucht hin gebaut. Ein serpentinenartiger, barrierearmer Weg ermöglicht den Zugang zu einem Aufenthaltsplatz in Wassernähe („Hafenbalkon“). Auf der oberhalb der Rampe anschließenden, ebenen Fläche ist ein gastronomisches Angebot vorgesehen.
Die Kläranlage Duisburg-Hochfeld wird in zwei Abschnitten umfassend saniert. Diese Modernisierungsmaßnahme ist dringend erforderlich, um den stetig wachsenden Anforderungen an eine nachhaltige Abwasserreinigung gerecht zu werden und den aktuellen technischen Stand zu sichern. Im Fokus des ersten Bauabschnitts steht die Sanierung des sogenannten Wasserwegs von August 2024 bis Ende 2026. Hier werden alle Einheiten des Klärprozesses  von der mechanischen Reinigung bis zur biologischen Stufe  schrittweise modernisiert.
Im beileigenem Übersichtsplan sind die Teilprojekte konzeptionell verortet. s. (00) 260616_Rheinpark Duisburg_Ausführungsplanung_2.BA_TP47_Bauabschnitte.

1.2. Beweissicherung
Vor Beginn der Arbeiten erfolgt, je nach Baufeld und in Anhängigkeit mit der Flächenverfügbarkeit,  falls nötig auch zeitlich versetzt, eine gemeinsame Begehung des Baufelds unter Teilnahme von AG und AN mit einer Fotodokumentation des Bestands.
Der AN erstellt  vor  Baubeginn  eine  Dokumentation, die den jeweiligen Zustand der Teilbereiche und den Urzustand der gesamten Baumaßnahme umfasst.
Nach Abschluss der Arbeiten wird eine erneute Beweissicherung durchgeführt. Sämtliche Schäden werden in einem Protokoll erfasst, das von den Beteiligten als zutreffend bestätigt und wie bei der Anfangsbeweissicherung verteilt werden muss. Die Art der Schadensregulierung ist anzugeben.
Alle Protokolle sind zur Schlussrechnung chronologisch zusammengefasst vorzulegen.
Soweit Schadensfälle nicht durch eine Abfindungserklärung abgeschlossen sind, ist vor Ablauf der Gewährleistung eine erneute Besichtigung durchzuführen. Das Verfahren wird entsprechend den vorstehenden Bestimmungen durchgeführt. Die Kosten dieser Nachbegehungen sowie etwaiger Schadensbeseitigungen trägt der AN, insofern die Schäden durch den AN zu vertreten sind.
1.3. Planungsgrundlage
Die Ausführungsplanung wurde im Auftrag des AG in dem Umfang durchgeführt, der den Ausschreibungsunterlagen zu entnehmen ist. Sie ist Grundlage der Ausschreibung.

1.4 Bauablauf / Baustellenlogistiker / Koordinierung
Die Vielzahl der gleichzeitig stattfindenen Baustellen wird über einen Baustellenlogistiker organsiert, der die Realisierung der Multiprojekte im RheinPark im Rahmen der IGA 2027 sicherstellt. Es definiert Bedingungen, Richtlinien und Abläufe zur Gewährleistung einer projektübergreifenden und termingerechten Bauabwicklung.
Für die operative Ausführung der Baulogistik werden, unter Beachtung der andbedingungen der übergeordneten Pläne und der Bedingung der Baustellenordnung Logistikphasenpläne bzw. Routenpläne erstellt. Der jeweils gültige Phasenplan verortet die Elemente der Baulogistik und gibt Auskunft über die jeweilige Andienung der Teilprojekte mit Unterstützung einer Routenplanung für die Baustellenverkehre.
Baustellenzufahrten  und  Lagerflächen  der  Nebenbaustelle  sind in Abstimmung mit den jeweiligen Bauleitungen freizuhalten.
Ein Baulogistikhandbuch liegt der Ausschreibung als Anlage bei. Das Handbuch muss bei der Umsetzung befolgt werden, die vorläufige Routenplanung ist der Anlage 5 des Handbuches zu entnehmen. Weitere Einzelheiten sind dem beiliegendem Baulogistikhandbuch zu entnehmen und entsprechend mit dem Baulogistikdienstleister abzustimmen.
Aus  dem  Vertrag ergebende  Leistungen  einschließlich  der  Leistungen,  die  im Zusammenhang  mit  der  Erstellung  der  beauftragten  Leistung stehen,  deren  Planung  und/oder  Bauausführung  jedoch  von Dritten erbracht warden sind vom AN in seinen  Bauablauf  zu  integrieren  und  bei  der  Bauausführung  zu berücksichtigen.  Die Arbeiten sind so zu koordinieren, dass die Rechte Dritter für die Dauer der Bauarbeiten oder  vorübergehend, auch kurzfristig, nicht beeinträchtigt werden. Sollte dies nicht möglich sein, ist der AG mit mindestens zwei Wochen Vorlauf hierüber zu informieren und die weitere  Vorgehensweise abzustimmen.  Dies gilt auch bei Zweifeln über das Vorliegen von Rechten Dritter oder bei zu vermutenden Beeinträchtigungen. Der AN ist zuständig für für Abstimmungen  mit  den  Leitungsträgern  und  den  Ämtern  der Stadtverwaltung, sofern dies im Aufgabenbereich des AN liegt.  Erstprüfungen der neu erstellten elektrischen Anlagen nach DGUV Vorschrift 3 bzw. DIN VDE 0100 0600 müssen durch einen Konzessionsträger der Netze Duisburg GmbH durchgeführt oder als Nachunternehmer beauftragt werden.
Der Einbau der Beleuchtungselemente erfolgt in enger Abstimmung mit einem separate beauftragten Tiefbauunternehmen.

1.5 Archäologie
Die auszuführenden Bodenarbeiten befinden sich im Umfeld eines denkmalgeschützten Bereichs. Es ist besondere Rücksicht auf den Erhalt bestehender historischer Substanz zu nehmen. Sämtliche Arbeiten sind mit höchster Sorgfalt und in Abstimmung mit den zuständigen Denkmalbehörden auszuführen. Eventuell auftretende Funde oder Befunde sind unverzüglich zu melden und die Arbeiten an der betreffenden Stelle einzustellen, bis eine Freigabe durch die zuständigen Stellen erfolgt. Alle am Bau Beteiligten sind vor Beginn der Arbeiten über die besonderen Anforderungen und Einschränkungen aufgrund des Denkmalschutzes zu unterweisen.
1.6 Landschaftsschutz, Artenschutz
Gemäß der Online-Auskunft „Umweltdaten NRW“ sind keine Landschaftsschutzgebiete ausgewiesen.
In einer ökologischen Voruntersuchung aus dem Jahr 2021 wurden die Wiesenflächen eingeteilt in
- schützenswerte Böschungsbereiche mit Stromtal-Halbtrockenrasen (geschütztes Biotop, keine Eingriffe, maximaler Schutz im Rahmen der Baumaßnahme)
- Böschungsbereiche mit artenreichen Wiesen (kein geschütztes Biotop, dennoch im Rahmen der Baumaßnahme möglichst schützen.)
- Wiesen der waagrechten Flächen (kein geschütztes Biotop, Eingriffe möglich, dennoch im Rahmen der Baumaßnahme möglichst schützen)
Eine Verdichtung / Beschädigung der Wiesenflächen muss vermieden werden und bei der Baustellenlogistik berücksichtigt werden.
Eine Übersicht der Flächen kann der beiliegenden „Übersicht Rheinpark Voruntersuchungen Flora und Biotoptypen“ entnommen werden.
Die Umsetzung der Teilmaßnahmen wird durch eine ökologische Baubegleitung (ÖBB) überwacht.  Diese wird von den Wirtschaftsbetrieben Duisburg  Anstalt  des  öffentlichen  Rechts (WBD-AöR)  im  Namen  und  im  Auftrag  der  Stadt  Duisburg beauftragt,  um  die  Einhaltung  von  natur-  und  landschaftschützenden Vorschriften bei den an der vorhabenausführenden Beteiligten  durchzusetzen.  Die ÖBB stellt sicher, dass sich die Eingriffe in Natur und Landschaft auf die prognostizierten und beschriebenen Eingriffe beschränken. Sie hat die Aufgabe, die Vorbereitung und Durchführung der Arbeiten unter naturschutzrechtlichen und naturschutzfachlichen Aspekten zu begleiten und zu überwachen, sodass Beeinträchtigungen von Natur und Umwelt durch die Abwicklung der Baumaßnahme soweit als möglich vermieden werden
Bei Eingriffen in Vegetationsflächen ist der Erhalt und Schutz der verschiedenen Biotoptypen je nach Wertigkeit und Funktion bei der weiteren Planung zu berücksichtigen und abzustimmen. Die definierten Schutz- und Erhaltungsziele der ökologische Baubegleitung sind sicherzustellen.
Etwaige Abweichungen und getroffene Abhilfemaßnahmen sind zu dokumentieren.
Im Direkten Umfeld des Wasserturms befinden sich Habitate (Gleisbett,  Erzbumkerwand, Steinschüttungen) einer geschützten Mauereidechsenpopulation). Auf der Baustelle sind gemäß den Angaben der ÖBB und des AG. Falls der Bauablauf das Versetzen des Reptilienschutzzauns  erforderlich macht, ist dies im Vorfeld mit den ÖBB und dem AG abzustimmen. Die Umsetzung der Teilmaßnahmen wird durch eine ökologische Baubegleitung  (ÖBB) überwacht. Gegenenfalls sind Reptilienschutzzäune aufzustellen und während der gesamten Bauzeit zu erhalten. Der Schutzzaun dient dazu, die geschützten Mauereidechsen vom Baustellenbetrieb fernzuhalten. Beschädigungen sind zu vermeiden, anzuzeigen und ggf. sofort wieder  zu beseitigen.
1.7 Rahmensanierungsplan RheinPark, Bodenschutz
Der RheinPark befindet sich auf einer ehemaligen Industriefläche und wurde zuvor auf Grundlage eines
Rahmensanierungsplanes sowie mehrere, für verbindlich erklärter Teilsanierungspläne, saniert.  Aufgrund des sukzessiven Ausbaus der Parkanlage in mehreren Bauabschnitten, variiert der Aufbau der Bodenschichten je nach Bauabschnitt und Modellierung des Geländes.
Mit Abschluss der Sanierungsmaßnahme wird die zuverlässige Unterbindung, Unterbrechung oder Minimierung der Wirkungspfade „Boden-Mensch“, „BodenNutzpflanze“ und „Boden- Grundwasser“ sichergestellt.
Zur Erstellung der Bauabschnitte 2-4 des RheinParks wurde nach dem Abbruch von Gebäuden, Kanälen und anderen Anlagen eine 30 cm starke Abdichtungsschicht aus mineralischem, bindigem Boden eingebaut (kf-Wert 10 ¯8). Diese Bodenschicht wird mittels eines Drainagesystems entwässert. Im Bereich der Bäume wurde zur zusätzlichen Sicherung der Dichtschicht eine Wurzelschutzbahn eingebaut. Im Bereich der Bestandgebäude wurden nicht alle Fundamente vollständig zurückgebaut. Über der Abdichtungsschicht wurde eine Lage sandigen Füllbodens (kf-Wert 10 ¯5) aufgebracht. Der  Boden  der Grünfläche  ist  nur  im  absolut  notwendigen  Maß zu befahren. Bodenabtrag ist auf das notwendige Maß  zu  beschränken.  Bei feuchten  Bodenverhältnissen  ist  die  Bearbeitbarkeit  und Befahrbarkeit  vom  AN  zu  prüfen  und  ggf.  Entsprechende Maßnahmen wie lastverteilende  Platten  einzusetzen. Abgetragener Boden ist getrennt nach Ober- und Unterboden zu behandeln. Als Anlage 2020 liegt der Leitfaden - Bodenarbeiten im RheinPark bei, der Bestandteil der Ausschreibung ist und verbindlich bei er Bauausführung zu beachten ist.
1.8 Gewässerschutz
Gemäß Online-Auskunft „Umweltdaten NRW“ befindet sich das geplante  Bauvorhaben  nicht  in  einer  ausgewiesenen Wasserschutzgebietszone.
Während  der  Bauzeit  ist  einer  Verunreinigung  des  Grund-  und Rheinwassers  vorzubeugen.  Es sind  die  behördlichen  Auflagen zu  beachten.
Die nachfolgenden Vorgaben sind  zwingend  einzuhalten.  Eine gesonderte Vergütung für damit  einhergehende  Erschwernisse und Mehraufwendungen erfolgt nicht bzw. die Kosten sind in die allgemeine  Baustelleneinrichtung  einzurechnen,  sofern  hierfür keine gesonderten  Leistungspositionen vorgesehen sind.
Der AN stellt einen Alarmplan für den Umgang mit potenziell von ihm hervorgerufenen Kontaminationen auf  (z.B. Auslaufen  von Treibstoffen), der dem AG vor Arbeitsaufnahme vorzulegen  ist. Sollte trotz aller Vorsorge eine Verunreinigung des Untergrundes oder  des  Gewässers  eintreten, so  muss  der  AN  nach  dem Alarmplan vorgehen. Der AG ist unverzüglich zu informieren.
Toilettenanlagen müssen  mit  geschlossenen  Behältern  zur Aufnahme der Fäkalien ausgerüstet sein.
Auf  der  Baustelle  sind  ständig  Ölbindemittel  in  einer  Menge bereitzuhalten, die mindestens  500 l Mineralöle  oder  deren Produkte  sicher  binden.  Die Bindemittel /  Präparate  müssen auch auf  Wasserflächen wirksam sein.
Fahrzeuge  und  Baumaschinen  sind  gegen  Kraftstoff-  und Ölverlust  zu  sichern.  Die zur Verwendung  kommenden Baumaschinen  sind  arbeitstäglich  von  der  Bauleitung  auf Undichtigkeiten  am  Kraftstoff-  und  Hydrauliksystem  hin  zu überprüfen.  Tropfverluste sind  sofort  aufzunehmen.  Schadhafte Baumaschinen sind umgehend  von  der  Baustelle  zu entfernen. Die Überprüfung ist im Bautagebuch zu dokumentieren. Sollten  Unfälle  oder  Leckagen  auftreten,  sind  die  dabei austretenden Schadstoffe sofort zu  entfernen.  Für  den Fall, dass  auf  der  Baustelle  die  Lagerung  flüssiger Brenn-  und  Treibstoffe  oder  sonstiger wassergefährdender Stoffe  erforderlich  wird,  gilt  die  Verordnung  über  Anlagen  zum Umgang mit wassergefährdenden Stoffen (AwSV)f in der jeweils geltenden Fassung. Bei Verunreinigungen  mit  wassergefährdenden  Stoffen  sind  die Meldepflichten gem. §122 LWG NRW und die jeweils gültigen Öl- und Giftalarmrichtlinien zu beachten. Es  dürfen nur Geräte  eingesetzt  werden,  die  nicht  zuvor  im Bereich  kontaminierter  Standorte verwendet worden sind. Ausnahmen sind nur zulässig, wenn der AN nachweist, dass die vorgesehenen Geräte einer  Grundreinigung  unterzogen wurden und frei von jeglichen Schadstoffen sind.
Das  Betanken  von  Fahrzeugen  und  Baugeräten  ist ausschließlich  auf  versiegelten  Flächen  oder  über  geeigneten Auffangwannen  zulässig.  Entsprechende Bindemittel sind  in ausreichender Menge auf der Baustelle vorzuhalten.
Sofern  im  Rahmen  der  Erdarbeiten  Stoffe  angetroffen  werden, die  auf  Kontaminationen  hindeuten,  sind  die  Arbeiten unverzüglich einzustellen. Der AG bzw. die BÜ ist unmittelbar zu informieren, um  das weitere Vorgehen festzulegen.
Werden Schadstoffe angetroffen, z. B. in Böden, Gewässern oder Bauteilen, ist der Auftraggeber unverzüglich zu unterrichten. Bei Gefahr im Verzug hat der Auftragnehmer unverzüglich die notwendigen Sicherungsmaßnahmen zu treffen. Die weiteren Maßnahmen sind gemeinsam festzulegen und von AG freizugeben. Die getroffenen und die weiteren Maßnahmen sind Besondere Leistungen.
1.9 Immissionsschutz
Die gesetzlichen Bestimmungen zum Umweltschutz sind zu beachten. Alle aus Nichteinhaltung der Auflagen auftretenden Erschwernisse, zusätzliche Leistungen und eventuelle Schadensersatzforderungen Dritter sind vom AN zu tragen. Nach §  22  des  Bundes-Immissionsschutzgesetzes  in  der Fassung  vom  26.  September  2002  (BGBl.  I  S.  3830)  ist beim Betrieb  von  Baustellen  dafür  zu  sorgen,  dass  1.  Geräusche verhindert werden, die nach dem Stand der Technik vermeidbar sind, und 2. Vorkehrungen getroffen werden, um die Ausbreitung unvermeidbarer Geräusche auf ein Mindestmaß zu beschränken. Für den Schutz gegen Baulärm gelten außer den Anforderungen des  BIMSCHG, die Allgemeinen Verwaltungsvorschrift  gegen Baulärm Geräuschimmission Staubschutz Die Staubentwicklung muss durch geeignete Maßnahmen auf ein Minimum beschränkt werden.
Zur  Einhaltung  der  Feinstaubgrenzwerte  und  Verbesserung  der Luftqualität  müssen  die  einzusetzenden  Maschinen  die Emmisionsanforderungen,  Vorgaben  und  Grenzwerte  der nordrheinwestfälischen  Luftreinhalteverordnung  erfüllen  und einhalten. Die entsprechenden Nachweise sind auf Anforderung vorzulegen und während der Arbeiten auf der Baustelle aufzubewahren.

1.10 Arbeitssicherheit und Gesundheitsschutz
Die Baustelle unterliegt der geltenden Baustellenverordnung. Somit sind die allgemeinen Grundsätze nach § 4 Arbeitsschutzgesetz (ArbSchG) Bestandteil jeder Leistung. Für die Baumaßnahme wird vom AG ein Sicherheits- und Gesundheitsschutzplan (SiGe-Plan) erstellt. Die Baustelle wird durch einen SiGeKo begleitet.
WBD AöR hat eine Baustellenordnung verfasst. Alle darin genannten Anforderungen müssen umgesetzt und eingehalten werden.
Den Stellungnahmen und Anordnungen des vom AG eingesetzten SiGeKo ist unbedingt und umgehend Folge zu leisten. Erkannte Mängel sind innerhalb von 24 Stunden  bei Gefahr im Verzug jedoch sofort  zu beseitigen.
Die allgemeinen und baustellenspezifischen Regelungen zur Arbeitssicherheit sind einzuhalten.
Die seitens des AN eingesetzten Sicherheitsbeauftragten bzw. Fachkräfte für Arbeitssicherheit müssen ebenso wie die Ersthelfer vor Baubeginn benannt werden. In jeder Kolonne muss mindestens ein Mitarbeiter mit ausreichenden Deutschkenntnissen eingesetzt werden, um eine geregelte Kommunikation insbesondere im Notfall mit den Rettungskräften gewährleisten zu können. Jeder Unfall, auch ohne Personenschaden, ist umgehend dem AG, dem SiGeKo und der BÜ zu melden. Bei schweren Arbeitsunfällen sind zusätzlich das Amt für Arbeitsschutz sowie die Polizei zu informieren.
Generell gelten für die Bauausführung die einschlägigen gesetzlichen und  berufsgenossenschaftlichen Regelungen zum Arbeitsschutz.
Der SiGe-Plan wird nach Auftragserteilung ausgehändigt.
1.11 Nacht-, Sonn und Feiertagsarbeit
Arbeiten an Sonn- und Feiertagen oder nachts sind nicht vorgesehen. Lediglich für das Einleuchten gemeinsam mit dem Lichtplaner ist das Arbeiten außerhalb der gewöhnlichen Arbeitszeitem in der Dunkelheit obligatorisch. Diese Arbeiten sind frühzeitig anzumelden, damit eine Genehmigung erteilt warden kann.
2. Beschreibung der Baustelle und Bauleistung
2.1 Örtliche Situation
Der Rheinpark ist eine etwa 25 ha große Grünfläche zwischen dem Duisburger Stadtteil Hochfeld im Osten und dem Rhein im Westen. Der Park erstreckt sich etwa von Rheinkilometer 774 bis 775, nördlich des Kultushafens bis zur Brücke der Solidarität.
Der Rheinpark liegt auf einem ehemals von Schwerindustrie genutzten Gelände und wurde in den 2000er Jahren zu einer Freizeitfläche umgestaltet. Er ist als postindustrielle Landschaftspark modelliert und mit etwa 3.000 Bäumen bepflanzt. Ein Wegenetz durchzieht den Park, die Wege überwinden mit mehreren Brücken und Unterführungen eine parallel zum Rhein verlaufende, in Betrieb befindliche Güterbahnlinie. Durch die Modellierung der Flächen ergeben sich an zahlreichen Stellen Böschungen, Rampen und Höhenunterschiede. Im Park befinden sich Spielanlagen, ein Skatepark sowie ein Restaurant.
2.2 Vorhandener Baubestand
Im Bereich der Baustelle befinden sich Fuß- und Radwege. Diese sind als befestigte Flächen mit Betonsteinen und als wassergebundene Wegedecke ausgeführt.
Die Arbeiten finden unmittelbar neben Bestandselementen wie Schilder, Leuchten, Einfassungen, Geländer, Schächte usw. statt. Diese Elemente sind während der Bauzeit zu schützen.
Innerhalb der befestigten Flächen sowie in den Grünflächen befinden sich Bestandsbäume. Diese sind gemäß Informationsblatt "Baumschutz auf Baustellen" der Gartenamtsleiterkonferenz und der DIN 18920 während der Bauzeit zu schützen.
Die Grünflächen, insbesondere die Böschungsbereiche, enthalten teilweise besonders geschützte Vegetation (siehe ausführliche Beschreibung unter Punkt 1.6).
2.3 Übersicht über Art und Umfang der Bauleistungen
Die nachstehende Aufstellung dient als grobe Übersicht der auszuführenden Leistungen und enthält unverbindliche Mengenangaben. Der genaue Leistungsumfang ist den Einzelpositionen der Leistungsbeschreibung sowie den Ausführungsunterlagen zu entnehmen.
Es sind folgende Hauptarbeiten durchzuführen:
Für die Ausführung der nachfolgenden Arbeiten ist eine enge Abstimmung zwischen dem beauftragten Elektroinstallationsunternehmen und dem Tiefbauunternehmen erforderlich.
Tiefbauleistungen Der Bauzeitenplan beinhaltet alle relevanten Tiefbauleistungen einschließlich:
- Ausheben und wiederverfüllen von Kabelgräben und Fundamentgruben
- Pflasterarbeiten

Der Bauzeitenplan ist gemeinsam abzustimmen, insbesondere hinsichtlich der Trassenführungen, Fundamentherstellung, Kabelverlegung und Leuchtenmontage.
Änderungen oder Abweichungen vom Ausführungsplan sind unverzüglich miteinander und mit der Bauleitung abzustimmen.
Die Verantwortung für den reibungslosen Bauablauf liegt bei beiden ausführenden Unternehmen gemeinsam.
Die Leistungen und Arbeitsschritte der Gewerke Tiefbau und Elektrotechnik für den 2. Bauabschnitt (BA) sind im Bauzeitenplan als Balkendiagramm dargestellt. Der Bauzeitenplan dient der klaren zeitlichen, sachlichen und örtlichen Gliederung der Baumaßnahme sowie der eindeutigen Koordination der beteiligten Gewerke.
Es sind Leistungen vorhanden, die parallel von Tiefbau und Elektrotechnik auszuführen sind, sowie Leistungen, die vom Tiefbau erst nach Abschluss bestimmter Elektroarbeiten durchgeführt werden können. Alle Abhängigkeiten und Schnittstellen zwischen den Gewerken sind im Bauzeitenplan aufgeführt.

Tiefbauleistungen:
Der Bauzeitenplan beinhaltet alle relevanten Tiefbauleistungen, einschließlich:
- Ausheben und Wiederverfüllen von Kabelgräben und Fundamentgruben, inkl. fachgerechter Verdichtung, Pflasterarbeiten
- Herstellung der Fundamente für Mastleuchten und Bodeneinbauleuchten gemäß Ausführungsplänen.
- Bereitstellung und Verlegung der Leerrohre, Kabelschutzrohre und Kabelzugschächte, sofern nicht anders angegeben.
- Durchführung der Wiederherstellungsarbeiten (Pflaster, Asphalt, Vegetationsflächen etc.)
- Weitere im Leistungsverzeichnis (LV) aufgeführte Bauleistungen
- Alle Leitungen und Schächte müssen nach Verlegen im Graben durch einen Vermesser der Netze Duisburg GmbH eingemessen werden.  Elektroleistungen (bauseits, separater Auftrag):
- Die Elektroarbeiten beziehen sich insbesondere auf Leistungen, die in direktem Zusammenhang mit den Tiefbauarbeiten stehen, wie z. B.:
- Lieferung und Verlegung sämtlicher Steuerkabel inklusive der Anschlüsse und Verbindungsmuffen.
- Lieferung und Montage der Leuchten sowie der zugehörigen Schalt- und Verbindungseinrichtungen.
- Durchführung aller erforderlichen Messungen, Prüfungen und Inbetriebnahmen.
- Abstimmung der Positionierung der Leitungen und Masten gemäß den Vorgaben des Elektroplaners
- Weitere im Leistungsverzeichnis (LV) aufgeführte Bauleistungen
- Gemeinsame Leistungen von Tiefbau und Elektrotechnik:
  Die Schnittstellen betreffen insbesondere folgende Beleuchtungseinrichtungen:
- L14 / L15 (Bodeneinbauleuchten am Wasserturm)
- L1 (Mastleuchte  Liebigstraße, Veranstaltungsfläche zum Kultushafen/südl. Bereich Rheinpark)
- L1 (Mastleuchte Rheinpark, nördlicher Bereich, Zuweg Schiffertunnel / Ziegenpeter zu Parkbalkon)
- L2.1, L2.2 und L2.3 (Leuchtenmasten gebogen, Bereich Skateanlage und Freizeitfläche)
- L6, L8, L9 (Bodeneinbauleuchten an Erzbunker- und Spundwänden und Unterführungen)
- Bei den genannten Trassenleitungen wurden Leerrohre und Kabelzugschächte teilweise bereits im 1. Bauabschnitt verlegt. Die verbleibenden Leitungsabschnitte sowie die Montage der Leuchten sind im 2. Bauabschnitt entsprechend dem Leistungsverzeichnis (LV) auszuführen.

  Besondere Hinweise:
- Sämtliche Prüf-, Melde- und Mitwirkungspflichten sind von beiden Gewerken einzuhalten, um Schnittstellenprobleme, Schäden an der Bausubstanz und Nachtragsforderungen zu vermeiden.
- Beschädigungen an bereits verlegten Leitungen oder Bauteilen sind unverzüglich zu melden und fachgerecht zu reparieren.
- Die exakten Positionen und Höhenlagen der Leuchten und Kabeltrassen sind vor Ort gemeinsam festzulegen und zu protokollieren.
 Die Leistungen und Verantwortlichkeiten sind klar voneinander abgegrenzt, sodass jeder Bieter die Leistungen des jeweils anderen Gewerks bei der Kalkulation seines Angebotes berücksichtigen kann.

Diese Regelungen stellen sicher, dass die Ausführung der Leistungen termingerecht, wirtschaftlich und in Übereinstimmung mit den einschlägigen technischen und rechtlichen Vorgaben erfolgt.

2.4 Baubeginn und Bauzeiten

Der Fertigstellungstermin sowie alle vertraglichen Zwischentermine sind den BVB zu entnehmen.

Aufgrund der Verkehrsführung ergibt sich die Notwendigkeit, die Arbeiten in Teilabschnitten von verschiedenen Zufahrten aus durchzuführen. Die hieraus entstehenden Mehrkosten sind in die entsprechenden Leistungspositionen einzurechnen und werden nicht gesondert vergütet.
  2.5 Verkehrssicherung

Die Arbeiten werden unter Beachtung des Besucher-, Bahn- und LKW-Verkehrs ausgeführt.
Im unmittelbaren Umfeld der Baustelle befinden sich Baumfelder, die als empfindliche Bereiche zu behandeln sind. Diese Schutzgebiete sind im Baustellenbereich eindeutig zu kennzeichnen und während der gesamten Bauphase vor mechanischen Einwirkungen, Bodenverdichtung, Schadstoffeintrag und sonstigen Beeinträchtigungen zu bewahren.
Die allgemein geltenden Schutzmaßnahmen richten sich nach der DIN 18920 „Schutz von Bäumen, Pflanzenbeständen und Vegetationsflächen bei Baumaßnahmen“. Diese Norm legt verbindliche Anforderungen fest.

Zum Schutz der Wurzelbereiche, das ist der gesamte Bereich der  Krone  plus  1,50  m,  (Bodenfläche  zwischen  Stamm  und Kronentraufe)  ist  in  diesem  Bereich  -  das  Befahren  mit Fahrzeugen und schweren Maschinen, - die Lagerung von Bau und  Betriebsstoffen,  das  Aufstellen  von  arbeitenden Maschinen,  Buden,  Aborten  und  Kantinen  nicht  gestattet.
Die Zufahrt zur Baustelle erfolgt über die Liebigstraße.
Die Koordinierung sämtlicher Anlieferungen, Zufahrten und internen Baustellenverkehre obliegt dem beauftragten Baulogistikdienstleister gemäß den Vorgaben des Handbuchs. Zur Gewährleistung eines reibungslosen Ablaufs wird der RheinPark ab Oktober 2025 in weiten Teilen für die Öffentlichkeit gesperrt und durch den Baulogistikdienstleister entsprechend eingezäunt.
  Die genaue Routenplanung erfolgt in Abstimmung mit dem Baulogistikdienstleister.  Die vorläufige Routenplanung ist dem Anhang 5 des Baulogistikhandbuches (LHB, Anlage 2030) zu entnehmen.

Es kann zu längeren Transportwegen kommen.  Der Untergrund im RheinPark besteht teilweise aus Betonpflaster und wassergebundene Wegedecken.

Die Breiten der Hauptwege und möglicher Zufahrten sowie bekannte Erschwernisse in deren Verlauf sind dem Lageplan und den zu entnehmen. Eingeschränkte Verkehrsverhältnisse ergeben sich ggf. Auch aufgrund parallel laufender Teilprojekte.

Die südliche RheinPromenade ist nur mit Fahrzeugen bis zu 7,5 t befahrbar (s. Wegeführungen Fahrwegbreiten Anhang 5 (LHB). Die Zufahrten durch die Doppelbahnunterführung in der verlängerten Liebigstraße (Zugang zur RheinPromenade) hat je 3,7 m und 3,8 m Höhenbeschränlung. Die Zufahrten durch die nördliche Bahnunterführung in der verlängerten Achse RheinOrt hat je 3,7 m Höhenbeschränkung. Die Fuß- und Radwegbrücken beträgt die Belastbarkeit beträgt 500 kg/m². Eine Befahrung der Fuß- und Radwegbrücken mit Fahrzeugen ist nicht zulässig.
Die Zuwegung des Baustellenbereichs am Wasserturm ist nur mit Dreiachser möglich. Der Bereich um die Skatenanlage ist nicht mit LWKs anfahrbar. Der Einbau der Beleuchtungsmasten ist nur mit Dreibock mit Handwinde oder vergleichbar andienbar. Darüber hinaus befinden sich an den Zufahrtswegen: bestehende Bäume, teilweise mit überhängenden Ästen; Ausstattung wie Leuchten, Abfalleimer, Schilder, Bänke, Poller, Spielgeräte; Schachtdeckel. Alle Einbauten sind während der Arbeiten vor Beschädigung zu schützen.
Alle Erschwernisse, die sich aus den einzelnen Verkehrssicherungen aller Verkehrsträger ergeben, sind in die Einheitspreise einzurechnen. Verkehrseinschränkungen des öffentlichen Verkehrs sind nicht zulässig, arbeitsbedingte kurzfristige Unterbrechungen werden nur in Abstimmung mit dem AG und den Anliegern gestattet.
Die übergeordnete Koordination der Flächennutzungen durch den Baulogistikdienstleister hat das Ziel, dass Flucht- und Rettungswege stets freigehalten werden und Zerstörungen bereits fertiggestellter Areale vermieden wird.
Während der gesamten Maßnahme sind die Arbeitsflächen und Transportwege verkehrssicher abzusichern.  Die öffentlichen Wege- und Straßenflächen sind frei von Hindernissen zu halten. Verschmutzungen sind umgehend zu entfernen.
Gleisanlagen Inmitten des Baustellenbereiches verlaufen Gleise durch den RheinPark. Eine Behinderung oder ein Rückstau durch Baufahrzeuge ist zu verhindern.
Gleissperrungen sind nicht erforderlich und vorgesehen.

Die Arbeiten dürfen daher nur unter Einhaltung des Sicherheitsabstandes durchgeführt werden. Auch ein Überschwenken des Gleisbereichs ist nicht zulässig.
Durch das Vorhaben dürfen die Sicherheit und die Leichtigkeit des Eisenbahnverkehres auf den angrenzenden Bahnstrecken nicht gefährdet oder gestört werden.

Ein Zugang zu den bahneigenen Anlagen für Inspektions-, Wartungs- und Instandhaltungsmaßnahmen, etc. ist jederzeit sicherzustellen.

2.6 Baustelleneinrichtung

Für die Baudurchführung stehen dem Auftragnehmer in Abstimmung mit dem Baulogistikdienstleister Baustelleneinrichtungsflächen zur Verfügung. Diese Flächen können vom AN kostenfrei genutzt werden. Es ist Sache des AN Baustelleneinrichtungsflächen und Lagerflächen, die über die vom AG zur Verfügung gestellten Flächen hinaus benötigt werden, anzumieten. Die daraus entstehenden Kosten sind in die Einheitspreise einzukalkulieren.

Die Erkundung, Herstellung und die Vorhaltung ggf. vom AN benötigter Ver- und Entsorgungsanschlüsse sind inkl. aller Verbräuche Angelegenheit des AN. Vom AG werden keine Anschlussstellen zur Verfügung gestellt. Die Kosten hierfür sind in die Baustelleneinrichtung bzw. die entsprechenden Leistungspositionen einzurechnen.

Die einzelnen Baumstandorte sind, soweit die Baumgruben offen sind, mit einem Bauzaun zu sichern. Entsprechende Positionen sind im Leistungsverzeichnis berücksichtigt. Für Absicherungen von BE-Flächen außerhalb der vom AG zur Verfügung gestellten Flächen ist der AN selbst verantwortlich.

Größter Wert wird auf das optische Erscheinungsbild der Baustelle und die Sauberkeit der Bauzäune gelegt. Diese sind täglich zu begehen und gegen auftretende Windlasten sicher zu verankern. Sie dürfen nicht an Dritte zu Reklamezwecken vermietet werden.

Die Erfahrung hat gezeigt, dass bei Bauprozessen vermehrt mit Vandalismus, Vermüllung und Diebstahl zu rechnen ist. Zum Beispiel werden insbesondere Bauzäune und Beschilderung entwendet und Baumaschinen beschädigt. Auf der Baustelle ist in dieser Hinsicht mit einer besonders starken Ausprägung zu rechnen. Vor allem in den Abendstunden ist der RheinPark in besonderem Maße Vandalismus und Verschmutzung durch Graffiti ausgesetzt. Gelagerte Materialien sind davor zu schützen.

Die im Bereich der Baustelle vorhandenen Anlagen des AG sowie Dritter sind genauso wie umliegende Flächen vor Verunreinigung und Beschädigung sorgfältig zu schützen.

Andernfalls hat der AN entstandene Schäden ohne besondere Vergütung spätestens bis zur Abnahme zu beseitigen. Der AN hat den Auftraggeber von allen Schadenersatzforderungen freizustellen, die aus Schäden durch den Baubetrieb auf der Baustelle und den Zufahrtsstraßen entstehen.

Zufahrten für Notfahrzeuge sind gemäß den Vorgaben des § 5 BauO NRW i.V.m. Nr. 5 VV BauO NRW ständig frei befahrbar zu halten. Hierbei entstehende Kosten sind bei der Baustelleneinrichtung einzukalkulieren.
Erforderliche Absperrmaßnahmen und Vorbereitung der Unterlage des Lagerplatzes sind vom AN vorzunehmen. Erforderliche Zwischenlagerplätze im Baustellenbereich für Aushub, Aufbruchmaterial usw., einschließlich der erforderlichen Zufahrten, sind vom Auftragnehmer auf eigene Kosten zu besorgen, vorzuhalten und zurückzubauen.

Die Kosten für eine Zwischenlagerung (einschl. der Kosten für die Wiederherstellung des zur Zwischenlagerung in Anspruch genommenen Geländes) außerhalb des Arbeitsstreifen sind in die Einheitspreise einzurechnen.

2.7 Versorgungsleitungen

Im Vorfeld der Baumaßnahme ist vom AN eine Leitungsabfrage durchzuführen.

Der AN hat sich vor Ausführung der Arbeiten über die Lage von Leitungen,  Kabeln,  Dränen,  Kanälen  u.  ä.  im  Bereich  der Baustelle  beim  zuständigen  Träger  der  Ver-  und  Entsorgungsanlagen  und  den  dazu  ergangenen  Anweisungen  zu unterrichten.

Für  die  Lage  der  in  den  Bestandsplänen  dargestellten Bestandsleitungen  kann  von  Seiten  des  Auftraggebers  keine Haftung übernommen werden.

2.8 Anschlüsse für Wasser, Energie und Abwasser
Baustrom: Eine Baustromversorgung ist nicht sichergestellt. Diese liegt in der Verantwortung des AN.

Bauwasser: Eine Bauwasserversorgung ist nicht sichergestellt. Diese liegt in der Verantwortung des AN.

2.9 Baugrunduntersuchung und Bodenanalytik

Die Einbauorte des standorteigenen und des angelieferten Materials wurden innerhalb der Teilsanierungsplänen dokumentiert. In den Teilsanierungsgebieten wurden Bodenmaterialien angeliefert, die frei von Fremdbestandteilen sind und grundsätzlich ohne Bestandteile von denen eine Grundwassergefährdung oder eine gesundheitliche Gefährdung ausgeht. Bodenbewegungen oberhalb von Bestandsböden und oberhalb der Abdichtung lassen demnach als „nicht belastet“ klassifizierte Böden erwarten.

Die Stärke der Füllbodenschicht variiert je nach Modellierung des Geländes. Je nach Ausbildung der Oberfläche wurde auf die Füllbodenschicht entweder Oberboden (20 cm), der Aufbau für Pflaster oder wassergebundene Wegedecke etc. eingebaut. Bei anstehenden Erdarbeiten ist darauf zu achten, die unterschiedlichen Schichten getrennt voneinander auszuheben, zu lagern und schichtweise wieder einzubauen. Die vorhandene Abdichtungsschicht darf in keinem Fall beeinträchtigt oder beschädigt warden.

Bei versehentlichen Beschädigungen (z.B. durch Aufgrabungen) ist eine Beho¨rdenabstimmung erforderlich. Die vorhandenen Drainschichten sind ebenfalls vor Beschädigungen zu schützen.

Für die Lieferung externer Materialien sind seitens des ausfu¨hrenden Unternehmens Qualitätsnachweise (chemische Analytik und bodenphysikalische Eigenschaften) vorzulegen, welche nicht älter als 6 Monate ist. Extern geliefertes Bodenmaterial muss die Vorsorge- und Pru¨fwerte der BBodSchV fu¨r die Nutzungskategorien „Park- / Freizeitfla¨che“ einhalten. Die Analysen sind vor Bestellung / Anlieferung vorzulegen.

RC-Material ist nicht zugelassen.

Der AN hat das anfallende Aushubmaterial im Hinblick auf eine mögliche Belastung gemäß der Ersatzbaustoffverordnung (EBV) zu überprüfen und ordnungsgemäß zu entsorgen. Dabei können  abhängig von Art und Umfang der Belastung  erhöhte Entsorgungskosten entstehen. Die jeweiligen Abfallarten sind im Vorfeld zu identifizieren und unter Einhaltung aller relevanten gesetzlichen Vorgaben zu behandeln.

Besondere Anforderungen an die Baustelleneinrichtung und Entsorgungseinrichtungen
Bei  den  Arbeiten  des  AN  anfallende  Abfälle  sind  in  Abfall behältern  des  AN  zu  sammeln  und  ordnungsgemäß  zu entsorgen. Dem AN obliegt für alle zur Wiederverwendung nicht geeigneten  Stoffe  oder  Materialien  die ordnungsgemäße Entsorgung und Deponierung. Hierzu hat der AN Ort und Name der  zur  Deponierung  vorgesehenen  und  abfallrechtlich genehmigten  Stelle  zu  benennen  und  zum  Nachweis  der Entsorgung  entsprechende  Entsorgungsnachweise  und Wiegescheine seinen Rechnungen beizulegen. Der AN hat die Kosten  für  die  Containergestellung,  ggf.  Containerumsetzen innerhalb  der  Baustelle,  die  ordnungsgemäße  Entsorgung  an anfallendem Material, einschl. Laden und Abtransport zu einer zugelassenen Deponie / Entsorgungsstelle in die Einheitspreise einzukalkulieren.  Die  anfallenden  Kippgebühren  sind  ebenfalls in  die Einheitspreise einzukalkulieren, es sei denn, es wird im Leistungsbeschrieb  ausdrücklich  anders  vermerkt.  In diesem Zusammenhang wird auch auf die geltenden kommunalen Richtlinien zur Abfallentsorgung hingewiesen.

Altlastenverdachtsflächenkataster

Die Fläche des RheinParks befindet sich im Altlastenverdachtsflächenkataster der Stadt Duisburg.
2.10 Kampfmittel

Der Bereich des RheinParks war aufgrund der industriellen Nutzung im Zweiten Weltkrieg vermehrt Ziel alliierter Luftangriffe, weshalb Kampfmittel generell nicht ausgeschlossen werden können.

Der Baubereich im RheinPark wurde im Zuge der Gestaltung zu einer öffentlichen Parkanlage nachweislich nach 1945 aufgeschüttet. Die erforderlichen Erdarbeiten finden oberflächennah statt und liegen nicht im Bereich der Geländeoberkante von 1945.

2.11 Bestands- und Revisionsunterlage

Die Dokumentation zur Gesamtanlage ist Bestandteil der Leistungsbeschreibung (siehe dazugehörige Pos im LV).

*Hinweis: Güteüberwachung*
Güteüberwachung
************************************************************************
Der Auftragnehmer (AN) hat dem Auftraggeber (AG) den Nachweis der Überwachung (Güteüberwachung) der zu liefernden Stoffe und Bauteile entsprechend den betreffenden DIN-Normen zu erbringen. Diese Forderung gilt für nichtge-normte Stoffe und Bauteile als erfüllt, wenn ein Gütezeichen einer anerkannten Überwachungs-/ Güteschutzgemeinschaft vorliegt.

*Hinweis: Stoffe und Bauteile*
Stoffe und Bauteile
************************************************************************
Für sämtliche Teilleistungen (Positionen) des Leistungsver-zeichnisses müssen ungebraucht sein, wenn im Text der Position (OZ) des Leistungsverzeichnisses nichts anderes ausgesagt ist.

*Hinweis: Zwischenlagerplätze*
Zwischenlagerplätze
***********************************************************************
Erforderliche Absperrmaßnahmen und Vorbereitung der Unterlage des Lagerplatzes sind vom AN vorzunehmen.

Erforderliche Zwischenlagerplätze im Baustellenbereich für Aushub, Aufbruchmaterial usw., einschließlich der erforderlichen Zufahrten, sind vom Auftragnehmer auf eigene Kosten zu besorgen, vorzuhalten und zurückzubauen.

Die Kosten für eine Zwischenlagerung (einschl. der Kosten für die Wiederherstellung des zur Zwischenlagerung in Anspruch genommenen Geländes) ausserhalb des Arbeitsstreifen sind in die Einheitspreise einzurechnen.

*Hinweis: Rohrverlegearbeiten*
Allgemeine Vorbemerkung Rohrverlegearbeiten
************************************************************************
Vorbemerkungen:
Der Rohrgrabenaushub ist in allen Tiefen für Rohrleitungen und Armaturen in Boden nach DIN 18300 bei senkrechten Graben-wänden auszuheben. Zur Grabenverfüllung ist der  wiederverwendbare Aushub, der seitlich, bzw. auf einer vom Auftragnehmer zu unterhaltenden Zwischendeponie (s. Punkt Zwischenlagerplätze) gelagert ist wieder aufzunehmen, zu transportieren, in vorgesehene Flächen und Arbeitsräume einzubauen und zu verdichten.
Die überschüssigen bzw. unbrauchbaren Erdmassen sind zu beseitigen und ordnungsgemäß zu entsorgen, die Vergütung dieser Massen erfolgt über Entsorgungsnachweise und Wiegescheine.
Alle einzubauenden Erdmassen müssen grundsätzlich, soweit nicht ausdrücklich in den betreffenden LV-Positionen anders vermerkt, gut verdichtungsfähig sein. Die Erdmassen müssen einem uneingeschränktem Einbau gem. EBV entsprechen, soweit nicht in den Positionen anderes vermerkt ist.

Abrechnungsbreiten:
Die Rohrgräben werden senkrecht abgerechnet. Die Abrechnung erfolgt ab Weg- bzw. Geländeoberkante, nach Rückbau der Asphaltschicht (Frästiefe ca. 15 cm). Bei Rohrgräben wird die Rohrgrabenbreite (max. Breiten) gem. DIN 4124 und DIN 1610 wie folgt festgelegt:

Rohrdurchmesser  Rohrgraben
im Lichten  unverbaut / verbaut
Material/ DN in mm  in m
PE/PVC bis DN 80  0,70 / 1,00
PE/PVC DN 100/125  0,80 / 1,00
PE/PVC DN 150  0,85 / 1,05
PE/PVC DN 200  0,90 / 1,10
PE/PVC DN 250  1,00 / 1,20

Der Mehraushub für Schächte ( bis einschließlich Durchmesser 1,50 m L. W. ), Straßenabläufe und Armaturen wird nicht gesondert vergütet, soweit nicht durch eine entsprechende LV-Position gesondert erfasst. Der Rohrgraben wird durchgemessen. Für Arbeitsraum von Endschächten werden max. 0,50 m von Aussenseite des Schachtunterteiles vergütet.

*Hinweis: Verbauarbeiten*
Verbauarbeiten
************************************************************************
Der Verbau ist unter statischen Gesichtspunkten grundsätzlich so steif zu bemessen, daß infolge von Verformungen keine Schäden an umliegenden Bauwerken entstehen. Die Kosten für die Verbaustatik sind einzukalkulieren. Grundsätzlich ist der Verbau so erschütterungsarm wie möglich einzubringen. Dies ist bei der Einheitspreisbildung entsprechend zu berück-sichtigen.
Wasserhaltung ab Geländeroberfläche ist je nach Grund-wasserstand vorzusehen

*Hinweis: Entsorgung*
Entsorgung
***********************************************************************
Bei den Arbeiten des AN anfallende Abfälle sind in Abfall-behältern des AN zu sammeln und ordnungsgemäß zu entsorgen. Dem AN obliegt für alle zur Wiederverwendung nicht geeigneten Stoffe oder Materialien die ordnungsgemäße Entsorgung und Deponierung. Hierzu hat der AN Ort und Name der zur Deponierung vorgesehenen und abfallrechtlich genehmigten Stelle zu benennen und zum Nachweis der Entsorgung entsprechende Entsorgungsnachweise und Wiegescheine seinen Rechnungen beizulegen. Der AN hat die Kosten für die Containergestellung, ggf. Containerumsetzen innerhalb der Baustelle, die ordnungsgemäße Entsorgung an anfallendem Material, einschl. Laden und Abtransport zu einer zugelassenen Deponie / Entsorgungsstelle in die Einheitspreise einzukalkulieren. Die anfallenden Kippgebühren sind ebenfalls in die Einheitspreise einzukalkulieren, es sei denn, es wird im Leistungsbeschrieb ausdrücklich anders vermerkt. In diesem Zusammenhang wird auch auf die geltenden kommunalen Richtlinien zur Abfallentsorgung hingewiesen.

*Hinweis: Materiallieferungen*
Materiallieferungen
************************************************************************
Grundsätzlich sind alle Materiallieferungen von Schütt-gütern und Beton über Original- Lieferscheine nachzu-weisen. Dabei ist ein Soll-Ist-Vergleich zu führen.
Sofern im Text der entsprechenden Leistungspositionen nichts anderes ausgesagt ist, erfolgt die Abrechnung grundsätzlich nach den Lieferscheinen. Im Bautagebuch sind die Materiallieferungen mit Angabe der Lieferscheinnummer, Zulieferfirma und ggf. mit Angabe des Einbauortes einzutragen.

Materiallieferungen sind vor Einbau von der fachgutachterlichen Baubegleitung freizugeben. Die Lieferungen sind bei dem Baulogistiker über ein Onlineportal anzumelden. (s. Anlagen Baulogistikhandbuch und Leitfaden Boden).

*Hinweis: Vermessungsarbeiten*
Vermessungsarbeiten
************************************************************************ Sämtliche erforderliche Vermessungsarbeiten und Absteckungen sind durch den AN zu leisten.

*Hinweis: Bestandsdokumentation*
Bestandsdokumentation
***********************************************************************
Vom Auftragnehmer ist vor Baubeginn eine Dokumentation nach DIN 18300 Pkt. 4.1.1 bzw. §3 Nr.4 VOB/B vom Urzustand der gesamten Baumaßnahme zu erstellen.

*Hinweis: Planunterlagen*
Planunterlagen
************************************************************************
Dem AN werden nach Auftragserteilung unentgeltlich die Ausführungspläne der Baumaßnahme zur Verfügung gestellt. Ein vorgeschalteter gemeinsamer Terminplan zur Absprache der Planunterlagen ist möglich

*Hinweis: Dokumentation Baumaßnahme*
Dokumentation Baumaßnahme
************************************************************************
Um die VOB-Abnahme durchzuführen ist vom Auftragnehmer die komplette Dokumentation der Baumaßnahme dem Auftraggeber und der Bauleitung unmittelbar nach Abschluss der Bauarbeiten vorzulegen. Ohne Vorlage der Dokumentation wird keine VOB-Abnahme durchgeführt. Die Dokumentation ist dreifach jeweils in einem Ordner mit entsprechender Beschriftung und Aufteilung vorzulegen. Der Mehraufwand ist in die Einheitspreise einzukalkulieren.
Folgende Unterlagen müssen in der Dokumentation enthalten sein:
Straßenbau / Entwässerung:
- Verdichtungsprüfungen ( Erdbau, Straßenbau, Materialprü-fungen ) einschließlich Eigenüberwachungen.
- Entsorgungsnachweise ( z.B. Bauabfälle, gefährlicher Abfall o.ä. )
- Bautageberichte mit Fotodokumentation
- Lieferscheine
- Aufmaße
- Soll-Ist-Vergleiche

*Hinweis: Schutz von Bäumen, Pflanzen und Vegetationsflächen*
Schutz von Bäumen, Pflanzen und Vegetationsflächen
************************************************************************
DIN 18 920 für den Schutz von Bäumen, Pflanzenbeständen und Vegetationsflächen bei Baumaßnahmen ist zu beachten. Bei Schäden an Bäumen, Pflanzenbeständen und Vegetationsflächen ist, soweit der AN den Schaden zu vertreten hat, Schadenersatz zu leisten nach - Verkehrs- und Schadenersatzwerte von Bäumen, Sträuchern, Hecken, Obstgehölzen und Reben nach dem Sachwertverfahren - von W. Koch, Heft 69 der Schriftenreihe des Hauptverbandes der Landwirtschaftlichen Buchstellen, Verlag Pflug und Feder GmbH, Bonn.
Zum Schutz der Wurzelbereiche, das ist der gesamte Bereich der Krone plus 1,50 m,  (Bodenfläche zwischen Stamm und Kronentraufe) ist in diesem Bereich - das Befahren mit Fahrzeugen und schweren Maschinen, - die Lagerung von Bau und Betriebsstoffen, das Aufstellen von arbeitenden Maschinen, Buden, Aborten und Kantinen nur in Ausnahmefällen gestattet. Ausnahmefälle können von der Bauleitung unter bestimmten Auflagen genehmigt werden.

*Hinweis: Reinigung von Ortsstraßen während der Bauzeit*
Reinigung von Ortsstraßen während der Bauzeit
************************************************************************
Die durch den Baustellenverkehr verschmutzten Ortsstraßen sind während der Bauzeit in regelmäßigen Abständen, mindestens zu jeder Bauphase einmal die Woche, zu reinigen und von groben Verschmutzungen zu befreien. Straßen sind mit Kehrmaschine abzufahren, Zyklus: Zweimal pro Woche während der Erdarbeiten, sonst nach Bedarf; auf Anweisung des Bauherrn oder der Bauleitung wiederholen.
Diese Reinigung ist in die Baustelleneinrichtung mit einzuberechnen und wird nicht gesondert vergütet.

#### Abschnitt 1.2 Sonstige Vorbemerkungen

*Hinweis: Baustellenunterkünfte*
Baustellenunterkünfte
************************************************************************
Das Aufstellen von Wohncontainern und der Aufenthalt auf der Baustelle außerhalb der Arbeitszeit ist untersagt.

*Hinweis: Bodenfunde*
Bodenfunde
************************************************************************
Bei den im Plangebiet durchzuführenden Erdarbeiten werden hiermit die ausführenden Baufirmen eindringlich auf die Bestimmungen des Gesetzes zum Schutz und zur Pflege der Denkmäler Denkmalschutzgesetz (DSchG) vom 23. März 1978, letzte berücksichtigte Änderung: § 25a geändert durch Artikel 2 des Gesetzes vom 28.09.2010 (GVBl. S. 301) Fundstelle: GVBl 1978, 159, hingewiesen.

*Hinweis: Abschluss Bauwesenversicherung*
Bauwesenversicherung
************************************************************************
Der AN hat - ohne besondere Vergütung - vor Baubeginn eine Bauwesenversicherung nach den Allgemeinen Bedingungen für Bauwesenversicherung von Unternehmerleistungen (ABU) mit Einschluss des Auftraggeberrisikos und der Auftraggeber- schäden gemäß TK 6364 des ABU abzuschließen. Der Abschluss hat für sämtliche Leistungen aller Bereiche und Abschnitte zu erfolgen. Der Versicherungsschutz muss vom ersten Arbeitstag an gewährleistet sein und endet mit der Abnahme. Der AN hat den Nachweis über den Abschluss der Versicherung unverzüglich nach Auftragserteilung zu erbringen.

*Hinweis: Baustellenlogisitk*
Baustellenlogitstik
************************************************************************
Im Rahmen der diversen geplanten Maßnahmen im RheinPark ist durch die Stadt Duisburg/Projektbüro IGA 2027 ein Baustellenlogistiker beauftragt. Hierzu wird ein Baulogistikhandbuch, mit Hinweisen zur Bauausführung erstellt. Das entsprechende Handbuch wird dem AN von Bauausführung ausgehändigt.

*Hinweis: Datenschutz*
Datenschutz
************************************************************************
Alle ihm im Rahmen des Auftrags (inkl. Angebotseinholung, Vergabe, Durchführung) zugänglichen Informationen unterliegen datenschutzrechtlichen, vergaberechtlichen Bestimmungen sowie der Vertraulichkeit.
Es kann daher der Abschluss einer Vertraulichkeitsvereinbarung zwischen AG und AN notwendig werden. Der Auftragnehmer sichert zu, vom Auftragnehmer erhaltene, personenbezogene Daten datenschutzkonform nach den aktuellen gesetzlichen Regelungen (DS-GVO, BDSG und sonstige datenschutzrechtliche Spezialgesetze) zu verarbeiten und hierbei insbesondere seine Mitarbeiter zur Vertraulichkeit zu verpflichten.
Der AG weist darauf hin, dass er die durch den AN im Rahmen des Vergabeverfahrens übermittelten personenbezogenen Daten insbesondere auf der Grundlage der DS-GVO, bei öffentlichen AG zusätzlich auf Grundlage des Landesdatenschutzgesetzes Nordrhein-Westfalen, bei AG in privater Rechtsform zusätzlich auf Grundlage des Bundesdatenschutzgesetzes verarbeiten wird, soweit dies zur rechtmäßigen Erfüllung der Aufgaben des AG erforderlich ist.
Die Informationspflichten bei der Erhebung von Daten nach Art. 13 und 14 EU DSGVO sind auf den Internetseiten https://www.duisburg.de/service/datenschutz_67613.php (Stadt Duisburg) und www.wb-duisburg.de/info/datenschutz.php (Wirtschaftsbetriebe Duisburg-AöR) veröffentlicht.
Sofern der AN beauftragt wird, erklärt er sich damit einverstanden,
- dass auf der Baustelle dauerhaft ein Aushang mit dem Namen des ausführenden Unternehmens sowie Namen und Telefonnummer seines verantwortlichen Bauleiters/ Poliers angebracht wird, sodass dieser Aushang von der öffentlichen Verkehrsfläche aus gut sichtbar ist.
- dass die Baustellenüberwachung (mittels Videoeinheiten)  soweit dies mit geltenden datenschutzrechtlichen Vorschriften vereinbar ist - auch zur Werbe- oder Zeitraffervideoerstellung genutzt wird und Aufnahmen von Personen gemacht werden. Ein Livestreaming ist nicht beabsichtigt.

### Bereich 2 Baustelleneinrichtung

#### Abschnitt 2.1 BE, Verkehrssicherung, Vermessung, Kontrollprüfungen

**2.1.10 Baustelle einrichten, vorhalten, räumen**
*** Pauschalposition
Geräte, Werkzeuge und sonstige Betriebsmittel, die zur vertragsgemäßen Ausführung der Bauleistungen erforderlich sind, auf die Baustelle bringen, bereitstellen und- soweit der Geräteeinsatz nicht gesondert vergütet wird - betriebsfertig aufstellen einschl. der dafür notwendigen Arbeiten. Die erfor- derlichen festen Anlagen herstellen. Baubüros, Unterkünfte, Werkstätten, Lagerschuppen und dgl., soweit erforderlich, antransportieren, aufbauen und einrichten. Strom-, Wasser-, Fernsprechanschluss sowie Entsorgungs- einrichtungen und dgl. für die Baustelle, soweit erforderlich, herstellen. Bei Bedarf Lagerplätze, sonstige Platzbefestigungen und Wege im Baustellenbereich anlegen. Oberbodenarbeiten einschl. Beseitigen von Aufwuchs für die Baustelleneinrichtung, soweit erforderlich, ausführen. Flächen beschaffen, sofern die vom AG zur Verfügung gestellten nicht ausreichen. Kosten für Vorhalten, Unterhalten und Betreiben der Geräte, Anlagen und Einrichtungen einschl. Mieten, Pacht, Gebühren und dgl. werden nicht mit dieser Pauschale, sondern mit den Einheitspreisen der betreffenden Teilleistungen vergütet. Soweit nicht für bestimmte Leistungen für das Einrichten der Baustelle gesonderte Positionen im Leistungsverzeichnis enthalten sind, gilt die Pauschale für alle Leistungen sämtlicher Abschnitte des Leistungsverzeichnisses.

Baustelleneinrichtung für sämtliche, in der Leistungsbeschrei-bung aufgeführten Leistungen vorhalten.

Baustelle von allen Geräten, Anlagen, Einrichtungen und dgl. räumen. Benutzte Flächen und Wege entsprechend dem ursprünglichen Zustand herrichten. Soweit nicht für bestimmte Leistungen für das Räumen der Baustelle gesonderte Positionen im Leistungsverzeichnis enthalten sind, gilt die Pauschale für alle Leistungen sämtlicher Abschnitte des Leistungsverzeichnisses.

Vergütung:
a)  70 % nach Einrichten der Baustelle mit der ersten
  Abschlagsrechnung

b) 30% nach Räumung der Baustelle.
Menge: 1,000 psch

**2.1.20 Baubehelfe**
Erforderliche Baubehelfe während der Bauzeit vorhalten, einsetzen, betreiben und unterhalten, mehrfach umsetzen und nach Fertigstellung der Bauarbeiten wieder beseitigen.
In diese Leistung sind die erforderlichen Baubehelfe wie Baugruben- und Rohrgraben- abdeckungen (Stahlplatten zur Überfahrt für den öffentlichen Verkehr und den Anliegerverkehr sowie für Notdienst- und Einsatzfahrzeuge und Ver- und Entsorgungsfahrzeuge) einzurechnen. Provisorische Fußgängerbrücken zur Überquerung von Gräben, Baugruben oder zum Aufgang auf die Anliegergrundstücke sowie die Herstellung temporärer Anrampungen aus Schottermaterial als
provisorische Grundstücks- oder Baustellenzugänge oder -zufahrten. Sämtliche Baubehelfe müssen in ausreichender Zahl auf der Baustelle vorgehalten, im Bedarfsfall oder auf Anordnung des AG eingesetzt, unterhalten, umgesetzt und nach Ablauf der Bauarbeiten wieder entfernt werden. Die Stahlplattenabdeckungen und Fußgängerbrücken sind entsprechend den jeweiligen statischen Erfordernissen in der erforderlichen Länge und Breite herzustellen. Die Fußgängerbrücken sind für eine Verkehrslast von bis zu 5 kN/m² auszulegen und müssen entsprechend der Unfallverhütungsvorschriften als Holzbrücken mit Geländer, Knieholm, Fußbrett und Rutschsicherung ausgestattet sein. Die einschlägigen Unfallverhütungsvorschriften sind zu beachten.
Menge: 35,000 St

*Hinweis: Verkehrssicherung und -regelung im Baustellenbereich*
Verkehrssicherung und -regelung im Baustellenbereich Hinweis: Straßensperrung / nachfolgende Positionen
************************************************************************
Die erforderlichen Einrichtungen der Verkehrssicherung und Verkehrsregelung sowie Beschilderung nach StVO bei Bauarbeiten an Straßen, unter weitestgehender Aufrechterhaltung des fußläufigen Anliegerverkehrs und der Gewährleistung der Zufahrtsmöglichkeit für Rettungsdienste und Einsatzfahrzeuge sowie Ver- und Entsorgungsfahrzeuge vorhalten, aufbauen, ständig unterhalten und betreiben, erforderlichenfalls mehrfach umsetzen. Die erforderliche Sperrung und Einrichtungen sind vom AN bei der zuständigen Verkehrsbehörde zu beantragen (verkehrsrechtliche Anordnung) und dem Fortschritt der Bauarbeiten entsprechend durchzuführen bzw. umzusetzen sowie ständig zu kontrollieren. Ein Verkehrszeichenplan nach RSA-Regelplan ist vorzulegen. Art der Sperrung: Vollsperrung mit Umleitungs- und Baustellenhinweis. Die erforderlichen Absperrungen und Sicherheitsmaßnahmen im Sinne der einschlägigen Unfallverhütungsvorschriften sind herzustellen und in Stand zu halten. Der Anliegerverkehr ist eingeschränkt nach den örtlichen Möglichkeiten fußläufig aufrecht zu erhalten. Baubehelfe sind über die entsprechend nachfolgenden Positionen abzurechnen.

**2.1.30 Vorankündigung erstellen**
Vorankündigung gemäß Baustellenverordnung erstellen und spätestens zwei Wochen vor Einrichten der Baustelle der zuständigen Behörde übermitteln. Vorankündigung sichtbar und witterungsgeschützt auf der Baustelle aushängen. Bei erheblichen Änderungen während der Bauzeit anpassen.
Menge: 1,000 St

**2.1.40 Verkehrsrechtliche Anordnung einholen**
Verkehrsrechtliche Anordnung einholen, die Gebühren werden auf Nachweis gesondert vergütet.
Menge: 1,000 St

**2.1.50 Verkehrseinrichtung aufstellen, räumen**
Verkehrseinrichtung nach RSA (Richtlinien für die Sicherung von Arbeitsstellen an Straßen), mit Aufstellvorrichtung, mit Warnleuchten und Schilderleuchte, aufstellen und räumen, Ausführung gemäß vom AN beizustellenden Verkehrszeichenplan.
Menge: 1,000 St

**2.1.60 Warnleuchte umsetzen**
Warnleuchte gem. RSA (Richtlinien für die Sicherung von Arbeitsstellen an Straßen), umsetzen nach besonderer Anordnung des AG. Die Leuchten sind regelmäßig auf Funktionsfähigkeit zu überprüfen.
Menge: 30,000 St

**2.1.70 Bauzaun aufstellen, vorhalten und abräumen**
Bauzaun aufstellen, vorhalten und abräumen. Stellzeit über die gesamt Bauzeit, Bauzaun, versetzbar, auf unbefestigtem Untergrund, aus Einzelelementen mit verzinkten Stahlrohrrahmen und Vergitterung, Breite 3,50/St., mit Standfüßen, Zaunoberkante über Geländeoberkante 2m, verschließbar durch untereinander verschraubte Bauteile, nach Angabe der Bauleitung aufstellen, während der Bauzeit vorhalten und nach Abschluss der Bauarbeiten abbauen und abfahren. Die Vergütung erfolgt nur bei ordnungsgemäßer Verschraubung und Unterhalung. Bauzaun 3-4x umsetzen.
Menge: 500,000 m

**2.1.80 Bestandsvermessung während der Bauphase**
*** Pauschalposition
Während der Bauarbeiten ist eine Bestandsunterlage für die neu hergestellten befestigten Flächen des gesamten Projektes mit folgenden Angaben
- Darstellung der Katastergrenze
- Lagebezug ETRS 89
- Höhenbezug DHHN 2016
entsprechend der geltenden Normen als pausfähiger Plan in dreifacher Ausfertigung und als DXF- oder DWG-Datei auf einem USB-Stick herzustellen und zu übergeben.
Menge: 1,000 psch

**2.1.90 Kontrollprüfung Tragschicht Verformungsmodul Lastplattendruckversuch**
Kontrollprüfung ZTV SoB-StB auf besondere Anordnung des AG für Tragschicht ohne Bindemittel Prüfung für Verformungsmodul, mit statischem Lastplattendruckversuch DIN 18134.
Menge: 3,000 St

**2.1.100 Kontrollprüfung Unterbau/Planum Verformungsmodul statischer Lastplattendruckversuch**
Kontrollprüfung ZTV-StB auf besondere Anordnung des AG für Unterbau/Planum, Prüfung für Verformungsmodul, mit statischem Lastplattendruckversuch DIN 18134.
Menge: 3,000 St

**2.1.110 Untersuchung Abfalldeklaration (Boden)**
Untersuchung zur Abfalldeklaration nach ErstazbaustoffV für Boden bei unspezifischem Verdacht, Untersuchung im Feststoff aus Haufwerken.
Menge: 10,000 St

**2.1.120 Dokumentation der Untersuchung der Abfalldeklaration (Boden)**
Dokumentation der Untersuchung der Abfalldeklaration als Bericht.
Menge: 10,000 St

#### Abschnitt 2.2 Stundenlohnarbeiten

*Hinweis: Vorbemerkungen*
Der Titel Stundenlohnarbeiten bezieht sich grundsätzlich auf alleTeile des LV.
Stundenlohnarbeiten dürfen nur auf ausdrückliche Anweisung des AG ausgeführt werden.

In die Preise sind sämtliche Zuschläge einzukalkulieren. Die Verrechnungssätze sind unter Beachtung der preisrechtlichen Vorschriften zu ermitteln. Tagelohnarbeiten werden nur dann vergütet, wenn sie nach Ausführung spätestens innerhalb von 2 Werktagen der Bauleitung zur Unterschrift und Anerkennung vorgelegt werden.

**2.2.10 Verrechnungssatz Polier**
Verrechnungssatz Polier auf Anforderung
Menge: 1,000 h

**2.2.20 Verrechnungssatz Baufacharbeiter**
Verrechnungssatz Baufacharbeiter auf Anforderung
Menge: 1,000 h

**2.2.30 Verrechnungssatz Bauwerker**
Verrechnungssatz Bauwerker auf Anforderung
Menge: 1,000 h

**2.2.40 Verrechnungssatz LKW ab 7,5 to**
Verrechnungssatz LKW abb 7,5 to auf Anforderung mit Bediener
Menge: 1,000 h

**2.2.50 Verrechnungssatz Radlader bis 75 PS**
Verrechnungssatz Radlader bis 75 PS auf Anforderung mit Bediener
Menge: 1,000 h

**2.2.60 Verrechnungssatz Kompressor**
Verrechnungssatz für eine Kompressoranlage mit Hammer auf Anforderung mit Bediener
Menge: 1,000 h

**2.2.70 Verrechnungssatz Verdichtungsgerät**
Verrechnungssatz für ein Verdichtungsgerät auf Anforderung mit Bediener
Menge: 1,000 h

**2.2.80 Verrechnungssatz Bagger**
Verrechnungssatz Bagger 0,25 m3 auf Anforderung mit Bediener
Menge: 1,000 h

### Bereich 3 Oberflächenabbruch und Wiederherstellung

#### Abschnitt 3.1 Oberbodenarbeiten

*Hinweis: Verwendung von Aushub- und Aufbruchmaterial -*
Verwendung von Aushub- und Aufbruchmaterial -
Nachweispflicht
Hinweis: Verwendung von Aushub- und Aufbruchmaterial -
Nachweispflicht
************************************************************************
Aushub- und Abbruchmaterial, das auf der Baustelle
nicht wiederverwendet, sondern durch den AN von der
Baustelle zur Entsorgung entfernt wird, darf nur auf
einer von der zuständigen Behörde (Stadt-/
Kreisverwaltung) zugelassenen oder genehmigten Deponie
für Erdaushub und Bauschutt entsorgt oder auf einem
zugelassenen oder genehmigten Zwischenlagerplatz
zwischengelagert werden. Die einschlägigen Vorschriften
(Gesetze, Verordnungen und Richtlinien) des
Umweltschutzes sind dabei zu beachten.

Sofern während der Bauausführung Böden (Erdaushub,
Straßenaufbruch, Bauschutt) auffällig werden (z.B.
durch Aussehen, Farbe, Geruch und Konzistenz) und auf
eine Kontamination oder sonstige verdächtige
Inhaltsstoffe schließen lassen (Teer, Öl, Blei u.a.)
ist der Baubetrieb in dem betreffenden Bereich
einzustellen und das weitere Vorgehen unter
Einbeziehung der zuständigen Behörde gemeinsam mit dem
AG abzustimmen. Handelt es sich um nachweispflichtiges
Material hat der AN in Abstimmung mit dem AG die
erforderliche Zuweisung auf eine genehmigte Deponie zu
beantragen, den Transport und die ordnungsgemäße
Deponierung zu veranlassen und den erforderlichen
Entsorgungsnachweis zu führen.

Lieferscheine, Wiegescheine, Transportgenehmigung und
Entsorgungsnachweis sind dem AG auszuhändigen.
Anfallende Gebühren sind vom AN zu verauslagen und
werden über die Einheitspreise dieses
Leistungsverzeichnisses oder einen ggf. erforderlichen
Nachtrag vergütet.

Der AN verpflichtet sich diesbezügliche Gesetze,
Verordnungen und sonstige Vorschriften einzuhalten und
die Baumaßnahme ständig auf umweltrelevante Aspekte hin
zu überprüfen. Im Verdachtsfall ist der AG unmittelbar
zu verständigen.

*Hinweis: Aufmaß und Abrechnung von Erdarbeiten*
Aufmaß und Abrechnung von Erdarbeiten
Hinweis: Aufmaß und Abrechnung von Erdarbeiten
************************************************************************
Erdarbeiten aller Art sind vermessungstechnisch zu erfassen. Der AN erhält vor Baubeginn der Erd- und Aufbrucharbeiten eine Geländeaufnahme des bestehenden Geländes vom AG, einschließlich mehrerer Bestands- Querprofile. Die Bestands unterlagen können auf Wunsch auch in digitaler Form übergeben werden.

Sämtliche auszuführende Erd- und Abbrucharbeiten sind auf der Grundlage dieser Bestandsvermessung aufzunehmen und schriftlich und zeichnerisch darzustellen. Dabei sind entspre-chende Abrechnungsprofile zu erstellen. Die hierfür erforderlichen vermessungstechnischen Leistungen führt der AN im Rahmen der Aufmaßerstellung durch. Der AN stellt das erforderliche Personal und die erforderlichen Gerätschaften, hält diese vor und setzt sie bei Bedarf ein.

Aufmaße für Erdarbeiten werden gemeinsam mit dem AG erstellt. Entsprechende Terminvereinbarungen hat der AN rechtzeitig zu veranlassen. Nicht gemeinsam erstellte Aufmaße braucht der AG nicht anzuerkennen.

**3.1.10 Pflanzl. Bodendecke abräumen aufnehmen fördern auf LKW AN laden entsorgen D 5cm Rasen**
Pflanzliche Bodendecke abräumen, aufnehmen, fördern und auf LKW AN laden. Inkl. Entsorgung und Verwertungs-/ Deponiegebühren. Schichtdicke 5 cm.
Menge: 1000,000 m2

**3.1.20 Oberboden abtragen, seitlich lagern, wiederandecken, überschüssige Massen der Wiederverwertung zuführen, Abtrag-D bis 30cm**
Oberboden, profilgerecht abtragen,  seitlich lagern und vor Nässe und Austrocknung schützen. Nach Beendigung der Maßnahme wiederandecken.  Abtragsdicke bis 30 cm, Mengenermittlung nach Aufmaß an der Entnahmestelle. Überschüssige Massen der Wiederverwertung zuführen.
Menge: 300,000 m3

**3.1.30 Folie zur Haufwerk-Abdeckung**
Sicherung Haufwerke
Sichern der Haufwerke mit wasserunddurchlässiger Folie.
Zweck: Sicherung von Belasteten Böden. Verhinderung von Schadstoffeinträgen in den Untergrund.
Menge: 550,000 m2

**3.1.40 Planum für Rasenflächen herstellen**
Planum für Rasenflächen herstellen. Zulässige Abweichung von der Sollhöhe 2 cm. Anschlüsse an Wege, Plätze und sonstige Beläge 2 cm unter Belagsoberfläche. Steine, Fremdkörper, Unkraut und schwer verrottbare Pflanzenteile ablesen. Durchmesser der Steine und Fremdkörper ab 2 cm, Stoffe werden Eigentum des AN und sind zu entsorgen. Abrechnung nach Aufmaß.
Menge: 1000,000 m2

**3.1.50 Rasenansaat mit Regel-Saatgutmischung**
Rasenansaat mit Regel-Saatgutmischung
Landschaftsrasen A für alle Lagen, RSM 7.1/FLL,
in zwei gekreuzten Arbeitsgängen: Anwalzen, Aufigeln, Einsäen, Anwalzen. Mit je der Hälfte der Saatgutmenge einsäen.
Saatgutmenge 40 g/m², Abrechnung nach Aufmaß.
Menge: 1000,000 m2

**3.1.60 Startdüngung der Rasenflächen**
Startdüngung der Rasenflächen im Frühjahr,
mit NPK-Rasendünger: 12-5-5. Dünger aufbringen und einarbeiten, Menge 35 g/m².
Menge: 1000,000 m2

**3.1.70 Oberboden liefern auftragen BG3b D 30-40cm**
Oberboden liefern, profilgerecht auftragen, Bodengruppe 3b DIN 18915 (schwach bindig, kiesig), eine Bodengruppe, Bodengruppe 1 GU DIN 18196 (Kies-Schluff-Gemisch), Auftragsdicke über 30 bis 40cm.
Menge: 100,000 m3

#### Abschnitt 3.2 Abbruch und Wiederherstellung der Oberflächen

**3.2.10 Pflasterbelag Betonpflaster D bis 100mm Gehweg abbrechen, reinigen, seitlich lagern**
Abbruch des Pflasterbelages außen, aus Betonpflaster, Dicke bis 100mm, in Gehwegen, im Rahmen einer Totalabbruchmaßnahme, Wichte des Abbruchstoffes DIN EN 1991-1-1 24 kN/m3, Geräteeinsatz ist möglich, max. Gesamtgewicht bis ohne Beschränkung, aufgenommene Stoffe sammeln, reinigen, seitlich lagern, wiedereinbauen.

Arbeiten in mehreren Einzelflächen. Dies ist im Einheitspreis zu berücksichtigen
Menge: 350,000 m2

**3.2.20 Seitlich gelagerte Pflastersteine wiedereinbauen**
Seitlich gelagerte Pflastersteine wiedereinbauen. In Gehwegen,
Bettung aus Baustoffgemisch Körnung 0/5 aus natürlichen
gebrochenen Gesteinskörnungen (Brechsand-Splitt-Gemisch),
TL Pflaster-StB Kategorie GN, Dicke 3 bis 5 cm,
Baustoffgemisch für Fugen, Körnung 0/4 aus natürlichen
gebrochenen Gesteinskörnungen (Brechsand-Splitt-Gemisch)
einbringen

Arbeiten in mehreren Einzelflächen. Dies ist im Einheitspreis zu berücksichtigen
Menge: 350,000 m2

**3.2.30 Pflasterbelag Betonpflaster D bis 100mm Gehweg abbrechen und entsorgen**
Abbruch des Pflasterbelages außen, aus Betonpflaster, Dicke bis 100mm, in Gehwegen, im Rahmen einer Totalabbruchmaßnahme, Wichte des Abbruchstoffes DIN EN 1991-1-1 24 kN/m3, Geräteeinsatz ist möglich, max. Gesamtgewicht bis ohne Beschränkung, aufgenommene Stoffe entsorgen.

Arbeiten in mehreren Einzelflächen. Dies ist im Einheitspreis zu berücksichtigen
Menge: 120,000 m2

**3.2.35 Rundbord 15/30/100 liefern und einbauen**
Rundbordsteine 15/30/100, grau, liefern und auf Betonunterbau C20/25 in 15cm Stärke mit 10cm starker beidseitiger Rückenstütze höhen und fluchtgerecht einbauen.
Die Rundborde sind mit gelichmäßegem Fugenbild. Höhen und fluchtgenau zu setzen. Die Position umfasst auch das Schließen der Fugen inkl. aller erforderlichen Schnitte.

Material: Beton
Farbe: grau
Nenn-Maß: 15/30/100 cm
Einschließlich aller erforderlichen Erdarbeiten
Menge: 40,000 m

**3.2.40 Betonpflaster "anthrazit" D 100mm gefast Fahrbahn und Seitenbereiche, liefern und einbauen**
Betonsteinpflaster, diamantgrau, liefern und einbauen Pflasterdecke ZTV P - StB, aus Pflastersteinen aus Beton liefern und zwischen Randeinfassungen verlegen,  verfugen und abrütteln. Bei Anschlüssen an Ränder und Einbauten in der Pflasterdecke hat der Zuschnitt durch Nassschnitt zu  erfolgen (wird separat vergütet).
Farbe: Diamantgrau
Maße: 25 x 25 cm und 50 x 25 cm
Höhe: 8 cm
Verlegemuster: Halbverband, wie vorhanden Einschließlich Lieferung und Herstellung der Pflasterbettung: 3 - 5 cm im verdichteten Zustand aus Brechsand/Splittgemisch 0/4 mm. Die Bettung muss so beschaffen sein, dass diese dauerhaft wasserdurchlässig und gegenüber der Tragschicht ausreichend filterstabil ist.  Anforderungen gemäß TL Gestein - StB (Anhang H)Erstellung der Bettung unter Beachtung der DIN 18 318 und der ZTV P - StB. Anforderungen an das Fugenmaterial: Gemische aus gebrochenen Natursteinkörnungen 0/4 Mm, gemäß TL Gestein - StB (Anhang H). Fugenfüllung und Abrütteln unter Beachtung der DIN 18 318 und der ZTVP-StB. Die abzurüttelnde Fläche muss sauber abgefegt und trocken sein. Vor der Bestellung ist dem Auftraggeber ein Bemusterungsexemplar des vorgesehenen Pflasters zur Freigabe vorzulegen. Produkt der Planung: Mit folgendem Produkt wurde geplant (bei der Angabe handelt es sich um das Fabrikat der Planung, dem Bieter steht es frei, ein gleichwertiges Produkt anzugeben):
METTEN STEIN+DESIGN
GmbH & Co. KG
Industriegebiet Hammermühle
D - 51491 Overath
Telefon: 02206 / 603-0
Telefax: 02206 / 603-80
Artikel: La Linia
oder gleichwertig
Produktabfrage:
Gewählter Hersteller:
METTEN Stein+Design GmbH &
Co. KG
Gewähltes Produkt / gewählter Typ:
La Linia
(Ohne ausdrückliche Materialangabe des Bieters gilt das aufgeführte Fabrikat der Planung als angeboten. Es ist nur ein Produkt / Typ zu benennen. Es ist zwingend erforderlich, dass bei Abweichung von dem Fabrikat der Planung die Angaben zum "Hersteller” und "Produkt / Typ” in die dafür vorgesehenen Zeilen vollständig eingetragen werden.)
Der Nachweis der Gleichwertigkeit ist durch den Bieter zu erbringen.
Menge: 80,000 m2

**3.2.45 Betonpflaster schneiden**
Betonpflaster anpassen, Naßschneider Vorgenanntes Betonpflaster an den Kanten und  Anschlüssen mit Diamantschneider (Naßschneider) sauber anpassen. Überschüssiges Material ist fachgerecht zu entsorgen.
Hinweis: Pflasterschnitte, die aufgrund einer fehlerhaften Ermittlung des Pflasterrasters durchzuführen sind, werden nicht vergütet!
Abrechnung nach m (Aufmaß).
Menge: 150,000 m

**3.2.50 Pflasterbelag Naturstein mehrformatig Fahrbahn abbrechen, laden, transportieren LKW AN und entsorgen**
Abbruch des Pflasterbelages außen, aus Naturstein mehrformatig, in Fahrbahn,  im Rahmen einer Totalabbruchmaßnahme, Wichte des Abbruchstoffes DIN EN 1991-1-1 24 kN/m3, Geräteeinsatz ist möglich, max. Gesamtgewicht der Geräte ohne Beschränkung, aufgenommene Stoffe sammeln, auf LKW des AN laden und entsorgen, zur Entsorgungsanlage nach Wahl des AN, Anlage (Bezeichnung/Ort)
..............................................................................................

Mengenermittlung nach Aufmaß, die Entsorgungsgebühren werden vom AN übernommen. Entsorgungsnachweis ist zu erbringen, inklusive Fahrtkosten.
Arbeiten in mehreren Einzelflächen. Dies ist im Einheitspreis zu berücksichtigen
Menge: 50,000 m2

**3.2.60 Pflasterdecke Natursteinpflaster Basal kleinformatig Drainagemörtel 5cm zementgeb. einbringen verdichten**
Pflasterdecke nach Richtlinie für Pflaster und Plattendecken des Deuschen Naturstein-Verband in gebundener Ausführung, aus Natursteinen DIN EN 1342, gebundene Bauweise, Basalt, kleinformatig, Dickenabweichung Klasse 1, verlegen in Reihen mit versetzten Fugen, Nutzungskategorie N 1
Tragschicht wird gesondert vergütet. Drainagemörtel 5cm als Ausgleichsschicht aus trasszementgebundenem Trockenfertigmörtel als wasserdurchlässiger Bettungsmörtel  zur Verlegung Natursteinpflaster im Außenbereich.
Pflasterfugen einschlämmen mit hydraulisch abbindendem Werktrockenmörtel. Pflasterfugenmörtel zementgebunden, trasshaltig zur Verfugung von Natursteinen. Der Pflasterfugenmörtel muss hydrophobe Eigenschaften aufweisen. Der Pflasterfugenmörtel muss vom Hersteller für die Verwendung mit Naturstein freigegeben sein.

Arbeiten in mehreren Einzelflächen. Dies ist im Einheitspreis zu berücksichtigen
Menge: 50,000 m2

**3.2.70 Bordstein Beton abbrechen, transportieren LKW AN und entsorgen**
Abbruch des Bordsteins aus Beton, im Rahmen einer Totalabbruchmaßnahme, mehrere Formen, Wichte des Abbruchstoffes DIN EN 1991-1-1 24 kN/m3, Geräteeinsatz ist möglich, max. Gesamtgewicht der Geräte ohne Beschränkung, aufgenommene Stoffe sammeln, auf LKW des AN laden und entsorgen, zur Entsorgungsanlage nach Wahl des AN, Anlage (Bezeichnung/Ort)
..............................................................................................

Mengenermittlung nach Aufmaß, die Entsorgungsgebühren werden vom AN übernommen. Entsorgungsnachweis ist zu erbringen, inklusive Fahrtkosten.
Arbeiten in mehreren Einzelflächen. Dies ist im Einheitspreis zu berücksichtigen
Menge: 35,000 m

**3.2.80 Befest.Fläche Beton Fahrbahnnebenfläche abbrechen 24kN/m3 D bis 10cm Geräteeinsatz mgl. nicht schadstoffbelastet Entsorg.-geb. AN**
Abbruch der befestigten Fläche aus unbewehrtem Beton, Normalbeton, in Fahrbahnnebenflächen und Hauskanten, im Rahmen einer Totalabbruchmaßnahme, Wichte des Abbruchstoffes DIN EN 1991-1-1 24 kN/m3, Dicke bis 50 cm, Geräteeinsatz ist möglich, max. Gesamtgewicht der Geräte ohne Beschränkung, aufgenommene Stoffe sammeln, auf LKW des AN laden und entsorgen, zur Entsorgungsanlage nach Wahl des AN, Anlage (Bezeichnung/Ort)
..............................................................................................

Mengenermittlung nach Aufmaß, die Entsorgungsgebühren werden vom AN übernommen. Entsorgungsnachweis ist zu erbringen, inklusive Fahrtkosten.
Arbeiten in mehreren Einzelflächen. Dies ist im Einheitspreis zu berücksichtigen
Menge: 20,000 m2

**3.2.90 Dynamische Schicht Baustoffgemisch dyn. Schicht 0/16 D 60mm**
Dynamische Schicht für wassergebundene Wege, aus Baustoffgemisch für dynamische Schicht für wassergebundene Wege, natürliche Gesteinskörnung TL Gestein, Körnung 0/16, Schichtdicke 60 mm, zulässige Abweichung von der Nennhöhe +/- 10 mm.
Der Einbau mit dem Rechen ist unzulässig.
Schichtdicke im verdichteten Zustand 6 cm,
Abweichung von der Ebenheit < 1,5 cm,
gleichmäßiges Quergefälle mind. 2,5 %.
Verformungsmodul EV2: >80 MN/m²
Wasserdurchlässigkeit: >36 l/m² und h

Herstellung: Das Baustoffgemisch ist auf der Baustelle möglichst unmittelbar nach seinem Eintreffen zu verarbeiten, damit der günstige Wassergehalt beim Einbau und Verdichten genutzt werden kann. Eine Zwischenlagerung auf der Baustelle ist zu vermeiden. Muss das Baustoffgemisch zwischen gelagert werden, ist es zum Schutz gegen Trockenheit und Niederschlägen abzudecken. Das Baustoffgemisch ist in homogener Mischung bei einem für die Verdichtung günstigen Wassergehalt einzubauen. Sollten dennoch sog. "Nester" aus vorwiegend grobkörnigem Material entstanden sein, sind diese mit Splitt und Sand des gleichen Ausgangsstoffes so zu verfüllen, dass Baustoffgemische aus darüber liegenden Schichten nicht in die dynamische Schicht eindringen können. Ggf. ist, z.B. bei Nestern mit vorwiegend feinkörnigem Material ein partieller Austausch des Baustoffgemisches in gesamter Einbaudicke durchzuführen.
Menge: 225,000 m2

**3.2.100 Zulage Anarbeiten in Handarbeit**
Zulage zu Vorpositon Anarbeiten an Mobiliar und Fundamente in Handarbeit
Menge: 20,000 m2

**3.2.110 Deckschicht ohne Bindem Geh- Radweg Gemisch DoB 0/8 D 4cm**
Deckschicht ohne Bindemittel FLL Fachbericht wassergebundene Wege, in Geh-/Radwegen, aus Baustoffgemisch für Deckschichten ohne Bindemittel, natürliche Gesteinskörnung TL Gestein, Körnung 0/8, Schichtdicke 4 cm, zulässige Abweichung von der Sollhöhe 2 cm, Abweichung von der Ebenheit innerhalb einer 4 m langen Messstrecke nicht größer als 1,5 cm.
Der Einbau mit dem Rechen ist unzulässig.

Schichtdicke im verdichteten Zustand 4 cm,
Abweichung von der Ebenheit < 1,5 cm,
gleichmäßiges Quergefälle mind. 2,5 %.
Verformungsmodul EV2: >70 MN/m²
Wasserdurchlässigkeit: >36 l/m² und h

Herstellung: Das Baustoffgemisch ist auf der Baustelle möglichst unmittelbar nach seinem Eintreffen zu verarbeiten, damit der günstige Wassergehalt beim Einbau und Verdichten genutzt werden kann. Eine Zwischenlagerung auf der Baustelle ist zu vermeiden. Muss das Baustoffgemisch zwischen gelagert werden, ist es zum Schutz gegen Trockenheit und Niederschlägen abzudecken. Das Baustoffgemisch ist in homogener Mischung bei einem für die Verdichtung günstigen Wassergehalt einzubauen. Das Baustoffgemisch ist im feuchten Zustand, im Regelfall mit einem Wassergehalt von 0,5 bis 0,7 WPr auf die dynamische Schicht aufzubringen und mit einer geeigneten Glattmantelwalze (1,0 bis 2,0 to/m Bandagenbreite)
statisch zu verdichten. Der Walzenvorgang ist ggf. mehrfach zu wiederholen bis die geforderte Trittfestigkeit erreicht ist. Dabei darf für die Wasserdurchlässigkeit keine nennenswerte Kornzertrümmerung stattfinden.
Nach den Verdichtungsübergängen hat die Deckschicht neben Randeinfassung und Einbauten ca. 10mm über deren Oberfläche zu liegen.
Die Abnahme der Flächen erfolgt nach ca. 4 Wochen. Bis dahin sind die Flächen vor Benutzung zu schützen.
Menge: 225,000 m2

**3.2.120 Zulage Anarbeiten in Handarbeit**
Zulage zu Vorposition: Anarbeiten an Mobiliar und Fundamente in Handarbeit
Menge: 20,000 m2

#### Abschnitt 3.3 Frostschutz- und Schottertragschichten

*Hinweis: Frostschutz-, Schottertragschichten und Deckschichten*
Frostschutz-, Schottertragschichten und Deckschichten
Hinweis: Frostschutz- und Schottertragschichten
**********************************************************************
Für den Einbau von Frostschutz- und Schottertragschichten dürfen nur güteüberwachte Materialien verwendet werden. Die Güteüberwachung muss auf dem Lieferschein dokumentiert sein. Die Oberflächen der Frosttragschichten sind mit abgestuftem Material zu schließen, damit (bei Pflasterflächen) das Pflasterbett nicht in die darunter liegende Schicht einrieseln kann. Die Herstellung der Planumsflächen Oberkante der Frostschutzschicht wird nicht gesondert vergütet sondern ist Bestandteil der Einbauleistung.

Es sind folgende Verformungsmodule und Proctordichten
gefordert:
OK Frostschutzschicht: EV2 >/= 100 MN/m² / Dpr >/=
103%
OK Erdplanum bzw. OK Bodenaustausch EV2 >/= 45 MN/m²
Dpr >/= 100%

Soweit auf dem Erdplanum das Verformungsmodul und die geforderte Proctordichte trotz technisch korrekt ausgeführter Verdichtungsmaßnahmen nicht erreicht werden kann, sind je nach örtlichem Erfordernis Untergrundverbesserungsmaß-nahmen (Bodenaustausch) durchzuführen. Diese erfolgen auschließlich auf Anordnung und nach Angaben des AG. Der AN hat die erforderlichen Verformungsmodule und die Verdichtungswerte im Rahmen der Eigenüberwachung ständig zu überprüfen und bei Nichterreichen der Sollwerte sofort den AG zu informieren. Die Ergebnisse der Eigenüberwachung sind dem AG auf Verlangen auszuhändigen.

**3.3.10 FSS Bk0,3 DPr1,03 EV2 100MPa 0/45 D 33cm Gehweg Pflaster**
Frostschutzschicht ZTV SoB-StB, Belastungsklasse RStO 12 Bk0,3, Verdichtungsgrad mind. DPr 1,03, Verformungsmodul auf der Oberfläche mind. EV2 100 MPa, aus Baustoffgemisch für Frostschutzschicht, natürliche Gesteinskörnung TL Gestein, Körnung 0/45, Schichtdicke 33 cm.

Im Bereich Gehweg Pflaster. Arbeiten in mehreren Einzelflächen. Dies ist im Einheitspreis zu berüksichtigen
Menge: 20,000 m3

**3.3.20 FSS Bk0,3 DPr1,03 EV2 100MPa 0/45 D 37cm Gehweg**
Frostschutzschicht ZTV SoB-StB, Belastungsklasse RStO 12 Bk0,3, Verdichtungsgrad mind. DPr 1,03, Verformungsmodul auf der Oberfläche mind. EV2 100 MPa, aus Baustoffgemisch für Frostschutzschicht, natürliche Gesteinskörnung TL Gestein, Körnung 0/45, Schichtdicke 33 cm.

Im Bereich Gehweg. Arbeiten in mehreren Einzelflächen. Dies ist im Einheitspreis zu berüksichtigen
Menge: 20,000 m3

**3.3.30 STS Bk0,3 DPr1,03 EV2 120MPa 0/32 D 13cm Gehweg Pflaster**
Schottertragschicht ZTV SoB-StB, Belastungsklasse RStO 12 Bk0,3, Verdichtungsgrad mind. DPr 1,03, Verformungsmodul auf der Oberfläche mind. EV2 120 MPa, aus Baustoffgemisch für Schottertragschicht, natürliche Gesteinskörnung TL Gestein, Körnung 0/32, Schichtdicke 13cm, Rand mit Neigung 1:1,5, abgerechnet wird die für diese Schicht geforderte Breite bis zur Mitte der Randausbildung.

Im Bereich Gehweg Pflaster. Arbeiten in mehreren Einzelflächen. Dies ist im Einheitspreis zu berüksichtigen
Menge: 20,000 m3

### Bereich 4 Wasserturm - Tiefbauarbeiten für Bodeneinbauleuchte L14/L15

#### Abschnitt 4.1 Erdarbeiten

**4.1.10 Boden Kopfloch in Leitungszone, T=0,80m, lösen, seitlich lagern, wiederverfüllen, inkl. Verbau**
Boden für Kopfloch im Fundament profilgerecht lösen, seitlich lagern, wiederverfüllen und verdichten. Maße (L/B/T) 0,80m  x 0,80m x 0,80m. Notwendiger Verbau ist einzukalkulieren.
Ausführungen des angehängten Leitfadens zu Bodenarbeiten sind zu beachten. Baumaßnahme der Geotechnischen Kategorie 1 DIN 4020.

Leerrohre mit zugdraht sind bereits in 1.BA verlegt in grau im Plan eingezeichnet.
Menge: 33,000 St

**4.1.20 Boden Graben Leitung lösen, seitlich lagern mit Gerät, Sohlen-B bis 0,60m T bis 0,80m**
Boden der Gräben für Leitungen, profilgerecht lösen, seitlich lagern,  Verbau wird gesondert vergütet. Breite der Sohle bis 0,6m, Aushubtiefe bis 0,80m. Baumaßnahme der Geotechnischen Kategorie 1 DIN 4020, Mengenermittlung nach Aufmaß an der Lagerstelle. Die Ausführungen des Leitfadens zu Bodenarbeiten sind zu beachten.

Aufüllboden inkl. Packlage
Menge: 18,000 m3

**4.1.30 Zulage zur Vorposition: Handaushub**
Menge: 5,000 m3

**4.1.40 Seitlich gelagertes Bodenmaterial einbauen und verdichten**
Seitlich gelagertes Bodenmaterial einbauen und verdichten.  Boden nach Verlegen der Leitung in Graben oberhalb der Leitungszone einbauen und verdichten. Verdichten auf Verformungsmodul Dpr.0,98 bzw. Ev2 min. 45 MN/m². Mit Nachw. der Verdichtungsgüte. Abgerechnet wird nach Einbauprofilen.
Menge: 20,000 m3

**4.1.50 Verdichtungsfähigen Boden liefern**
und in Leitungsgraben einbauen und verdichten. Material
= Kies-Sand-Gemisch, Gratkorn 32 mm; Boden nach
Verlegen der Leitung in Graben oberhalb der
Leitungszone einbauen und verdichten. Verdichten auf
Verformungsmodul Dpr.0,98 bzw. Ev2 min. 45 MN/m². Mit
Nachw. der Verdichtungsgüte. Abgerechnet wird nach
Einbauprofilen.
Menge: 15,000 m3

**4.1.60 Verdrängten Boden laden, transportieren, auf Haufwerk lagern**
Verdrängten Boden laden, transportieren und auf Haufwerk auf Lagerfläche des AN lagern. Förderwege bis 300m.
Menge: 15,000 m3

**4.1.70 Folie zur Haufwerk-Abdeckung**
Sicherung Haufwerke
Sichern der Haufwerke mit wasserunddurchlässiger Folie.
Zweck: Sicherung von Belasteten Böden. Verhinderung von Schadstoffeinträgen in den Untergrund.
Menge: 45,000 m2

**4.1.80 Splitt-Brechsand-Gemisch 0/8 obere und untere Bettungsschicht Kabelschutzrohre einbauen verdichten D10cm**
Splitt-Brechsand-Gemisch für untere und obere Bettungsschicht nach DIN1610 und DWA A138, Dicke 10cm (untere Bettungsschicht) bis 30cm über Rohrscheitel, aus Splitt-Brechsand-Gemisch 0/8mm, lageweise profilgerecht einbauen und verdichten, Verdichtungsgrad DPR 97%, nach dem Ausrichten der Rohre sind diese von Hand bzw. leichtem Verdichtungsgerät zu unterstopfen. Behinderungen durch Verbau, Ver-und Entsorgungsleitungen. Der EP gilt für verdichtete Massen einschl. Materiallieferungen
Menge: 7,000 m3

**4.1.90 Mediensicherungsmaßnahmen**
Sicherung im Graben längsverlaufender und querverlaufender Medien. Aufnehmen und Aufhängen von vorhandenen Leitungen, Ablassen, Lagern der Muffen in Sand, Richten der Kabel, einschließlich Bereitstellung aller erforderlichen Materialien.
Menge: 10,000 m

**4.1.100 Markierung Trasse Trassenband Beschriftung liefern**
Markierung von Kabeltrassen mit Trassenband, Farbton gelb, in Trassenmitte, mit Beschriftung, max. Länge der Beschriftung 100mm, einschl. Lieferung, verlegen 40cm über Rohr.
Menge: 50,000 m

**4.1.110 Herstellen und Einbauen, Bodeneinbauleute Fundament**
Herstellen und Einbauen eines Fundamentes aus Beton C 20/25 gemäß DIN EN 206 und DIN 1045-2, Abmessungen ca. 40/25 cm. Fundament gemäß Planung höhengerecht einbauen und verdichten. In das Fundament ist ein Leerrohr DN 40 zur späteren Kabeleinführung sowie eine Beleuchtungshülse zur Aufnahme und späteren Montage der Bodeneinbauleuchte einzubauen. Alle für die vollständige und funktionsgerechte Ausführung erforderlichen Materialien, Neben- und Hilfsleistungen sind in der Leistung enthalten. Lage und Ausrichtung des Fundamentes nach Vorgabe der Ausführungs- und Beleuchtungsplanung.

Hinweis auf Detailplan:
(8) 260616_Rheinpark Duisburg_Ausführungsplanung_2.BA
_TP47- Bodenleuchte L14 & L15.pdf
Menge: 33,000 St

**4.1.120 Umrandung aus Natursteinpflaster 6-8 Basalt, rund Ø 60 cm**
Herstellen einer kreisförmigen Umrandung aus Natursteinpflaster 6-8 Basalt um die Bodeneinbauleuchte mit einem Durchmesser bis ca. 60 cm. Ausführung aus Natursteinpflaster, Dicke ca. 8 cm, Farb- und Gesteinsart gemäß Gestaltungsvorgabe. Verlegung der Pflastersteine in Splitt-Sandgemisch gemäß den Anforderungen an Pflasterdecken im Außenbereich. Alle Vorgaben und Einbauhinweise des Leuchtenherstellers sind zu berücksichtigen. Die Ausrichtung und Anordnung der Umrandungspflastersteine erfolgt nach den Vorgaben der Ausführungs- und Beleuchtungsplanung. Sämtliche Neben- und Hilfsleistungen zur vollständigen und funktionsgerechten Ausführung sind in der Leistung enthalten.

Hinweis auf Detailplan:
(8) 260616_Rheinpark Duisburg_Ausführungsplanung_2.BA
_TP47- Bodenleuchte L14 & L15.pdf
Menge: 33,000 St

*Hinweis: Entsorgung von Bodenaushub und Stoffen*
Entsorgung von Bodenaushub und Stoffen
Hinweis: Entsorgung von Bodenaushub und Stoffen
**********************************************************************
Die nachfolgenden Positionen zur Entsorgung belasteter und unbelasteter Böden und Stoffe beinhalten jeweils das Laden vom Haufwerk und das Entladen an der Verwertungsanlage.
Nach Beprobung auf dem Zwischenlager ist das Aushubmaterial entsprechend der Deklaration abzufahren und zu entsorgen.

**4.1.130 Erdmassen vom Haufwerk laden, transportieren, entsorgen BM-F1**
Bau- und Abbruchabfälle, Boden, Steine und Baggergut, nicht gefährlich, Abfallschlüssel nach AVV (Abfallverzeichnis-Verordnung) 170504 Boden/Stein, nicht schadstoffbelastet, auf Gelände/Fläche des AN lagernd, laden, max. Gesamtgewicht ohne Beschränkung, Verwertungsanlage nach Wahl des AN.

Inkl. Transport zur Entsorgung von Bodenaushub mit LKW des AN transportieren, max. Gesamtgewicht ohne Beschränkung, direkter Transportweg zur nächsten geeigneten Entsorgungsanlage /Deponie nach Wahl des AN.

Entsorgung von Bodenaushub Zuordnung gemäß Analytik:
ErsatzBaustoffV BM-F1,
mineralische Fremdbestandteile > 10 Vol.-%

Feststellung der Schadstoffhaltigkeit und Ermittlung der Mengen vor Bodenabfuhr in Abstimmung mit der Bauüberwachung.
Menge: 15,000 t

**4.1.140 Zulage für ErsatzBaustoffV BM-F2**
Zulage zur Entsorgung von Boden für:

Zuordnung gemäß Analytik:
ErsatzBaustoffV BM-F2,
mineralische Fremdbestandteile > 10 Vol.-%

Abrechnung als Zulage zur Bodenabfuhr,
Feststellung der Schadstoffhaltigkeit und Ermittlung der Mengen vor Bodenabfuhr in Abstimmung mit der Bauüberwachung.
Menge: 10,000 t

**4.1.150 Zulage für ErsatzBaustoffV BM-F3**
Zulage zur Entsorgung von Boden für:

Zuordnung gemäß Analytik:
ErsatzBaustoffV BM-F3,
mineralische Fremdbestandteile > 10 Vol.-%

Abrechnung als Zulage zur Bodenabfuhr,
Feststellung der Schadstoffhaltigkeit und Ermittlung der Mengen vor Bodenabfuhr in Abstimmung mit der Bauüberwachung.
Menge: 10,000 t

#### Abschnitt 4.2 Rückbau

**4.2.10 Rückbau Leuchten Wasserturm bis Ebene 1 inkl. Kabel**
*** Pauschalposition
Rückbau der vorhandenen Leuchten am Wasserturm bis zur Ebene 1 einschließlich aller zugehörigen Kabel und Leitungen. Anzahl 12 Strahler-Leuchten Boden der Ringbühne, Höhe 30,00 m über Grundplatte unter Zuhilfenahme einer selbstfahrenden Hubarbeitsbähne.
Alle erforderlichen Neben- und Hilfsleistungen, einschließlich Transport, Sicherung, Abstimmung und Entsorgung, sind in der Leistung enthalten.

Foto und Skizze zur Dokumentation siehe:
- Anlage Nr.1_Fotodokumentation_Wasserturm_Nur zur Ausschreibung.pdf

- Anlage Nr.2_Entwurf_V2 Schnitte_Wasserturm_Nur zur Ausschreibung.pdf

- Anlage Nr.3_Plan Maße_Wasserturm_Nur zur Ausschreibung.jpg
Menge: 1,000 psch

### Bereich 5 Erzbunkerwände - Tiefbauarbeiten für Bodeneinbauleuchte L6

*Hinweis: Vorbemerkung*
Die arbeiten finden teilweise in Gelände mit starker Neigung statt (Erzbunkerwand am Wasserturm). im Baufeld Inklusionsspielplatz muss der Bestand geschützt werden (z.B. Überfahrt mit Mikrobagger über Fallschutz aus Hackschnitzel). Im Trassenbereich liegen bereits Spatenleitungen fremder Gewerke. Die Erdbauarbeiten erfolgen in enger Abstimmung mit dem AG und nach Freigabe durch die Bauleitung.

#### Abschnitt 5.1 Erdarbeiten

**5.1.10 Boden Graben Leitung lösen, seitlich lagern mit Gerät, Sohlen-B bis 0,60m T bis 0,80m**
Boden der Gräben für Leitungen, profilgerecht lösen, seitlich lagern,  Verbau wird gesondert vergütet. Breite der Sohle bis 0,6m, Aushubtiefe bis 0,80m. Baumaßnahme der Geotechnischen Kategorie 1 DIN 4020, Mengenermittlung nach Aufmaß an der Lagerstelle. Die Ausführungen des Leitfadens zu Bodenarbeiten sind zu beachten.

Aufüllboden inkl. Packlage
Menge: 150,000 m3

**5.1.20 Zulage zur Vorposition: Handaushub**
Menge: 10,000 m3

**5.1.30 Seitlich gelagertes Bodenmaterial einbauen und verdichten**
Seitlich gelagertes Bodenmaterial einbauen und verdichten.  Boden nach Verlegen der Leitung in Graben oberhalb der Leitungszone einbauen und verdichten. Verdichten auf Verformungsmodul Dpr.0,98 bzw. Ev2 min. 45 MN/m². Mit Nachw. der Verdichtungsgüte. Abgerechnet wird nach Einbauprofilen.
Menge: 100,000 m3

**5.1.40 Verdichtungsfähigen Boden liefern**
und in Leitungsgraben einbauen und verdichten. Material
= Kies-Sand-Gemisch, Gratkorn 32 mm; Boden nach
Verlegen der Leitung in Graben oberhalb der
Leitungszone einbauen und verdichten. Verdichten auf
Verformungsmodul Dpr.0,98 bzw. Ev2 min. 45 MN/m². Mit
Nachw. der Verdichtungsgüte. Abgerechnet wird nach
Einbauprofilen.
Menge: 50,000 m3

**5.1.50 Verdrängten Boden laden, transportieren, auf Haufwerk lagern**
Verdrängten Boden laden, transportieren und auf Haufwerk auf Lagerfläche des AN lagern. Förderwege bis 300m.
Menge: 50,000 m3

**5.1.55 Folie zur Haufwerk-Abdeckung**
Sicherung Haufwerke
Sichern der Haufwerke mit wasserunddurchlässiger Folie.
Zweck: Sicherung von Belasteten Böden. Verhinderung von Schadstoffeinträgen in den Untergrund.
Menge: 100,000 m2

**5.1.60 Splitt-Brechsand-Gemisch 0/8 obere und untere Bettungsschicht Kabelschutzrohre einbauen verdichten D10cm**
Splitt-Brechsand-Gemisch für untere und obere Bettungsschicht nach DIN1610 und DWA A138, Dicke 10cm (untere Bettungsschicht) bis 30cm über Rohrscheitel, aus Splitt-Brechsand-Gemisch 0/8mm, lageweise profilgerecht einbauen und verdichten, Verdichtungsgrad DPR 97%, nach dem Ausrichten der Rohre sind diese von Hand bzw. leichtem Verdichtungsgerät zu unterstopfen. Behinderungen durch Verbau, Ver-und Entsorgungsleitungen. Der EP gilt für verdichtete Massen einschl. Materiallieferungen
Menge: 25,000 m3

**5.1.70 Mediensicherungsmaßnahmen**
Sicherung im Graben längsverlaufender und querverlaufender Medien. Aufnehmen und Aufhängen von vorhandenen Leitungen, Ablassen, Lagern der Muffen in Sand, Richten der Kabel, einschließlich Bereitstellung aller erforderlichen Materialien.
Menge: 15,000 m

**5.1.80 Markierung Trasse Trassenband Beschriftung liefern**
Markierung von Kabeltrassen mit Trassenband, Farbton gelb, in Trassenmitte, mit Beschriftung, max. Länge der Beschriftung 100mm, einschl. Lieferung, verlegen 40cm über Rohr.
Menge: 300,000 m

**5.1.90 Herstellen und Einbauen, Bodeneinbauleute Fundament**
Herstellen und Einbauen eines Fundamentes aus Beton C 20/25 gemäß DIN EN 206 und DIN 1045-2, Abmessungen ca. 40/25 cm. Fundament gemäß Planung höhengerecht einbauen und verdichten. In das Fundament ist ein Leerrohr DN 40 zur späteren Kabeleinführung sowie eine Beleuchtungshülse zur Aufnahme und späteren Montage der Bodeneinbauleuchte einzubauen. Alle für die vollständige und funktionsgerechte Ausführung erforderlichen Materialien, Neben- und Hilfsleistungen sind in der Leistung enthalten. Lage und Ausrichtung des Fundamentes nach Vorgabe der Ausführungs- und Beleuchtungsplanung.

Hinweis auf Detailplan:
(9) 260616_Rheinpark Duisburg_Ausführungsplanung_2.BA
_TP47-Bodenleuchte L6.pdf
Menge: 40,000 St

**5.1.100 Umrandung aus Natursteinpflaster 6-8 Basalt, rund Ø 60 cm**
Herstellen einer kreisförmigen Umrandung aus Natursteinpflaster 6-8 Basalt um die Bodeneinbauleuchte mit einem Durchmesser bis ca. 60 cm. Ausführung aus Natursteinpflaster, Dicke ca. 8 cm, Farb- und Gesteinsart gemäß Gestaltungsvorgabe. Verlegung der Pflastersteine in Splitt-Sandgemisch gemäß den Anforderungen an Pflasterdecken im Außenbereich. Alle Vorgaben und Einbauhinweise des Leuchtenherstellers sind zu berücksichtigen. Die Ausrichtung und Anordnung der Umrandungspflastersteine erfolgt nach den Vorgaben der Ausführungs- und Beleuchtungsplanung. Sämtliche Neben- und Hilfsleistungen zur vollständigen und funktionsgerechten Ausführung sind in der Leistung enthalten.

Hinweis auf Detailplan:
(9) 260616_Rheinpark Duisburg_Ausführungsplanung_2.BA
_TP47-Bodenleuchte L6.pdf
Menge: 40,000 St

**5.1.110 Kabelschacht Beton 600/600/1000 D400 inkl Erdarbeiten**
Kabelschacht Beton 600/600/1000 D400, der Aufwand für den
Aushub und die Entsorgung der Erdmassen ist in den
Einheitspreis einzukalkulieren.
Menge: 3,000 St

*Hinweis: Entsorgung von Bodenaushub und Stoffen*
Entsorgung von Bodenaushub und Stoffen
Hinweis: Entsorgung von Bodenaushub und Stoffen
**********************************************************************
Die nachfolgenden Positionen zur Entsorgung belasteter und unbelasteter Böden und Stoffe beinhalten jeweils das Laden vom Haufwerk und das Entladen an der Verwertungsanlage.
Nach Beprobung auf dem Zwischenlager ist das Aushubmaterial entsprechend der Deklaration abzufahren und zu entsorgen.

**5.1.120 Erdmassen vom Haufwerk laden, transportieren, entsorgen BM-F1**
Bau- und Abbruchabfälle, Boden, Steine und Baggergut, nicht gefährlich, Abfallschlüssel nach AVV (Abfallverzeichnis-Verordnung) 170504 Boden/Stein, nicht schadstoffbelastet, auf Gelände/Fläche des AN lagernd, laden, max. Gesamtgewicht ohne Beschränkung, Verwertungsanlage nach Wahl des AN.

Inkl. Transport zur Entsorgung von Bodenaushub mit LKW des AN transportieren, max. Gesamtgewicht ohne Beschränkung, direkter Transportweg zur nächsten geeigneten Entsorgungsanlage /Deponie nach Wahl des AN.

Entsorgung von Bodenaushub Zuordnung gemäß Analytik:
ErsatzBaustoffV BM-F1,
mineralische Fremdbestandteile > 10 Vol.-%

Feststellung der Schadstoffhaltigkeit und Ermittlung der Mengen vor Bodenabfuhr in Abstimmung mit der Bauüberwachung.
Menge: 50,000 t

**5.1.130 Zulage für ErsatzBaustoffV BM-F2**
Zulage zur Entsorgung von Boden für:

Zuordnung gemäß Analytik:
ErsatzBaustoffV BM-F2,
mineralische Fremdbestandteile > 10 Vol.-%

Abrechnung als Zulage zur Bodenabfuhr,
Feststellung der Schadstoffhaltigkeit und Ermittlung der Mengen vor Bodenabfuhr in Abstimmung mit der Bauüberwachung.
Menge: 20,000 t

**5.1.140 Zulage für ErsatzBaustoffV BM-F3**
Zulage zur Entsorgung von Boden für:

Zuordnung gemäß Analytik:
ErsatzBaustoffV BM-F3,
mineralische Fremdbestandteile > 10 Vol.-%

Abrechnung als Zulage zur Bodenabfuhr,
Feststellung der Schadstoffhaltigkeit und Ermittlung der Mengen vor Bodenabfuhr in Abstimmung mit der Bauüberwachung.
Menge: 20,000 t

#### Abschnitt 5.2 Einbauten der L6 Beleuchtung

*Hinweis: Einbauten der Bodeneinbauleuchte*

**5.2.10 Kabelschutz-Flexrohr DN 40 aus PE**
Kabelschutz-Flexrohr aus Polyethylen, Nennaußendruchmesser 40mm mit Zugdraht liefern und in Kabelgraben verlegen
Menge: 350,000 m

**5.2.20 Schutzkappen zu vorgenanntem Rohr DN40**
Menge: 30,000 St

### Bereich 6 Unterführung - Tiefbauarbeiten für Bodeneinbauleuchte L8/L9

*Hinweis: Hinweis zur Bauausführung*
Eine der beiden Unterführungen ist während der gesamten Bauzeit durchgehend für den Baustellenverkehr und die Zufahrt zu weiteren Teilprojekten freizuhalten. Die Arbeiten sind entsprechend abschnittsweise auszuführen und mit der Bauleitung abzustimmen. Eine gleichzeitige Sperrung beider Unterführungen ist nicht zulässig.

#### Abschnitt 6.1 Erdarbeiten

**6.1.10 Boden Graben Leitung lösen, seitlich lagern mit Gerät, Sohlen-B bis 0,60m T bis 0,80m**
Boden der Gräben für Leitungen, profilgerecht lösen, seitlich lagern,  Verbau wird gesondert vergütet. Breite der Sohle bis 0,6m, Aushubtiefe bis 0,80m. Baumaßnahme der Geotechnischen Kategorie 1 DIN 4020, Mengenermittlung nach Aufmaß an der Lagerstelle. Die Ausführungen des Leitfadens zu Bodenarbeiten sind zu beachten.

Aufüllboden inkl. Packlage
Menge: 130,000 m3

**6.1.20 Zulage zur Vorposition: Handaushub**
Menge: 10,000 m3

**6.1.30 Seitlich gelagertes Bodenmaterial einbauen und verdichten**
Seitlich gelagertes Bodenmaterial einbauen und verdichten.  Boden nach Verlegen der Leitung in Graben oberhalb der Leitungszone einbauen und verdichten. Verdichten auf Verformungsmodul Dpr.0,98 bzw. Ev2 min. 45 MN/m². Mit Nachw. der Verdichtungsgüte. Abgerechnet wird nach Einbauprofilen.
Menge: 100,000 m3

**6.1.40 Verdichtungsfähigen Boden liefern**
und in Leitungsgraben einbauen und verdichten. Material
= Kies-Sand-Gemisch, Gratkorn 32 mm; Boden nach
Verlegen der Leitung in Graben oberhalb der
Leitungszone einbauen und verdichten. Verdichten auf
Verformungsmodul Dpr.0,98 bzw. Ev2 min. 45 MN/m². Mit
Nachw. der Verdichtungsgüte. Abgerechnet wird nach
Einbauprofilen.
Menge: 30,000 m3

**6.1.50 Verdrängten Boden laden, transportieren, auf Haufwerk lagern**
Verdrängten Boden laden, transportieren und auf Haufwerk auf Lagerfläche des AN lagern. Forderwege bis 300m.
Menge: 30,000 m3

**6.1.55 Folie zur Haufwerk-Abdeckung**
Sicherung Haufwerke
Sichern der Haufwerke mit wasserunddurchlässiger Folie.
Zweck: Sicherung von Belasteten Böden. Verhinderung von Schadstoffeinträgen in den Untergrund.
Menge: 40,000 m2

**6.1.60 Splitt-Brechsand-Gemisch 0/8 obere und untere Bettungsschicht Kabelschutzrohre einbauen verdichten D10cm**
Splitt-Brechsand-Gemisch für untere und obere Bettungsschicht nach DIN1610 und DWA A138, Dicke 10cm (untere Bettungsschicht) bis 30cm über Rohrscheitel, aus Splitt-Brechsand-Gemisch 0/8mm, lageweise profilgerecht einbauen und verdichten, Verdichtungsgrad DPR 97%, nach dem Ausrichten der Rohre sind diese von Hand bzw. leichtem Verdichtungsgerät zu unterstopfen. Behinderungen durch Verbau, Ver-und Entsorgungsleitungen. Der EP gilt für verdichtete Massen einschl. Materiallieferungen
Menge: 20,000 m3

**6.1.70 Mediensicherungsmaßnahmen**
Sicherung im Graben längsverlaufender und querverlaufender Medien. Aufnehmen und Aufhängen von vorhandenen Leitungen, Ablassen, Lagern der Muffen in Sand, Richten der Kabel, einschließlich Bereitstellung aller erforderlichen Materialien.
Menge: 5,000 m

**6.1.80 Markierung Trasse Trassenband Beschriftung liefern**
Markierung von Kabeltrassen mit Trassenband, Farbton gelb, in Trassenmitte, mit Beschriftung, max. Länge der Beschriftung 100mm, einschl. Lieferung, verlegen 40cm über Rohr.
Menge: 280,000 m

**6.1.90 Kabelschacht Beton 600/600/1000 D400 inkl Erdarbeiten**
Kabelschacht Beton 600/600/1000 D400, der Aufwand für den
Aushub und die Entsorgung der Erdmassen ist in den
Einheitspreis einzukalkulieren.
Menge: 3,000 St

**6.1.100 Herstellen und Einbauen, Bodeneinbauleute Fundament**
Herstellen und Einbauen eines Fundamentes aus Beton C 20/25 gemäß DIN EN 206 und DIN 1045-2, Abmessungen ca. 70/25 cm. Fundament gemäß Planung höhengerecht einbauen und verdichten. In das Fundament ist ein Leerrohr DN 40 zur späteren Kabeleinführung sowie eine Beleuchtungshülse zur Aufnahme und späteren Montage der Bodeneinbauleuchte einzubauen. Alle für die vollständige und funktionsgerechte Ausführung erforderlichen Materialien, Neben- und Hilfsleistungen sind in der Leistung enthalten. Lage und Ausrichtung des Fundamentes nach Vorgabe der Ausführungs- und Beleuchtungsplanung.

Hinweis auf Detailplan:
(10) 260616_Rheinpark Duisburg_Ausführungsplanung_2.BA
_TP47- Bodenleuchte L8 & L9.pdf
Menge: 50,000 St

*Hinweis: Entsorgung von Bodenaushub und Stoffen*
Entsorgung von Bodenaushub und Stoffen
Hinweis: Entsorgung von Bodenaushub und Stoffen
**********************************************************************
Die nachfolgenden Positionen zur Entsorgung belasteter und unbelasteter Böden und Stoffe beinhalten jeweils das Laden vom Haufwerk und das Entladen an der Verwertungsanlage.
Nach Beprobung auf dem Zwischenlager ist das Aushubmaterial entsprechend der Deklaration abzufahren und zu entsorgen.

**6.1.110 Erdmassen vom Haufwerk laden, transportieren, entsorgen BM-F1**
Bau- und Abbruchabfälle, Boden, Steine und Baggergut, nicht gefährlich, Abfallschlüssel nach AVV (Abfallverzeichnis-Verordnung) 170504 Boden/Stein, nicht schadstoffbelastet, auf Gelände/Fläche des AN lagernd, laden, max. Gesamtgewicht ohne Beschränkung, Verwertungsanlage nach Wahl des AN.

Inkl. Transport zur Entsorgung von Bodenaushub mit LKW des AN transportieren, max. Gesamtgewicht ohne Beschränkung, direkter Transportweg zur nächsten geeigneten Entsorgungsanlage /Deponie nach Wahl des AN.

Entsorgung von Bodenaushub Zuordnung gemäß Analytik:
ErsatzBaustoffV BM-F1,
mineralische Fremdbestandteile > 10 Vol.-%

Feststellung der Schadstoffhaltigkeit und Ermittlung der Mengen vor Bodenabfuhr in Abstimmung mit der Bauüberwachung.
Menge: 30,000 t

**6.1.120 Zulage für ErsatzBaustoffV BM-F2**
Zulage zur Entsorgung von Boden für:

Zuordnung gemäß Analytik:
ErsatzBaustoffV BM-F2,
mineralische Fremdbestandteile > 10 Vol.-%

Abrechnung als Zulage zur Bodenabfuhr,
Feststellung der Schadstoffhaltigkeit und Ermittlung der Mengen vor Bodenabfuhr in Abstimmung mit der Bauüberwachung.
Menge: 15,000 t

**6.1.130 Zulage für ErsatzBaustoffV BM-F3**
Zulage zur Entsorgung von Boden für:

Zuordnung gemäß Analytik:
ErsatzBaustoffV BM-F3,
mineralische Fremdbestandteile > 10 Vol.-%

Abrechnung als Zulage zur Bodenabfuhr,
Feststellung der Schadstoffhaltigkeit und Ermittlung der Mengen vor Bodenabfuhr in Abstimmung mit der Bauüberwachung.
Menge: 15,000 t

#### Abschnitt 6.2 Einbauten der L8 & L9 Beleuchtung

*Hinweis: Einbauten der Bodeneinbauleuchte*

**6.2.10 Kabelschutz-Flexrohr DN 40 aus PE**
Kabelschutz-Flesrohr aus Polyethylen, Nennaußendruchmesser 40mm mit Zugdraht liefern und in Kabelgraben verlegen
Menge: 350,000 m

**6.2.20 Schutzkappen zu vorgenanntem Rohr DN40**
Menge: 30,000 St

### Bereich 7 Skatepark – Tiefbauarbeiten für Doppelmastleuchten L2.1/L2.2

*Hinweis: Als Vorleistung sind die Fundamente gemäß den freigegebenen Detailplänen in Abstimmung mit Elektroinstallateur vorzubereiten.*
Hinweis auf Detailplan:
(10) 260616_Rheinpark Duisburg_Ausführungsplanung_2.BA
_TP47- Bodenleuchte L8 & L9.pdf

*Hinweis: Besondere Vorbemerkung*
Im Zuge der Herstellung der Beleuchtungsmasten einschließlich Köcherfundamenten, Kabelanschlüssen und Nebenarbeiten sind Arbeiten im Bereich einer vorhandenen Dichtschicht auszuführen. Die Dichtschicht ist grundsätzlich zu schützen. Eingriffe in die Dichtschicht sind auf das zwingend erforderliche Maß zu beschränken.

Arbeiten an oder in unmittelbarer Nähe der Dichtschicht dürfen nur nach vorheriger Abstimmung mit der Bauleitung und unter fachgutachterlicher Begleitung erfolgen. Die Wiederherstellung der Dichtschicht ist fachgerecht auszuführen, zu dokumentieren und durch den Fachgutachter abnehmen zu lassen.

Der Bodenaushub ist schichtgerecht auszuführen. Materialien unterschiedlicher Schichten sind getrennt auszubauen, getrennt in separaten Mieten zu lagern und gegen Vermischung sowie gegen Witterungseinflüsse zu schützen. Insbesondere Aushubmaterial unterhalb der Dichtschicht ist separat zu lagern, vor Wasserzutritt und Niederschlag zu schützen, zu beproben und entsprechend der Analyseergebnisse zu verwerten oder zu entsorgen.

Es ist davon auszugehen, dass ausgebautes Material der Dichtschicht nicht wiedereinbaufähig ist. Für die Wiederherstellung der Dichtschicht ist geeignetes frisches Dichtschichtmaterial zu verwenden. Die Anforderungen des TSP 2 sowie des Leitfadens „Bodenarbeiten im Rheinpark“ sind zu beachten. Als geeignetes Material kann beispielsweise BENTOFILL der Firma Heral oder ein gleichwertiges, zugelassenes Material verwendet werden.

Während der gesamten Bauausführung ist sicherzustellen, dass kein Wasser in die Baugrube und insbesondere nicht in den Bereich unterhalb der Dichtschicht eintritt. Die Baugruben sind jederzeit vor Wasserzutritt zu schützen.

Nach Einbau der Köcherfundamente ist die Dichtschicht in der ursprünglichen Mächtigkeit wiederherzustellen. Der Einbau hat lagenweise und verdichtet zu erfolgen. Die Dichtschicht ist fachgerecht und dicht an die Köcherfundamente anzuschließen.

Elektroanschlüsse und Leitungsführungen sind, soweit technisch möglich, oberhalb der Dichtschicht herzustellen. Zusätzliche Durchdringungen der Dichtschicht sind zu vermeiden.

Optional kann im Durchdringungsbereich eine geosynthetische Tondichtungsbahn, GTD, vorgesehen werden. Diese ist umlaufend um das jeweilige Fundament mit einer Überlappung von mindestens 0,50 m auf der Dichtschicht zu verlegen und mindestens 0,30 m am Fundament hochzuführen und dauerhaft zu befestigen, zum Beispiel mittels Klemmschiene.

#### Abschnitt 7.1 Erdarbeiten

**7.1.10 Boden Graben Leitung lösen, seitlich lagern mit Gerät, Sohlen-B bis 0,60m T bis 1,80m**
Boden der Gräben für Leitungen, profilgerecht lösen, seitlich lagern,  Verbau wird gesondert vergütet. Breite der Sohle bis 0,6m, Aushubtiefe bis 1,80m. Baumaßnahme der Geotechnischen Kategorie 1 DIN 4020, Mengenermittlung nach Aufmaß an der Lagerstelle. Die Ausführungen des Leitfadens zu Bodenarbeiten sind zu beachten.

Aufüllboden inkl. Packlage
Menge: 85,000 m3

**7.1.20 Zulage zur Vorposition: Handaushub**
Menge: 20,000 m3

**7.1.30 Seitlich gelagertes Bodenmaterial einbauen und verdichten**
Seitlich gelagertes Bodenmaterial einbauen und verdichten.  Boden nach Verlegen der Leitung in Graben oberhalb der Leitungszone einbauen und verdichten. Verdichten auf Verformungsmodul Dpr.0,98 bzw. Ev2 min. 45 MN/m². Mit Nachw. der Verdichtungsgüte. Abgerechnet wird nach Einbauprofilen.
Menge: 50,000 m3

**7.1.40 Verdichtungsfähigen Boden liefern**
und in Leitungsgraben einbauen und verdichten. Material
= Kies-Sand-Gemisch, Gratkorn 32 mm; Boden nach
Verlegen der Leitung in Graben oberhalb der
Leitungszone einbauen und verdichten. Verdichten auf
Verformungsmodul Dpr.0,98 bzw. Ev2 min. 45 MN/m². Mit
Nachw. der Verdichtungsgüte. Abgerechnet wird nach
Einbauprofilen.
Menge: 35,000 m3

**7.1.50 Verdrängten Boden laden, transportieren, auf Haufwerk lagern**
Verdrängten Boden laden, transportieren und auf Haufwerk auf Lagerfläche des AN lagern. Förderwege bis 300m.
Menge: 35,000 m3

**7.1.55 Folie zur Haufwerk-Abdeckung**
Sicherung Haufwerke
Sichern der Haufwerke mit wasserunddurchlässiger Folie.
Zweck: Sicherung von Belasteten Böden. Verhinderung von Schadstoffeinträgen in den Untergrund.
Menge: 45,000 m2

**7.1.60 Splitt-Brechsand-Gemisch 0/8 obere und untere Bettungsschicht Kabelschutzrohre einbauen verdichten D10cm**
Splitt-Brechsand-Gemisch für untere und obere Bettungsschicht nach DIN1610 und DWA A138, Dicke 10cm (untere Bettungsschicht) bis 30cm über Rohrscheitel, aus Splitt-Brechsand-Gemisch 0/8mm, lageweise profilgerecht einbauen und verdichten, Verdichtungsgrad DPR 97%, nach dem Ausrichten der Rohre sind diese von Hand bzw. leichtem Verdichtungsgerät zu unterstopfen. Behinderungen durch Verbau, Ver-und Entsorgungsleitungen. Der EP gilt für verdichtete Massen einschl. Materiallieferungen
Menge: 15,000 m3

**7.1.70 Mediensicherungsmaßnahmen**
Sicherung im Graben längsverlaufender und querverlaufender Medien. Aufnehmen und Aufhängen von vorhandenen Leitungen, Ablassen, Lagern der Muffen in Sand, Richten der Kabel, einschließlich Bereitstellung aller erforderlichen Materialien.
Menge: 5,000 m

**7.1.80 Markierung Trasse Trassenband Beschriftung liefern**
Markierung von Kabeltrassen mit Trassenband, Farbton gelb, in Trassenmitte, mit Beschriftung, max. Länge der Beschriftung 100mm, einschl. Lieferung, verlegen 40cm über Rohr.
Menge: 180,000 m

**7.1.90 Liefern und Herstellen eines Stahlbetonfundaments für Doppelmastleuchte mit Flanschanschluss unter Erdoberfläche, - Skateranlage**
Liefern und Herstellen eines Stahlbetonfundaments gemäß DIN EN 1992-1 (Eurocode 2) sowie den Anforderungen gemäß DIN EN 1997-1 (Eurocode 7) und DIN EN 40-3-1 für einen Doppelmastleuchte mit Flanschanschluss unter Erdoberfläche.

Ausführung:
Standorte Leuchte/Fundamente kann nur mit Fahrzeug 7,5 to angefahren werden. Standort ist umbaut von Skateranlage und betreppten Fußwegen. Förderweg Zuwegung Standort linke Mastleuchte ca. 40m, Standort rechte Mastleuchte ca. 80m. Nur Hnändisch erreichbar.

Fundamenttyp: Betonfundament mit Fundamentflansch unter Erdoberfläche

Betonqualität: C25/30 gemäß DIN EN 206/DIN 1045-2

Ankerplatte: Stahl, Abmessung 280 × 280 mm

Fundamentkörbe werden von TP14 (Elektroarbeiten) berechnet und vor Ort geliefert. Die Montage erfolgt durch TP47 (Tiefbau).

Leerrohre: 2 Stück DN63, betonfest verlegt, je Mast, zur Kabelführung

Masttyp: Doppelmast-Ausführung

Erdung: Vorbereitung zur Einbindung in den Potentialausgleich

Frosttiefe: Fundamentunterkante mindestens 80 cm unter Geländeoberfläche (anpassbar je nach Bodenklasse und Region)

Besonderheiten:

Alle Arbeiten nach dem Stand der Technik und unter Beachtung der geltenden Normen ausführen.

Schalung, Bewehrung und Betonage inkl. Verdichtung sind fachgerecht herzustellen.

Beachtung der Tragfähigkeitsnachweise gemäß DIN EN 1997-1 (Bodenmechanik).

Abmessungen des Fundaments sind gemäß statischer Berechnung und Herstellerangaben des Masten anzupassen.

Hinweis auf Detailplan Skateranlage:
Anlage Nr.4_Lageplan_Erweiterung Rheinpark_AP_2025-LP01_Nur zur Ausschreibung.pdf

Hinweis auf Detailplan Mastleuchte:
(11) 260616_Rheinpark Duisburg_Ausführungsplanung_2.BA
_TP47- Mastenleuchte.pdf
Menge: 2,000 St

**7.1.100 Liefern und Herstellen eines Stahlbetonfundaments für Doppelmastleuchte mit Flanschanschluss unter Erdoberfläche,**
Liefern und Herstellen eines Stahlbetonfundaments gemäß DIN EN 1992-1 (Eurocode 2) sowie den Anforderungen gemäß DIN EN 1997-1 (Eurocode 7) und DIN EN 40-3-1 für einen Doppelmastleuchte mit Flanschanschluss unter Erdoberfläche.

Ausführung:
Hier kann mit Großgeräten gearbeitet werden; es steht ausreichend Platz zur Verfügung.

Fundamenttyp: Betonfundament mit Fundamentflansch unter Erdoberfläche

Betonqualität: C25/30 gemäß DIN EN 206/DIN 1045-2

Ankerplatte: Stahl, Abmessung 280 × 280 mm

Fundamentkörbe werden von TP14 (Elektroarbeiten) berechnet und vor Ort geliefert. Die Montage erfolgt durch TP47 (Tiefbau).

Leerrohre: 2 Stück DN63, betonfest verlegt, je Mast, zur Kabelführung

Masttyp: Doppelmast-Ausführung

Erdung: Vorbereitung zur Einbindung in den Potentialausgleich

Frosttiefe: Fundamentunterkante mindestens 80 cm unter Geländeoberfläche (anpassbar je nach Bodenklasse und Region)

Besonderheiten:

Alle Arbeiten nach dem Stand der Technik und unter Beachtung der geltenden Normen ausführen.

Schalung, Bewehrung und Betonage inkl. Verdichtung sind fachgerecht herzustellen.

Beachtung der Tragfähigkeitsnachweise gemäß DIN EN 1997-1 (Bodenmechanik).

Abmessungen des Fundaments sind gemäß statischer Berechnung und Herstellerangaben des Masten anzupassen.

Hinweis auf Detailplan Skateranlage:
Anlage Nr.4_Lageplan_Erweiterung Rheinpark_AP_2025-LP01_Nur zur Ausschreibung.pdf

Hinweis auf Detailplan Mastleuchte:
(11) 260616_Rheinpark Duisburg_Ausführungsplanung_2.BA
_TP47- Mastenleuchte.pdf

Hinweis auf den Plan der Skateranlage:
(5) 260616_Rheinpark Duisburg_Ausführungsplanung_2.BA
_TP47- Teillageplan_D.pdf
Menge: 4,000 St

**7.1.110 Sauberkeitsschicht aus Schotter 0/32mm D 10cm**
Menge: 1,500 m3

**7.1.120 Kabelschacht Beton 600/600/1000 D400 inkl Erdarbeiten**
Kabelschacht Beton 600/600/1000 D400, der Aufwand für den
Aushub und die Entsorgung der Erdmassen ist in den
Einheitspreis einzukalkulieren.
Menge: 1,000 St

*Hinweis: Entsorgung von Bodenaushub und Stoffen*
Entsorgung von Bodenaushub und Stoffen
Hinweis: Entsorgung von Bodenaushub und Stoffen
**********************************************************************
Die nachfolgenden Positionen zur Entsorgung belasteter und unbelasteter Böden und Stoffe beinhalten jeweils das Laden vom Haufwerk und das Entladen an der Verwertungsanlage.
Nach Beprobung auf dem Zwischenlager ist das Aushubmaterial entsprechend der Deklaration abzufahren und zu entsorgen.

**7.1.130 Erdmassen vom Haufwerk laden, transportieren, entsorgen BM-F1**
Bau- und Abbruchabfälle, Boden, Steine und Baggergut, nicht gefährlich, Abfallschlüssel nach AVV (Abfallverzeichnis-Verordnung) 170504 Boden/Stein, nicht schadstoffbelastet, auf Gelände/Fläche des AN lagernd, laden, max. Gesamtgewicht ohne Beschränkung, Verwertungsanlage nach Wahl des AN.

Inkl. Transport zur Entsorgung von Bodenaushub mit LKW des AN transportieren, max. Gesamtgewicht ohne Beschränkung, direkter Transportweg zur nächsten geeigneten Entsorgungsanlage /Deponie nach Wahl des AN.

Entsorgung von Bodenaushub Zuordnung gemäß Analytik:
ErsatzBaustoffV BM-F1,
mineralische Fremdbestandteile > 10 Vol.-%

Feststellung der Schadstoffhaltigkeit und Ermittlung der Mengen vor Bodenabfuhr in Abstimmung mit der Bauüberwachung.
Menge: 35,000 t

**7.1.140 Zulage für ErsatzBaustoffV BM-F2**
Zulage zur Entsorgung von Boden für:

Zuordnung gemäß Analytik:
ErsatzBaustoffV BM-F2,
mineralische Fremdbestandteile > 10 Vol.-%

Abrechnung als Zulage zur Bodenabfuhr,
Feststellung der Schadstoffhaltigkeit und Ermittlung der Mengen vor Bodenabfuhr in Abstimmung mit der Bauüberwachung.
Menge: 20,000 t

**7.1.150 Zulage für ErsatzBaustoffV BM-F3**
Zulage zur Entsorgung von Boden für:

Zuordnung gemäß Analytik:
ErsatzBaustoffV BM-F3,
mineralische Fremdbestandteile > 10 Vol.-%

Abrechnung als Zulage zur Bodenabfuhr,
Feststellung der Schadstoffhaltigkeit und Ermittlung der Mengen vor Bodenabfuhr in Abstimmung mit der Bauüberwachung.
Menge: 20,000 t

**7.1.160 Senkrechter Normverbau Graben herstellen rückbauen H bis 1,75 m Sohlen-B bis 1,20m, - Skateranlage**
Regelausführung des Senkrechten Verbaus gemäß DIN 4124 für Baugrube (Erdkoffer) eines Mastleuchtenfundamentes herstellen und nach Fertigstellung wieder rückbauen, Baugrubentiefe bis 1,75 m, lichte Abmessung der Baugrube bis 1,20 m.

Ausführung:
Der Verbau kann innerhalb der Skateranlage nur händisch durchgeführt werden. Die Standorte der Leuchte/Fundamente können nur mit Fahrzeug bis 7,5 to angefahren werden. Standort ist umbaut von Skateranlage und betreppten Fußwegen. Förderweg Zuwegung Standort linke Mastleuchte ca. 40m, Standort rechte Mastleuchte ca. 80m. Nur Hnändisch erreichbar

Hinweis auf den Plan der Skateranlage:
(5) 260616_Rheinpark Duisburg_Ausführungsplanung_2.BA
_TP47- Teillageplan_D.pdf
Menge: 2,000 St
Leistungsbereichkatalog: 006

#### Abschnitt 7.2 Einbauten der Doppelmast-Lichtmastanlage

**7.2.10 Kabelschutz-Flexrohr DN 40 aus PE**
Kabelschutz-Flexrohr aus Polyethylen, Nennaußendruchmesser 40mm mit Zugdraht liefern und in Kabelgraben verlegen
Menge: 250,000 m

**7.2.20 Schutzkappen zu vorgenanntem Rohr DN40**
Menge: 25,000 St

#### Abschnitt 7.3 Dichtschicht

**7.3.10 Geosynthetische Tondichtungsbahn, mit IVG - Gütesiegel**
Vollflächig vernadelte Geosynthetische Tondichtungsbahn (GTD), bestehend aus einem unten liegenden Trägergeotextil (Vliesstoff) und einem oben liegenden Deckgeotextil (Gewebe) mit einer dazwischen angeordneten Lage aus Natriumbentonit in Granulatform, frei Baustelle liefern und nach Herstellerangabe einbauen. Die GTD ist im Vor-Kopf-Einbau zu beschütten. Die Überlappungen, Einbindungen, Durchdringungen, Verschnitt und Mehraufwendungen werden nicht gesondert vergütet, sondern sind in die Einheitspreise einzukalkulieren. Abgerechnet wird die von der GTD überdeckte Fläche ohne Verankerungslänge.

Handelsbezeichnung: BECLAY GDA oder gleichwertig Oberflächenstruktur:  vollflächig, schubkraftübertragend vernadelt Rollenbreite: 5,00 m
Rollenlänge:  40 m

Die Geosynthetische Tondichtungsbahn muss folgenden technischen Anforderungen genügen:
Eigenschaften Tondichtungsbahn:

Flächenbezogene Masse gemäß EN 14196 bei 12% Wassergehalt: 4.800 g/m²
Dicke bei 2 kPa gemäß EN 9863-1:  7 mm
Stempeldurchdrückkraft (x  s) gemäß DIN EN ISO 12236:1.800 N Zugfestigkeit gemäß DIN EN ISO 10319:
MD (Tmax)  10 kN/m
MD (Tmax)  11 kN/m

Verbundfestigkeit gemäß ASTM D 6496:  650 N/m
Wasserdurchlässigkeit (k-Wert) gemäß ASTM D 5887:  3,0 * 10  11 m/s
Flux gemäß ASTM D 5887:  5,0 * 10  -9 (m³/m²)/s

Eigenschaften Bentonit:

Materialtyp:  Natriumbentonit in Granulatform
Flächenbezogene Masse gemäß EN 14196 bei 12% Wassergehalt: 4.500 g/m²
Quellvolumen gemäß ASTM D 5890:  24 ml/2g
Fluid Loss gemäß ASTM D 5891:  18 ml

Eigenschaften Vliesstoff:

Materialtyp:  Vernadelter Vliesstoff Fasern
Flächenbezogene Masse gemäß DIN EN ISO 9864:  200 g/m²

Eigenschaften Gewebe:

Materialtyp:  Bändchengewebe
Flächenbezogene Masse gemäß DIN EN ISO 9864:  100 g/m²

Die GTD verfügt über ein gültiges IVG  Produktzertifikat, Nachweise einer Eigen- und Fremdüberwachung und eine CE-Kennzeichnung. Liegt kein IVG  Produktzertifikat vor, muss eine Baustoffeingangsprüfung gemäß ZTV E-Stb 09 durchgeführt werden.

Die Anforderungen der „Empfehlungen zur Anwendung geosynthetischer Tondichtungsbahnen EAG-GTD" der Deutsche Gesellschaft für Geotechnik DGGT e. V. (2002) sind durch die Geosynthetische Tondichtungsbahn zu erfüllen und nachzuweisen.
Menge: 200,000 m2

### Bereich 8 Gehwege – Tiefbauarbeiten für Einzelmastleuchten L1

*Hinweis: Besondere Vorbemerkung*
Im Zuge der Herstellung der Beleuchtungsmasten einschließlich Köcherfundamenten, Kabelanschlüssen und Nebenarbeiten sind Arbeiten im Bereich einer vorhandenen Dichtschicht auszuführen. Die Dichtschicht ist grundsätzlich zu schützen. Eingriffe in die Dichtschicht sind auf das zwingend erforderliche Maß zu beschränken.

Arbeiten an oder in unmittelbarer Nähe der Dichtschicht dürfen nur nach vorheriger Abstimmung mit der Bauleitung und unter fachgutachterlicher Begleitung erfolgen. Die Wiederherstellung der Dichtschicht ist fachgerecht auszuführen, zu dokumentieren und durch den Fachgutachter abnehmen zu lassen.

Der Bodenaushub ist schichtgerecht auszuführen. Materialien unterschiedlicher Schichten sind getrennt auszubauen, getrennt in separaten Mieten zu lagern und gegen Vermischung sowie gegen Witterungseinflüsse zu schützen. Insbesondere Aushubmaterial unterhalb der Dichtschicht ist separat zu lagern, vor Wasserzutritt und Niederschlag zu schützen, zu beproben und entsprechend der Analyseergebnisse zu verwerten oder zu entsorgen.

Es ist davon auszugehen, dass ausgebautes Material der Dichtschicht nicht wiedereinbaufähig ist. Für die Wiederherstellung der Dichtschicht ist geeignetes frisches Dichtschichtmaterial zu verwenden. Die Anforderungen des TSP 2 sowie des Leitfadens „Bodenarbeiten im Rheinpark“ sind zu beachten. Als geeignetes Material kann beispielsweise BENTOFILL der Firma Heral oder ein gleichwertiges, zugelassenes Material verwendet werden.

Während der gesamten Bauausführung ist sicherzustellen, dass kein Wasser in die Baugrube und insbesondere nicht in den Bereich unterhalb der Dichtschicht eintritt. Die Baugruben sind jederzeit vor Wasserzutritt zu schützen.

Nach Einbau der Köcherfundamente ist die Dichtschicht in der ursprünglichen Mächtigkeit wiederherzustellen. Der Einbau hat lagenweise und verdichtet zu erfolgen. Die Dichtschicht ist fachgerecht und dicht an die Köcherfundamente anzuschließen.

Elektroanschlüsse und Leitungsführungen sind, soweit technisch möglich, oberhalb der Dichtschicht herzustellen. Zusätzliche Durchdringungen der Dichtschicht sind zu vermeiden.

Optional kann im Durchdringungsbereich eine geosynthetische Tondichtungsbahn, GTD, vorgesehen werden. Diese ist umlaufend um das jeweilige Fundament mit einer Überlappung von mindestens 0,50 m auf der Dichtschicht zu verlegen und mindestens 0,30 m am Fundament hochzuführen und dauerhaft zu befestigen, zum Beispiel mittels Klemmschiene.

#### Abschnitt 8.1 Erdarbeiten

**8.1.10 Boden Kopfloch in Leitungszone, T=1,00m, lösen, seitlich lagern, wiederverfüllen, inkl. Verbau**
Boden für Kopfloch im Fundament profilgerecht lösen, seitlich lagern, wiederverfüllen und verdichten. Maße (L/B/T) 1,20  x 1,20m x 1,00m. Notwendiger Verbau ist einzukalkulieren.
Ausführungen des angehängten Leitfadens zu Bodenarbeiten sind zu beachten. Baumaßnahme der Geotechnischen Kategorie 1 DIN 4020.

Leerrohre mit zugdraht sind bereits in 1.BA verlegt in grau im Plan eingezeichnet.
Menge: 32,000 St

**8.1.20 Boden Graben Leitung lösen, seitlich lagern mit Gerät, Sohlen-B bis 0,60m T bis 0,80m**
Boden der Fundament für Leitungen, profilgerecht lösen, seitlich lagern,  Verbau wird gesondert vergütet. Breite der Sohle bis 0,6m, Aushubtiefe bis 0,80m. Baumaßnahme der Geotechnischen Kategorie 1 DIN 4020, Mengenermittlung nach Aufmaß an der Lagerstelle. Die Ausführungen des Leitfadens zu Bodenarbeiten sind zu beachten.

Aufüllboden inkl. Packlage
Menge: 20,000 m3

**8.1.30 Zulage zur Vorposition: Handaushub**
Menge: 5,000 m3

**8.1.40 Seitlich gelagertes Bodenmaterial einbauen und verdichten**
Seitlich gelagertes Bodenmaterial einbauen und verdichten.  Boden nach Verlegen der Leitung in Graben oberhalb der Leitungszone einbauen und verdichten. Verdichten auf Verformungsmodul Dpr.0,98 bzw. Ev2 min. 45 MN/m². Mit Nachw. der Verdichtungsgüte. Abgerechnet wird nach Einbauprofilen.
Menge: 15,000 m3

**8.1.50 Verdichtungsfähigen Boden liefern**
und in Leitungsgraben einbauen und verdichten. Material
= Kies-Sand-Gemisch, Gratkorn 32 mm; Boden nach
Verlegen der Leitung in Graben oberhalb der
Leitungszone einbauen und verdichten. Verdichten auf
Verformungsmodul Dpr.0,98 bzw. Ev2 min. 45 MN/m². Mit
Nachw. der Verdichtungsgüte. Abgerechnet wird nach
Einbauprofilen.
Menge: 5,000 m3

**8.1.60 Verdrängten Boden laden, transportieren, auf Haufwerk lagern**
Verdrängten Boden laden, transportieren und auf Haufwerk auf Lagerfläche des AN lagern. Förderwege bis 300m.
Menge: 5,000 m3

**8.1.65 Folie zur Haufwerk-Abdeckung**
Sicherung Haufwerke
Sichern der Haufwerke mit wasserunddurchlässiger Folie.
Zweck: Sicherung von Belasteten Böden. Verhinderung von Schadstoffeinträgen in den Untergrund.
Menge: 7,000 m2

**8.1.70 Splitt-Brechsand-Gemisch 0/8 obere und untere Bettungsschicht Kabelschutzrohre einbauen verdichten D10cm**
Splitt-Brechsand-Gemisch für untere und obere Bettungsschicht nach DIN1610 und DWA A138, Dicke 10cm (untere Bettungsschicht) bis 30cm über Rohrscheitel, aus Splitt-Brechsand-Gemisch 0/8mm, lageweise profilgerecht einbauen und verdichten, Verdichtungsgrad DPR 97%, nach dem Ausrichten der Rohre sind diese von Hand bzw. leichtem Verdichtungsgerät zu unterstopfen. Behinderungen durch Verbau, Ver-und Entsorgungsleitungen. Der EP gilt für verdichtete Massen einschl. Materiallieferungen
Menge: 3,000 m3

**8.1.80 Mediensicherungsmaßnahmen**
Sicherung im Graben längsverlaufender und querverlaufender Medien. Aufnehmen und Aufhängen von vorhandenen Leitungen, Ablassen, Lagern der Muffen in Sand, Richten der Kabel, einschließlich Bereitstellung aller erforderlichen Materialien.
Menge: 5,000 m

**8.1.90 Markierung Trasse Trassenband Beschriftung liefern**
Markierung von Kabeltrassen mit Trassenband, Farbton gelb, in Trassenmitte, mit Beschriftung, max. Länge der Beschriftung 100mm, einschl. Lieferung, verlegen 40cm über Rohr.
Menge: 50,000 m

**8.1.100 Sauberkeitsschicht aus Schotter 0/32mm D 10cm**
Menge: 5,000 m3

**8.1.110 Fundamentrohr FMR300/1000, PE-HD/PE, liefern und einbauen**
Fundamentrohr für Mastgründungen (L1), aus Polyethylen (PE/PE-HD) in Verbundbauweise, außen gewellt/gerillt, innen glatt, starr, für Masten aller Art, geeignet z. B. für Straßenbeleuchtung, Antennenmasten und Fahnenstangen, nach DIN 16961, mit Außendurchmesser 346 mm, Innendurchmesser 297 mm und Baulänge 1000 mm, Farbe schwarz.

Hinweis auf Detailplan:
(11) 260616_Rheinpark Duisburg_Ausführungsplanung_2.BA
_TP47- Mastenleuchte.pdf
Menge: 32,000 St

**8.1.120 Verschlusskappe FMR-VK300, liefern und einbauen**
Liefern und fachgerecht montieren einer Verschlusskappe Typ FMR-VK300 als Zubehör zu Fundamentrohr FMR DN 300, aus Kunststoff / Polyethylen, Farbe gelb, passend für Außendurchmesser 300 mm, Oberfläche unbehandelt. Ausführung als Abdeckung des Fundamentrohres nach Herstellersystem.
Menge: 32,000 St

**8.1.130 Magerbeton C8/10 zur Einbettung/Ummantelung von Fundamentrohren**
Herstellen einer Bettung bzw. Ummantelung aus Magerbeton für Fundamentrohre, gemäß Ausführungs- und Detailzeichnungen, einschließlich Lieferung des Betons, Einbringen in die Baugrube, verdichten, Ausrichten des Fundamentrohres während des Betonierens, Anarbeiten an angrenzende Bauteile und Herstellen der vorgegebenen Geometrie.
Die Einbindetiefe, Betonstärken und Fundamentabmessungen sind den Detailzeichnungen zu entnehmen.
Nebenleistungen und Hilfsarbeiten sind in den Einheitspreis einzurechnen.

Hinweis auf Detailplan:
(11) 260616_Rheinpark Duisburg_Ausführungsplanung_2.BA
_TP47- Mastenleuchte.pdf
Menge: 8,000 m3

**8.1.140 Sand 0/4 als Füllmaterial für Fundamentrohre, liefern, einbringen und lagenweise verdichten, einschließlich aller Nebenleistungen**
Liefern und einbauen von Sand 0/4 als Füll- und Ausgleichsmaterial zur Verfüllung von Fundamentrohren.
Der Sand muss frostunempfindlich, verdichtungsfähig, steinfrei und frei von Verunreinigungen sein.
Einbau lagenweise mit erforderlicher Verdichtung, einschließlich aller Nebenarbeiten und Anpassungen an das Fundamentrohrsystem.
Die Füllhöhe erfolgt gemäß Ausführungsplanung bzw. Detailzeichnungen.
Menge: 4,000 m3

*Hinweis: Entsorgung von Bodenaushub und Stoffen*
Entsorgung von Bodenaushub und Stoffen
Hinweis: Entsorgung von Bodenaushub und Stoffen
**********************************************************************
Die nachfolgenden Positionen zur Entsorgung belasteter und unbelasteter Böden und Stoffe beinhalten jeweils das Laden vom Haufwerk und das Entladen an der Verwertungsanlage.
Nach Beprobung auf dem Zwischenlager ist das Aushubmaterial entsprechend der Deklaration abzufahren und zu entsorgen.

**8.1.180 Erdmassen vom Haufwerk laden, transportieren, entsorgen BM-F1**
Bau- und Abbruchabfälle, Boden, Steine und Baggergut, nicht gefährlich, Abfallschlüssel nach AVV (Abfallverzeichnis-Verordnung) 170504 Boden/Stein, nicht schadstoffbelastet, auf Gelände/Fläche des AN lagernd, laden, max. Gesamtgewicht ohne Beschränkung, Verwertungsanlage nach Wahl des AN.

Inkl. Transport zur Entsorgung von Bodenaushub mit LKW des AN transportieren, max. Gesamtgewicht ohne Beschränkung, direkter Transportweg zur nächsten geeigneten Entsorgungsanlage /Deponie nach Wahl des AN.

Entsorgung von Bodenaushub Zuordnung gemäß Analytik:
ErsatzBaustoffV BM-F1,
mineralische Fremdbestandteile > 10 Vol.-%

Feststellung der Schadstoffhaltigkeit und Ermittlung der Mengen vor Bodenabfuhr in Abstimmung mit der Bauüberwachung.
Menge: 5,000 t

**8.1.190 Zulage für ErsatzBaustoffV BM-F2**
Zulage zur Entsorgung von Boden für:

Zuordnung gemäß Analytik:
ErsatzBaustoffV BM-F2,
mineralische Fremdbestandteile > 10 Vol.-%

Abrechnung als Zulage zur Bodenabfuhr,
Feststellung der Schadstoffhaltigkeit und Ermittlung der Mengen vor Bodenabfuhr in Abstimmung mit der Bauüberwachung.
Menge: 5,000 t

**8.1.200 Zulage für ErsatzBaustoffV BM-F3**
Zulage zur Entsorgung von Boden für:

Zuordnung gemäß Analytik:
ErsatzBaustoffV BM-F3,
mineralische Fremdbestandteile > 10 Vol.-%

Abrechnung als Zulage zur Bodenabfuhr,
Feststellung der Schadstoffhaltigkeit und Ermittlung der Mengen vor Bodenabfuhr in Abstimmung mit der Bauüberwachung.
Menge: 5,000 t

#### Abschnitt 8.2 Einbauten der Einzelmast-Lichtmastanlage

**8.2.10 Kabelschutz-Flexrohr DN 40 aus PE**
Kabelschutz-Flexrohr aus Polyethylen, Nennaußendruchmesser 40mm mit Zugdraht liefern und in Kabelgraben verlegen
Menge: 100,000 m

**8.2.20 Schutzkappen zu vorgenanntem Rohr DN40**
Menge: 25,000 St

#### Abschnitt 8.3 Wassergebundene Wegedecke (WGWD)

**8.3.10 Dichtungsschicht liefern und einbauen, t 50 cm**
Liefern und fachgerecht einbauen einer mineralischen Dichtmischung HERAL BENTOFILL, Sorte 0/2 ST, als flächige Dichtungsschicht unter dem Wegebauaufbau.
Material als werkseitig hergestellte, qualitätsüberwachte mineralische Dichtmischung aus natürlichen Kies-, Sand-, Schluff- und Tonfraktionen.
Einbau 50 cm stark im verdichteten Zustand, lagenweise, profilgerecht und entsprechend den Herstellervorgaben sowie der Ausführungsplanung.
Einschließlich Anlieferung, Einbau, Verdichtung, Anpassung an angrenzende Bauteile und aller erforderlichen Nebenleistungen.

Hinweis auf Detailplan:
(11) 260616_Rheinpark Duisburg_Ausführungsplanung_2.BA
_TP47- Mastenleuchte.pdf
Menge: 64,000 m3

**8.3.20 STS Bk0,3 DPr1,03 EV2 120MPa 0/32 D 13cm Gehweg WGWD**
Schottertragschicht ZTV SoB-StB, Belastungsklasse RStO 12 Bk0,3, Verdichtungsgrad mind. DPr 1,03, Verformungsmodul auf der Oberfläche mind. EV2 120 MPa, aus Baustoffgemisch für Schottertragschicht, natürliche Gesteinskörnung TL Gestein, Körnung 0/32, Schichtdicke 13cm, Rand mit Neigung 1:1,5, abgerechnet wird die für diese Schicht geforderte Breite bis zur Mitte der Randausbildung.

Im Bereich Gehweg Pflaster. Arbeiten in mehreren Einzelflächen. Dies ist im Einheitspreis zu berüksichtigen
Menge: 45,000 m3

**8.3.30 Dynamische Schicht Baustoffgemisch dyn. Schicht 0/16 D 60mm**
Dynamische Schicht für wassergebundene Wege, aus Baustoffgemisch für dynamische Schicht für wassergebundene Wege, natürliche Gesteinskörnung TL Gestein, Körnung 0/16, Schichtdicke 60 mm, zulässige Abweichung von der Nennhöhe +/- 10 mm.
Der Einbau mit dem Rechen ist unzulässig.
Schichtdicke im verdichteten Zustand 6 cm,
Abweichung von der Ebenheit < 1,5 cm,
gleichmäßiges Quergefälle mind. 2,5 %.
Verformungsmodul EV2: >80 MN/m²
Wasserdurchlässigkeit: >36 l/m² und h

Herstellung: Das Baustoffgemisch ist auf der Baustelle möglichst unmittelbar nach seinem Eintreffen zu verarbeiten, damit der günstige Wassergehalt beim Einbau und Verdichten genutzt werden kann. Eine Zwischenlagerung auf der Baustelle ist zu vermeiden. Muss das Baustoffgemisch zwischen gelagert werden, ist es zum Schutz gegen Trockenheit und Niederschlägen abzudecken. Das Baustoffgemisch ist in homogener Mischung bei einem für die Verdichtung günstigen Wassergehalt einzubauen. Sollten dennoch sog. "Nester" aus vorwiegend grobkörnigem Material entstanden sein, sind diese mit Splitt und Sand des gleichen Ausgangsstoffes so zu verfüllen, dass Baustoffgemische aus darüber liegenden Schichten nicht in die dynamische Schicht eindringen können. Ggf. ist, z.B. bei Nestern mit vorwiegend feinkörnigem Material ein partieller Austausch des Baustoffgemisches in gesamter Einbaudicke durchzuführen.
Menge: 128,000 m2

**8.3.40 Deckschicht ohne Bindem Geh- Radweg Gemisch DoB 0/8 D 4cm**
Deckschicht ohne Bindemittel FLL Fachbericht wassergebundene Wege, in Geh-/Radwegen, aus Baustoffgemisch für Deckschichten ohne Bindemittel, natürliche Gesteinskörnung TL Gestein, Körnung 0/8, Schichtdicke 4 cm, zulässige Abweichung von der Sollhöhe 2 cm, Abweichung von der Ebenheit innerhalb einer 4 m langen Messstrecke nicht größer als 1,5 cm.
Der Einbau mit dem Rechen ist unzulässig.

Schichtdicke im verdichteten Zustand 4 cm,
Abweichung von der Ebenheit < 1,5 cm,
gleichmäßiges Quergefälle mind. 2,5 %.
Verformungsmodul EV2: >70 MN/m²
Wasserdurchlässigkeit: >36 l/m² und h

Herstellung: Das Baustoffgemisch ist auf der Baustelle möglichst unmittelbar nach seinem Eintreffen zu verarbeiten, damit der günstige Wassergehalt beim Einbau und Verdichten genutzt werden kann. Eine Zwischenlagerung auf der Baustelle ist zu vermeiden. Muss das Baustoffgemisch zwischen gelagert werden, ist es zum Schutz gegen Trockenheit und Niederschlägen abzudecken. Das Baustoffgemisch ist in homogener Mischung bei einem für die Verdichtung günstigen Wassergehalt einzubauen. Das Baustoffgemisch ist im feuchten Zustand, im Regelfall mit einem Wassergehalt von 0,5 bis 0,7 WPr auf die dynamische Schicht aufzubringen und mit einer geeigneten Glattmantelwalze (1,0 bis 2,0 to/m Bandagenbreite)
statisch zu verdichten. Der Walzenvorgang ist ggf. mehrfach zu wiederholen bis die geforderte Trittfestigkeit erreicht ist. Dabei darf für die Wasserdurchlässigkeit keine nennenswerte Kornzertrümmerung stattfinden.
Nach den Verdichtungsübergängen hat die Deckschicht neben Randeinfassung und Einbauten ca. 10mm über deren Oberfläche zu liegen.
Die Abnahme der Flächen erfolgt nach ca. 4 Wochen. Bis dahin sind die Flächen vor Benutzung zu schützen.
Menge: 128,000 m2

### Bereich 9 Wasserzählerschacht

#### Abschnitt 9.1 Baustelleneinrichtung

**9.1.10 Baustelle einrichten, vorhalten, räumen**
*** Pauschalposition
Die Baustelleneinrichtung umfasst alle notwendigen Maßnahmen, Einrichtungen und organisatorischen Abläufe zur ordnungsgemäßen Vorbereitung und Durchführung der Arbeiten für den Einbau des Wasserzählerschachts, der vom Hersteller direkt auf der Baustelle angeliefert wird. Der Auftragnehmer hat den Anliefer- und Montagebereich so vorzubereiten und bereitzustellen, dass Transportfahrzeuge und ggf. Montagegeräte ungehindert zufahren und arbeiten können. Dazu gehört auch die rechtzeitige Abstimmung der Anliefertermine und der baustellenseitigen Voraussetzungen mit dem Hersteller, sodass die Übergabe des Schachts und dessen Positionierung ohne Verzögerungen erfolgen kann.

Der Auftragnehmer hat sämtliche erforderlichen verkehrsrechtlichen Genehmigungen nach StVO einzuholen und die notwendigen Verkehrssicherungsmaßnahmen nach RSA/ZTV-SA einzurichten und während der gesamten Dauer vorzuhalten. Ebenso umfasst die Baustelleneinrichtung das Bereitstellen aller benötigten Hebe-, Transport- und Sicherungsmittel, soweit diese nicht ausdrücklich zum Lieferumfang des Herstellers gehören, sowie das Vorhalten geeigneter Lager-, Arbeits- und Aufstellflächen für den Schacht und zugehörige Bauteile. Ferner sind alle vermessungstechnischen Vorbereitungen wie Absteckung und Höhenübertragung zu erbringen, um den Einbauort exakt festzulegen.

Darüber hinaus beinhaltet die Baustelleneinrichtung sämtliche allgemeinen Leistungen wie das Einrichten, Betreiben und Räumen der Baustelle, das Durchführen aller Sicherheits- und Arbeitsschutzmaßnahmen sowie das Unterstützen des Herstellers beim Abladen und gegebenenfalls beim Positionieren des Schachts, sofern dies nicht in dessen Leistungsumfang fällt.
Menge: 1,000 psch

*Hinweis: Verkehrssicherung und -regelung im Baustellenbereich*
Verkehrssicherung und -regelung im Baustellenbereich Hinweis: Straßensperrung / nachfolgende Positionen
************************************************************************
Die erforderlichen Einrichtungen der Verkehrssicherung und Verkehrsregelung sowie Beschilderung nach StVO bei Bauarbeiten an Straßen, unter weitestgehender Aufrechterhaltung des fußläufigen Anliegerverkehrs und der Gewährleistung der Zufahrtsmöglichkeit für Rettungsdienste und Einsatzfahrzeuge sowie Ver- und Entsorgungsfahrzeuge vorhalten, aufbauen, ständig unterhalten und betreiben, erforderlichenfalls mehrfach umsetzen. Die erforderliche Sperrung und Einrichtungen sind vom AN bei der zuständigen Verkehrsbehörde zu beantragen (verkehrsrechtliche Anordnung) und dem Fortschritt der Bauarbeiten entsprechend durchzuführen bzw. umzusetzen sowie ständig zu kontrollieren. Ein Verkehrszeichenplan nach RSA-Regelplan ist vorzulegen. Art der Sperrung: Vollsperrung mit Umleitungs- und Baustellenhinweis. Die erforderlichen Absperrungen und Sicherheitsmaßnahmen im Sinne der einschlägigen Unfallverhütungsvorschriften sind herzustellen und in Stand zu halten. Der Anliegerverkehr ist eingeschränkt nach den örtlichen Möglichkeiten fußläufig aufrecht zu erhalten. Baubehelfe sind über die entsprechend nachfolgenden Positionen abzurechnen.

**9.1.20 Vorankündigung erstellen**
Vorankündigung gemäß Baustellenverordnung erstellen und spätestens zwei Wochen vor Einrichten der Baustelle der zuständigen Behörde übermitteln. Vorankündigung sichtbar und witterungsgeschützt auf der Baustelle aushängen. Bei erheblichen Änderungen während der Bauzeit anpassen.
Menge: 1,000 St

**9.1.30 Verkehrsrechtliche Anordnung einholen**
Verkehrsrechtliche Anordnung einholen, die Gebühren werden auf Nachweis gesondert vergütet.
Menge: 1,000 St

**9.1.40 Verkehrseinrichtung aufstellen, räumen**
Verkehrseinrichtung nach RSA (Richtlinien für die Sicherung von Arbeitsstellen an Straßen), mit Aufstellvorrichtung, mit Warnleuchten und Schilderleuchte, aufstellen und räumen, Ausführung gemäß vom AN beizustellenden Verkehrszeichenplan.
Menge: 1,000 St

**9.1.50 Warnleuchte umsetzen**
Warnleuchte gem. RSA (Richtlinien für die Sicherung von Arbeitsstellen an Straßen), umsetzen nach besonderer Anordnung des AG. Die Leuchten sind regelmäßig auf Funktionsfähigkeit zu überprüfen.
Menge: 7,000 St

**9.1.60 Bauzaun aufstellen, vorhalten und abräumen**
Bauzaun aufstellen, vorhalten und abräumen. Stellzeit über die gesamt Bauzeit, Bauzaun, versetzbar, auf unbefestigtem Untergrund, aus Einzelelementen mit verzinkten Stahlrohrrahmen und Vergitterung, Breite 3,50/St., mit Standfüßen, Zaunoberkante über Geländeoberkante 2m, verschließbar durch untereinander verschraubte Bauteile, nach Angabe der Bauleitung aufstellen, während der Bauzeit vorhalten und nach Abschluss der Bauarbeiten abbauen und abfahren. Die Vergütung erfolgt nur bei ordnungsgemäßer Verschraubung und Unterhalung. Bauzaun 3-4x umsetzen.
Menge: 70,000 m

**9.1.65 Baumschutz liefern, vorhalten und räumen**
Baumschutz als stammschutz herstellen und beseitigen. Material Holzbohlen, Schutzhöhe ca. 2,00 m über Gelände, Stammumfang gemessen in 1,00 m Höhe bis 30 cm Durchmesser.
Menge: 7,000 St

**9.1.70 Kontrollprüfung Tragschicht Verformungsmodul Lastplattendruckversuch**
Kontrollprüfung ZTV SoB-StB auf besondere Anordnung des AG für Tragschicht ohne Bindemittel Prüfung für Verformungsmodul, mit statischem Lastplattendruckversuch DIN 18134.
Menge: 1,000 St

**9.1.80 Kontrollprüfung Unterbau/Planum Verformungsmodul statischer Lastplattendruckversuch**
Kontrollprüfung ZTV-StB auf besondere Anordnung des AG für Unterbau/Planum, Prüfung für Verformungsmodul, mit statischem Lastplattendruckversuch DIN 18134.
Menge: 1,000 St

**9.1.90 Untersuchung Abfalldeklaration (Boden)**
Untersuchung zur Abfalldeklaration nach ErstazbaustoffV für Boden bei unspezifischem Verdacht, Untersuchung im Feststoff aus Haufwerken.
Menge: 2,000 St

**9.1.100 Dokumentation der Untersuchung der Abfalldeklaration (Boden)**
Dokumentation der Untersuchung der Abfalldeklaration als Bericht.
Menge: 2,000 St

**9.1.110 Vermessung, Absteckung und Höhenfestlegung**
*** Pauschalposition
Die Leistung umfasst sämtliche für die fachgerechte Positionierung und Einbauhöhe des Wasserzählerschachts erforderlichen Vermessungsarbeiten. Hierzu gehören die Absteckung der Achsen, die Höhenfestlegung sowie die Übertragung aller relevanten Punkte auf das Baufeld. Die Vermessung erfolgt vor Beginn der Erdarbeiten, um eine exakte Einbauposition sicherzustellen. Nach Fertigstellung des Einbaus ist der Wasserzählerschacht nochmals lage- und höhenmäßig einzumessen. Die Ergebnisse sind in Form von Plänen oder Messprotokollen dem Auftraggeber vorzulegen.

 Alle Arbeiten sind unter Berücksichtigung der einschlägigen Normen, Richtlinien und anerkannten Regeln der Technik auszuführe.
Menge: 1,000 psch

#### Abschnitt 9.2 Abbruch und Wiederherstellung der Oberflächen

**9.2.10 Pflasterbelag Betonpflaster D bis 100mm Gehweg abbrechen, reinigen, seitlich lagern**
Abbruch des Pflasterbelages außen, aus Betonpflaster, Dicke bis 100mm, in Gehwegen, im Rahmen einer Totalabbruchmaßnahme, Wichte des Abbruchstoffes DIN EN 1991-1-1 24 kN/m3, Geräteeinsatz ist möglich, max. Gesamtgewicht bis ohne Beschränkung, aufgenommene Stoffe sammeln, reinigen, seitlich lagern, wiedereinbauen.

Arbeiten in mehreren Einzelflächen. Dies ist im Einheitspreis zu berücksichtigen
Menge: 40,000 m2

**9.2.20 Seitlich gelagerte Pflastersteine wiedereinbauen**
Seitlich gelagerte Pflastersteine wiedereinbauen. In Gehwegen,
Bettung aus Baustoffgemisch Körnung 0/5 aus natürlichen
gebrochenen Gesteinskörnungen (Brechsand-Splitt-Gemisch),
TL Pflaster-StB Kategorie GN, Dicke 3 bis 5 cm,
Baustoffgemisch für Fugen, Körnung 0/4 aus natürlichen
gebrochenen Gesteinskörnungen (Brechsand-Splitt-Gemisch)
einbringen

Arbeiten in mehreren Einzelflächen. Dies ist im Einheitspreis zu berücksichtigen
Menge: 40,000 m2

**9.2.30 Pflasterbelag Betonpflaster D bis 100mm Gehweg abbrechen und entsorgen**
Abbruch des Pflasterbelages außen, aus Betonpflaster, Dicke bis 100mm, in Gehwegen, im Rahmen einer Totalabbruchmaßnahme, Wichte des Abbruchstoffes DIN EN 1991-1-1 24 kN/m3, Geräteeinsatz ist möglich, max. Gesamtgewicht bis ohne Beschränkung, aufgenommene Stoffe entsorgen.

Arbeiten in mehreren Einzelflächen. Dies ist im Einheitspreis zu berücksichtigen
Menge: 10,000 m2

**9.2.40 Betonpflaster "anthrazit" D 100mm gefast Fahrbahn und Seitenbereiche, liefern und einbauen**
Betonsteinpflaster, diamantgrau, liefern und einbauen Pflasterdecke ZTV P - StB, aus Pflastersteinen aus Beton liefern und zwischen Randeinfassungen verlegen,  verfugen und abrütteln. Bei Anschlüssen an Ränder und Einbauten in der Pflasterdecke hat der Zuschnitt durch Nassschnitt zu  erfolgen (wird separat vergütet).
Farbe: Diamantgrau
Maße: 25 x 25 cm und 50 x 25 cm
Höhe: 8 cm
Verlegemuster: Halbverband, wie vorhanden Einschließlich Lieferung und Herstellung der Pflasterbettung: 3 - 5 cm im verdichteten Zustand aus Brechsand/Splittgemisch 0/4 mm. Die Bettung muss so beschaffen sein, dass diese dauerhaft wasserdurchlässig und gegenüber der Tragschicht ausreichend filterstabil ist.  Anforderungen gemäß TL Gestein - StB (Anhang H)Erstellung der Bettung unter Beachtung der DIN 18 318 und der ZTV P - StB. Anforderungen an das Fugenmaterial: Gemische aus gebrochenen Natursteinkörnungen 0/4 Mm, gemäß TL Gestein - StB (Anhang H). Fugenfüllung und Abrütteln unter Beachtung der DIN 18 318 und der ZTVP-StB. Die abzurüttelnde Fläche muss sauber abgefegt und trocken sein. Vor der Bestellung ist dem Auftraggeber ein Bemusterungsexemplar des vorgesehenen Pflasters zur Freigabe vorzulegen. Produkt der Planung: Mit folgendem Produkt wurde geplant (bei der Angabe handelt es sich um das Fabrikat der Planung, dem Bieter steht es frei, ein gleichwertiges Produkt anzugeben):
METTEN STEIN+DESIGN
GmbH & Co. KG
Industriegebiet Hammermühle
D - 51491 Overath
Telefon: 02206 / 603-0
Telefax: 02206 / 603-80
Artikel: La Linia
oder gleichwertig
Produktabfrage:
Gewählter Hersteller:
METTEN Stein+Design GmbH &
Co. KG
Gewähltes Produkt / gewählter Typ:
La Linia
(Ohne ausdrückliche Materialangabe des Bieters gilt das aufgeführte Fabrikat der Planung als angeboten. Es ist nur ein Produkt / Typ zu benennen. Es ist zwingend erforderlich, dass bei Abweichung von dem Fabrikat der Planung die Angaben zum "Hersteller” und "Produkt / Typ” in die dafür vorgesehenen Zeilen vollständig eingetragen werden.)
Der Nachweis der Gleichwertigkeit ist durch den Bieter zu erbringen.
Menge: 10,000 m2

**9.2.45 Betonpflaster schneiden**
Betonpflaster anpassen, Naßschneider Vorgenanntes Betonpflaster an den Kanten,um Bodeneinbauleuchten und  Anschlüssen mit Diamantschneider (Naßschneider) sauber anpassen. Überschüssiges Material ist fachgerecht zu entsorgen.
Hinweis: Pflasterschnitte, die aufgrund einer fehlerhaften Ermittlung des Pflasterrasters durchzuführen sind, werden nicht vergütet!
Abrechnung nach m (Aufmaß).
Menge: 20,000 m

**9.2.50 Pflasterbelag Naturstein mehrformatig Fahrbahn abbrechen, laden, transportieren LKW AN und entsorgen**
Abbruch des Pflasterbelages außen, aus Naturstein mehrformatig, in Fahrbahn,  im Rahmen einer Totalabbruchmaßnahme, Wichte des Abbruchstoffes DIN EN 1991-1-1 24 kN/m3, Geräteeinsatz ist möglich, max. Gesamtgewicht der Geräte ohne Beschränkung, aufgenommene Stoffe sammeln, auf LKW des AN laden und entsorgen, zur Entsorgungsanlage nach Wahl des AN, Anlage (Bezeichnung/Ort)
..............................................................................................

Mengenermittlung nach Aufmaß, die Entsorgungsgebühren werden vom AN übernommen. Entsorgungsnachweis ist zu erbringen, inklusive Fahrtkosten.
Arbeiten in mehreren Einzelflächen. Dies ist im Einheitspreis zu berücksichtigen
Menge: 2,000 m2

**9.2.60 Pflasterdecke Natursteinpflaster Basal kleinformatig Drainagemörtel 5cm zementgeb. einbringen verdichten**
Pflasterdecke nach Richtlinie für Pflaster und Plattendecken des Deuschen Naturstein-Verband in gebundener Ausführung, aus Natursteinen DIN EN 1342, gebundene Bauweise, Basalt, kleinformatig, Dickenabweichung Klasse 1, verlegen in Reihen mit versetzten Fugen, Nutzungskategorie N 1
Tragschicht wird gesondert vergütet. Drainagemörtel 5cm als Ausgleichsschicht aus trasszementgebundenem Trockenfertigmörtel als wasserdurchlässiger Bettungsmörtel  zur Verlegung Natursteinpflaster im Außenbereich.
Pflasterfugen einschlämmen mit hydraulisch abbindendem Werktrockenmörtel. Pflasterfugenmörtel zementgebunden, trasshaltig zur Verfugung von Natursteinen. Der Pflasterfugenmörtel muss hydrophobe Eigenschaften aufweisen. Der Pflasterfugenmörtel muss vom Hersteller für die Verwendung mit Naturstein freigegeben sein.

Arbeiten in mehreren Einzelflächen. Dies ist im Einheitspreis zu berücksichtigen
Menge: 2,000 m2

**9.2.70 Bordstein Naturstein abbrechen HB/RB 15/30 laden, transportieren LKW AN und zur Wiederverwendung lagern**
Abbruch des Bordsteins aus Beton, im Rahmen einer Totalabbruchmaßnahme, Form HB/RB 15/30, Wichte des Abbruchstoffes DIN EN 1991-1-1 24 kN/m3, Geräteeinsatz ist möglich, max. Gesamtgewicht der Geräte ohne Beschränkung, aufgenommene Stoffe sammeln, auf LKW des AN laden und zur Wiederverwendung lagern

Aufnehmen und Entsorgung in mehreren Einzelflächen. Dies ist im Einheitspreis zu berüksichtigen
Menge: 50,000 m

#### Abschnitt 9.3 Rückbau

**9.3.10 Rückbau und Wiedereinbau von Pollern**
Die Leistung umfasst den fachgerechten Rückbau der vorhandenen Poller, soweit diese den Einbau oder Austausch des Wasserzählerschachts behindern. Die Poller sind vorsichtig zu demontieren, zwischenzulagern und so zu sichern, dass sie während der Bauarbeiten unbeschädigt bleiben. Nach Abschluss der Schachtarbeiten sind die Poller an den ursprünglichen oder veränderten Positionen wieder einzubauen, lotrecht auszurichten und sicher zu befestigen. Alle Arbeiten sind unter Berücksichtigung der einschlägigen Vorschriften, Normen und der anerkannten Regeln der Technik auszuführen. Beschädigungen, die während des Rück- oder Wiedereinbaus entstehen, sind vom Auftragnehmer auf eigene Kosten zu beseitigen.
Menge: 10,000 St

**9.3.20 Rückbau und Wiedereinbau von Verkehrsschildern**
Die Leistung umfasst den fachgerechten Rückbau bestehender Verkehrsschilder, soweit diese den Bauarbeiten im Bereich des Wasserzählerschachts oder anderer Bauwerke im Auftrag im Wege stehen. Die Schilder sind vorsichtig zu demontieren, zwischenzulagern und gegen Beschädigung während der Bauarbeiten zu sichern. Nach Abschluss der Arbeiten sind die Schilder an den ursprünglichen oder neuen Standorten wieder aufzustellen, lotrecht auszurichten und gemäß den geltenden Vorschriften zu befestigen. Alle Arbeiten sind unter Einhaltung der einschlägigen Vorschriften, Normen und der anerkannten Regeln der Technik auszuführen. Beschädigungen, die während des Rück- oder Wiedereinbaus entstehen, sind vom Auftragnehmer auf eigene Kosten zu beseitigen.
Menge: 3,000 St

**9.3.30 Rückbau des bestehenden Wasserzählerschachts aus Beton**
*** Pauschalposition
Der bestehende Wasserzählerschacht aus Beton ist fachgerecht auszubauen. Dazu gehören sämtliche Schachtteile, Anschlüsse und Armaturen. Der Abbau erfolgt unter besonderer Sorgfalt, um angrenzende Leitungen, Bauwerke und die Umgebung nicht zu beschädigen. Das ausgebaut Material ist entsprechend den Vorgaben des Auftraggebers entweder zu lagern oder fachgerecht zu entsorgen. Sämtliche Arbeiten sind nach den einschlägigen Vorschriften, anerkannten Regeln der Technik und geltenden Normen durchzuführen. Schäden, die während des Rückbaus an benachbarten Bauteilen oder Leitungen entstehen, sind vom Auftragnehmer zu beheben.

Hinweis auf Detailplan:
Anlage Nr.5_Fotodokumentation_Wasserzählerschacht.pdf
Menge: 1,000 psch

#### Abschnitt 9.4 Erdarbeiten Wasserzählersschacht

**9.4.10 Boden Kopfloch in Leitungszone, T=2.50m, lösen, seitlich lagern, wiederverfüllen, inkl. Verbau**
Boden für Kopfloch im Fundament profilgerecht lösen, seitlich lagern, wiederverfüllen und verdichten. Maße (L/B/T) 1,30  x 1,30m x 2,50m. Notwendiger Verbau ist einzukalkulieren.
Ausführungen des angehängten Leitfadens zu Bodenarbeiten sind zu beachten. Baumaßnahme der Geotechnischen Kategorie 1 DIN 4020.
Menge: 1,000 St

**9.4.20 Boden Graben Wasserzählerschacht lösen, lagern, verfüllen, verdichten Sohlen-B. bis 2,00m, T bis 2,50m**
Boden Graben für Wasserzählerschacht / Schachtbauwerke  ab Geländeoberfläche zur Verlegung von Leitungen mit Gerät profilgerecht lösen, seitlich lagern, verfüllen, verdichten,  Verbau wird gesondert vergütet. Breite der Sohle bis 2,30m, Aushubtiefe bis 2,50m. Baumaßnahme der Geotechnischen Kategorie 1 DIN 4020, Mengenermittlung nach Aufmaß an der Lagerstelle. Die Ausführungen des Leitfadens zu Bodenarbeiten sind zu beachten.

Aufüllboden inkl. Packlage
Menge: 50,000 m3

**9.4.30 Zulage zur Vorposition: Handaushub**
Menge: 5,000 m3

**9.4.40 Seitlich gelagertes Bodenmaterial einbauen und verdichten**
Seitlich gelagertes Bodenmaterial einbauen und verdichten.  Boden nach Verlegen der Leitung in Graben oberhalb der Leitungszone einbauen und verdichten. Verdichten auf Verformungsmodul Dpr.0,98 bzw. Ev2 min. 45 MN/m². Mit Nachw. der Verdichtungsgüte. Abgerechnet wird nach Einbauprofilen.
Menge: 20,000 m3

**9.4.50 Splitt-Brechsand-Gemisch 0/8 obere und untere Bettungsschicht Kanal einbauen verdichten D25cm**
Unter dem Wasserzählerschacht ist eine Gründungsschicht aus einem Splitt-Brechsand-Gemisch 0/8 mit einer Stärke von ca. 25 cm einzubauen. Die Schicht ist gleichmäßig zu verteilen, zu verdichten und waagerecht auszurichten, sodass eine tragfähige und planebene Unterlage für den Schacht gewährleistet ist. Die Arbeiten sind unter Beachtung der einschlägigen Vorschriften, Normen und anerkannten Regeln der Technik auszuführen.
Menge: 2,700 m3

**9.4.55 Feinplanum Splitt (5/11) D10cm unter Wasserzählerschacht**
Die unter dem Wasserzählerschacht hergestellten Schichten, einschließlich der Gründungsschicht aus Splitt-Brechsand-Gemisch 0/8 und der überliegenden Grubensohle aus Splitt 5/11 mm, sind so zu verdichten, dass ein EV2-Wert von mindestens 120 MN/m² erreicht wird. Die Verdichtung ist mit geeigneten Geräten entsprechend Schichtdicke und Material durchzuführen, Unebenheiten oder Setzungen sind durch Nachverdichtung zu beseitigen.
 Die Arbeiten sind nach den einschlägigen Normen, Richtlinien und anerkannten Regeln der Technik auszuführen, um eine tragfähige, maßhaltige und dauerhafte Unterlage für den Wasserzählerschacht sicherzustellen.
Menge: 2,000 m3

**9.4.60 Senkrechter Normverbau Graben herstellen rückbauen H bis 3,00m Sohlen-B bis 1m GU**
Regelausführung des Senkrechten Verbaus (Senkrechter Normverbau) DIN 4124 für Graben, herstellen und wieder rückbauen, Höhe bis 3,000 m, Breite der Sohle zwischen den Bekleidungen bis 1 m. Der Mehraufwand in Folge von Umsetzen ist in die Positon einzuberechnen.
Menge: 70,000 m2

**9.4.70 Mediensicherungsmaßnahmen**
Sicherung im Graben längsverlaufender und querverlaufender Medien. Aufnehmen und Aufhängen von vorhandenen Leitungen, Ablassen, Lagern der Muffen in Sand, Richten der Kabel, einschließlich Bereitstellung aller erforderlichen Materialien.
Menge: 300,000 m

*Hinweis: Entsorgung von Bodenaushub und Stoffen*
Entsorgung von Bodenaushub und Stoffen
Hinweis: Entsorgung von Bodenaushub und Stoffen
**********************************************************************
Die nachfolgenden Positionen zur Entsorgung belasteter und unbelasteter Böden und Stoffe beinhalten jeweils das Laden vom Haufwerk und das Entladen an der Verwertungsanlage.
Nach Beprobung auf dem Zwischenlager ist das Aushubmaterial entsprechend der Deklaration abzufahren und zu entsorgen.

**9.4.110 Erdmassen vom Haufwerk laden, transportieren, entsorgen BM-F1**
Bau- und Abbruchabfälle, Boden, Steine und Baggergut, nicht gefährlich, Abfallschlüssel nach AVV (Abfallverzeichnis-Verordnung) 170504 Boden/Stein, nicht schadstoffbelastet, auf Gelände/Fläche des AN lagernd, laden, max. Gesamtgewicht ohne Beschränkung, Verwertungsanlage nach Wahl des AN.

Inkl. Transport zur Entsorgung von Bodenaushub mit LKW des AN transportieren, max. Gesamtgewicht ohne Beschränkung, direkter Transportweg zur nächsten geeigneten Entsorgungsanlage /Deponie nach Wahl des AN.

Entsorgung von Bodenaushub Zuordnung gemäß Analytik:
ErsatzBaustoffV BM-F1,
mineralische Fremdbestandteile > 10 Vol.-%

Feststellung der Schadstoffhaltigkeit und Ermittlung der Mengen vor Bodenabfuhr in Abstimmung mit der Bauüberwachung.
Menge: 30,000 t

**9.4.120 Zulage für ErsatzBaustoffV BM-F2**
Zulage zur Entsorgung von Boden für:

Zuordnung gemäß Analytik:
ErsatzBaustoffV BM-F2,
mineralische Fremdbestandteile > 10 Vol.-%

Abrechnung als Zulage zur Bodenabfuhr,
Feststellung der Schadstoffhaltigkeit und Ermittlung der Mengen vor Bodenabfuhr in Abstimmung mit der Bauüberwachung.
Menge: 30,000 t

**9.4.130 Zulage für ErsatzBaustoffV BM-F3**
Zulage zur Entsorgung von Boden für:

Zuordnung gemäß Analytik:
ErsatzBaustoffV BM-F3,
mineralische Fremdbestandteile > 10 Vol.-%

Abrechnung als Zulage zur Bodenabfuhr,
Feststellung der Schadstoffhaltigkeit und Ermittlung der Mengen vor Bodenabfuhr in Abstimmung mit der Bauüberwachung.
Menge: 15,000 t

#### Abschnitt 9.5 Schachtfertigteile

**9.5.10 Schachtunterteil mit Decke**
Es sind Schachtfertigteile aus Stahlbeton gemäß den angegebenen technischen Anforderungen zu liefern, auf der Baustelle bereitzustellen und fachgerecht einzubauen. Die Fertigteile müssen den Expositionsklassen XC4, XA2, XF3, XM1; WA; WU entsprechen. Die Werkstoffgüte des Behälters beträgt C45/55 LVB, SR. Der Schacht ist für das Lastbild SLW 60 / EC2 (Schwerlastwagen) ausgelegt. Die Abdeckung ist in der Lastklasse D – 400 kN auszuführen. Die Gesamttiefe des Behälters beträgt 2.660 mm, die Zu- und Ablauftiefe jeweils 2.410 mm. Das schwerste Einzelgewicht liegt bei 19.100 kg, das Gesamtgewicht bei 27.084,20 kg.

Die Fertigteile werden in der Fügetechnik Neutra (verschraubt) mit Rundschnurdichtung ausgeführt. Die Abmessungen betragen innen 5.000 mm Länge und 1.400 mm Breite, außen 5.400 mm Länge, 1.800 mm Breite und 2.050 mm Höhe. Die Wandstärken betragen umlaufend 200 mm, die Bodenstärke 250 mm. Im Behälter sind 4 Stück Transport- bzw. Versetzanker RD42 einzubauen. Öffnungen in Boden und Wand erfolgen gemäß Zeichnung. Der Behälter erhält beidseitig einen Erdungsanschluss M12, 200 mm, V4A, Stückzahl: 1.

Zur Lieferung gehört ebenfalls eine passende Übergangsplatte in der gleichen Fügetechnik Neutra, verschraubt, mit Rundschnurdichtung, mit einer Innenlänge von 5.000 mm, einer Innenbreite von 1.400 mm und einer Nennhöhe von 250 mm. Die Lochlage erfolgt gemäß Zeichnung. Die Übergangsplatte verfügt über 2 Einstiege, davon Einstieg 1 mit 1.000 mm × 1.000 mm, und Einstieg 2 mit 800 mm × 800 mm. Die obere Verbindung erfolgt mittels Muffe.

Erster Einstieg zum Einseigen, zweiter Einstieg für Materialanlieferung.
Menge: 1,000 St

**9.5.20 Ausgleichring und Schachtabdeckung 80 x 80cm, liefern und einbauen**
Für das Schachtbauwerk ist ein Ausgleichsring als Sonderrahmen mit einem Durchmesser bis maximal 1.000 mm, einer Höhe von 300 mm und einer Wanddicke von 200 mm zu liefern und fachgerecht einzubauen. Der Ausgleichsring wird als Typ 1 in der Höhe 300 mm ausgeführt und dient zur exakten Höhenanpassung des Schächtsystems.

Die Schachtabdeckung ist in der Belastungsklasse D 400 kN für Nebenflächen auszuführen. Sie besitzt eine Nennweite von 800 × 800 mm und ist in VA-Ausführung zu liefern. Die Abdeckung muss tagwasserdicht sein und verfügt über eine integrierte Dichteinlage. Zur sicheren und komfortablen Bedienung ist sie mit einer Gasdruckfeder auszustatten, klapp- und arretierbar, sowie verriegelbar. Der Einbau erfolgt bodengleich und entsprechend den geltenden Normen, Richtlinien und den anerkannten Regeln der Technik.
Menge: 1,000 St

**9.5.30 Ausgleichring und Schachtabdeckung 100 x 100cm, liefern und einbauen**
Für das Schachtbauwerk ist ein Ausgleichsring als Sonderrahmen mit einem Durchmesser bis maximal 1.000 mm, einer Höhe von 300 mm und einer Wanddicke von 200 mm zu liefern und fachgerecht einzubauen. Der Ausgleichsring wird als Typ 1 in der Höhe 300 mm ausgeführt und dient zur exakten Höhenanpassung des Schächtsystems.

Die Schachtabdeckung ist in der Belastungsklasse D 400 kN für Nebenflächen auszuführen. Sie besitzt eine Nennweite von 1000 x 1000 mm und ist in VA-Ausführung zu liefern. Die Abdeckung muss tagwasserdicht sein und verfügt über eine integrierte Dichteinlage. Zur sicheren und komfortablen Bedienung ist sie mit einer Gasdruckfeder auszustatten, klapp- und arretierbar, sowie verriegelbar. Der Einbau erfolgt bodengleich und entsprechend den geltenden Normen, Richtlinien und den anerkannten Regeln der Technik.
Menge: 1,000 St

**9.5.40 Lüftungskamin / Entlüfungsrohr liefern und Einbauen**
Es sind zwei Lüftungskamine beziehungsweise Entlüftungsrohre in Sondermaß aus Edelstahl (VA) zu liefern. Die Ausführung hat den vorgesehenen Lüftungsanforderungen des Schachtbauwerks zu entsprechen und ist montagefertig bereitzustellen. Die Bauteile müssen korrosionsbeständig sein und gemäß den technischen Vorgaben sowie den anerkannten Regeln der Technik gefertigt werden.
Menge: 2,000 St

**9.5.50 Schachtleiter aus Edelstahl liefern und Einbauen**
Eine Schachtleiter aus Edelstahl V2A (Werkstoff 1.4301) ist separat zu liefern. Die Leiter besitzt eine Länge von 1.960 mm mit sieben Sprossen, eine lichte Breite von 400 mm sowie eine Tritthöhe von 280 mm. Die Leiter ist korrosionsbeständig auszuführen und so vorzubereiten, dass sie für den sicheren Zugang zum Schacht geeignet ist. Lieferung erfolgt montagefertig entsprechend den geltenden Normen und Herstelleranforderungen.
Menge: 1,000 St

**9.5.60 Einstiegshilfe, versenkbar liefern und Einbauen**
Eine versenkbare Einstiegshilfe zur Wandmontage in VA-Ausführung ist zu liefern und montagebereit bereitzustellen. Die Einstiegshilfe muss für den sicheren Schachteinstieg ausgelegt sein, den Anforderungen an korrosionsgeschützte Edelstahlsysteme entsprechen sowie den anerkannten Regeln der Technik und den einschlägigen Sicherheitsvorschriften genügen.
Menge: 1,000 St

**9.5.70 Statik für Bauwerke > 4 ,0 bis 10,0 m² Grundfläche**
Für das Schachtbauwerk ist eine prüffähige statische Berechnung zu erstellen. Die Statik umfasst alle erforderlichen Nachweise für das Fertigteilsystem einschließlich Behälter, Übergangsplatte, Abdeckung, Auflagerbereiche, Transport- und Versetzankerpunkte sowie die Lastannahmen aus SLW 60 / EC2. Die Berechnung berücksichtigt die äußeren Abmessungen von etwa 5,40 m × 1,80 m, eine Bauwerkstiefe von rund 2,66 m sowie ein Gesamtgewicht von ca. 27 t. Sämtliche Expositionsklassen (XC4, XA2, XF3, XM1, WA, WU) und Materialqualitäten (C45/55 LVB, SR) sind in der statischen Bemessung vollständig zu berücksichtigen. Die Statik ist nach den geltenden technischen Regelwerken, Eurocodes und den jeweils einschlägigen Normen zu erstellen und in prüffähiger Form vorzulegen.

In diese
Position sind alle Kosten einzurechnen, die zur technischen und baustatischen Bestimmung des Bauwerkes nach dem
bauseitigen Entwurf notwendig sind, wie u. a. : Alle statischen
Berechnungen, Bemessungen, B ewehrungspläne, Stahllisten
und die Prüfung durch einen Prüfingenieur .
Die geprüften Pläne sind in 2 - facher Ausfertigung vorzulegen.
Menge: 1,000 St

**9.5.80 Anbohren von Schachtbauwerken für DN 100, bis DN200**
Die Herstellung der Ablauföffnungen, Zulauföffnungen sowie der BE-Entlüftung erfolgt bauseits durch eine externe, vom Auftraggeber beauftragte Firma. Im Rahmen der Schachtfertigteile sind hierfür folgende Öffnungen bzw. Rohranschlüsse vorgesehen:
Für die Ablauföffnungen sind drei Faserzementrohre (FZ-Rohr) DN 150 mm mit einer Länge von 200 mm und einer Einbauhöhe von 250 mm vorgesehen. Für den Zulauf ist ein Faserzementrohr DN 100 mm mit einer Länge von 200 mm und einer Einbauhöhe von 200 mm vorgesehen. Die BE-Entlüftung erhält ein Faserzementrohr DN 200 mm mit einer Länge von 200 mm und einer Einbauhöhe von 300 mm.

Die Ausführung, Montage und Abdichtung dieser Bauteile erfolgen vollständig durch die bauseitige Fachfirma; der Auftragnehmer stellt lediglich die erforderlichen Öffnungen bzw. Einbaubereiche gemäß Zeichnung bereit.
Menge: 5,000 St

#### Abschnitt 9.6 Entlüftung

**9.6.10 Lüftungsleitung DN 100 mit Deflektorhaube**
*** Pauschalposition
Liefern und herstellen einer Lüftungsleitung aus KG-Rohr DN 100 einschließlich aller erforderlichen Formstücke, Verbindungen und Befestigungen.

Die Lüftungsleitung ist über eine Länge von ca. 15 m im Erdreich zu verlegen. Hierzu ist ein Leitungsgraben fachgerecht herzustellen, die Rohrleitung mit geeignetem Gefälle einzubauen, lagenweise zu verfüllen und zu verdichten. Erforderliche Erdarbeiten, Bettung, Verfüllung sowie das Wiederherstellen der Oberfläche werden gesondert vergütet

Die Lüftungsleitung ist bis über Gelände zu führen und mit einer Edelstahl-Deflektorhaube DN 100 als wettergeschützter Abschluss auszustatten. Die Ausführung hat standsicher, korrosionsbeständig und dauerhaft dicht zu erfolgen.

Einbindung und Leitungsführung sind vor Ort mit der Bauleitung abzustimmen. Bestehende Leitungen und Medien im Bereich des Veranstaltungsgeländes sind zu beachten und gegen Beschädigung zu sichern.

Hinweis:
Vorhandene Leitungen, Schächte, Hydranten oder sonstige Einbauten im Veranstaltungsgelände sind vor Ausführung zu lokalisieren. Erforderliche Abstimmungen mit dem Auftraggeber bzw. Betreiber sind in die Einheitspreise einzurechnen.
Menge: 1,000 psch

### Bereich 10 Sonstiges

#### Abschnitt 10.1 Verlegung der Kabelschutzrohre

**10.1.10 Kabelschutz-Flexrohr DN 110 aus PE**
Kabelschutz-Flexrohr aus Polyethylen, Nennaußendruchmesser 110mm mit Zugdraht liefern und in Kabelgraben verlegen
Menge: 50,000 m

#### Abschnitt 10.2 Überfahrplatten

**10.2.10 Überfahrplatten Stahl 20mm**
Überfahrplatten aus Stahl, Blechstärke 20mm, mit 4 Lochungen für den Krantransport, Blechstärke 20mm,
Maße: 1,25m x 3,00m,
im Bereich der Straßenquerung,
inkl. Krantransport liefern und vorhalten, mehrmaliges Verlegen ist mit einzukalkulieren
Menge: 50,000 St

**10.2.20 Fahrplatten / Flächenschutz**
Fahrplatte 2000mm x 1000mm, Stärke 20mm aus PE-HD nach DIN und ISO ohne Struktur für jeden Untergrund beständig gegen Hitze und Frost, UV-beständig liefern und über die gesamte Bauzeit vorhalten.
Menge: 400,000 m

**10.2.30 aufnehmen und verlegen der Fahrplatten**
passend zur Fahrzeugspur in den Vegetationsflächen bei Notwendigkeit zum Schutz der Flächen. Absprache mit der Bauleitung.
Inkl. aller Transportarbeiten innerhalb der Baustelle, auslegen und wiederaufnehmen.
Menge: 30,000 St

#### Abschnitt 10.3 Reptilienschutzzaun

**10.3.10 Reptilienschutzzaun aufbauen**
Reptilienschutzzaun aufbauen, in Teillängen, Untergrund unbefestigt, glatte Plane, UV-beständig, witterungsbeständig,
Bauhöhe: ca. 50cm
Standhöhe: ca. 40cm,
inkl. Befestigungstäbe aus Metall,
Befestigungsstäbe im Boden verankern, Schutzzaun befestigen.
Menge: 85,000 m

**10.3.20 Reptilienschutzzaun sichern**
Reptilienschutzzaun der Vorpositionen über die Bauzeit sichern, in Teillängen, Untergrund unbefestigt, Befestigungsstäbe richten,
Standfüßeüberprüfen und richten,
lose Folien befestigen,
beschädigte Folien austauschen
Menge: 15,000 Tage

**10.3.30 Reptilienschutzzaun abbauen**
Reptilienschutzzaun der Vorpositionen nach der Baueit abbauen, in Taillänge, Untergrund unbefestigt, glatte plane, UV-beständig, witterungsbeständig,
Bauhöhe: ca. 50cm
Standhöhe: ca. 40cm,
Inkl. Befestigungsstäbe aus Metall, Befestigungsstäbe sind im Boden verankern, Schutzzaun ist befestigen.
Menge: 85,000 m

#### Abschnitt 10.4 Baufeldräumung

*Hinweis: Vortext*
Zur Installation der Akzent-Beleuchtung in den ehemaligen Erzbunkerwänden müssen die einzelnen Abteilungen der ehemaligen Erzbunker frei geräumt werden. Hier lagerten bisher Materialien zum Wiedereinbau im RheinPark.
Diese Materialien müssen nun von den Erzbunkerwänden zum Lagerplatz der Kläranlage Hochfeld (Förderweg 600 m) zum weiteren Verbleib transportiert werden.

**10.4.10 Transport Sitz- Bänke mit Fundamenten**
Transport Sitz- Bänke mit Fundamenten
Aufnehmen und transportieren von Sitzbänken zum Lagerplatz Kläranlage.
Förderweg 600 m.
Maße der Bänke: L/B/H ca. 45/47/195cm
Material: Metall
In verschiedenen Ausführungen, teils mit Lehne, Teillehne und Seiten- Lehne und Liegenartig.
Mit vorhandenen und festansitzenden Fundamenten an den beiden Außenwangen: ca. 50 x 75 x 40 cm.
Siehe Beispielbild I und II.
Siehe Beispielbild:
Anlage Nr.6_Beispielbild_Baufeldräumung.jpg

Anlage Nr.7_Beispielbild_Baufeldräumung.jpg
Menge: 18,000 St

**10.4.20 Transport Sitz- Bänke ohne Fundamente**
Aufnehmen und transportieren von Sitzbänken zum Lagerplatz Kläranlage.
Förderweg 600 m.
Maße der Bänke: L/B/H ca. 45/47/195cm
Material: Metall
In verschiedenen Ausführungen, teils mit Lehne, Teillehne und Seiten- Lehne und Liegenartig.
Siehe Beispielbild:
Anlage Nr.6_Beispielbild_Baufeldräumung.jpg

Anlage Nr.7_Beispielbild_Baufeldräumung.jpg
Menge: 15,000 St

**10.4.30 Transport Mülleimer mit Fundamenten**
Aufnehmen und transportieren von Mülleimern (ca. 60 l) zum Lagerplatz Kläranlage.
Förderweg 600 m.
Maße der Mülleimer: L/B/H ca. 45/47/85cm
Material: Metall
Mit vorhandenem und festansitzendem Fundament, ca. 50 x 75 x 40 cm

Siehe Beispielbild:
Anlage Nr.6_Beispielbild_Baufeldräumung.jpg

Anlage Nr.7_Beispielbild_Baufeldräumung.jpg
Menge: 6,000 St

**10.4.40 Transport Mülleimer ohne Fundamenten**
Transport Mülleimer ohne Fundamente
Aufnehmen und transportieren von Mülleimern (ca. 60 l) zum Lagerplatz Kläranlage.
Förderweg 600 m.
Maße der Mülleimer: L/B/H ca. 45/47/85cm
Material: Metall
Siehe Beispielbild:
Anlage Nr.6_Beispielbild_Baufeldräumung.jpg
Menge: 4,000 St

**10.4.50 Transport Absperrpfosten**
Transport Absperrpfosten
Aufnehmen und transportieren von Absperrpfosten zum Lagerplatz Kläranlage.
Förderweg 600 m.
Maße der Sperrpfosten: Länge 125 cm
Material: Metall
Siehe Beispielbild:
Anlage Nr.6_Beispielbild_Baufeldräumung.jpg
Menge: 14,000 St

**10.4.60 Transport Sitzhocker mit Fundamenten**
Transport Sitzhocker mit Fundamenten
Aufnehmen und transportieren von Sitzhocker zum Lagerplatz Kläranlage.
Förderweg 600 m.
Maße der Sitzhocker: L/B/H ca. 45/47/46cm
Material: Metall
Mit vorhandenem und festansitzendem Fundament, ca. 50 x 75 x 40 cm.
Siehe Beispielbild:
Anlage Nr.7_Beispielbild_Baufeldräumung.jpg
Menge: 4,000 St

**10.4.70 Transport Paletten- Material**
Transport Paletten- Material
Aufnehmen und transportieren von beladenen Euro-Paletten zum Lagerplatz Kläranlage.
Förderweg 600 m.
Material: Steinplatten, Zaunelemente, Beton- Großpflastersteine
Inklusive Sicherung des gestapelten Materials durch Spannfolie.
Siehe Beispielbild:
Anlage Nr.8_Beispielbild_Baufeldräumung.jpg
Menge: 33,000 Pal.

**10.4.80 Transport Metten Paletten- Material, Gitterbox**
Transport Metten Paletten- Material, Gitterbox
Aufnehmen und transportieren von beladenen Metten- Paletten und einer Gitterbox zum Lagerplatz Kläranlage.
Förderweg 600 m.
Material: Beton- Großpflastersteine La Linia
Die Paletten sind original verpackt- nur Transport.
Menge: 11,000 Pal.

**10.4.90 Transport Naturstein-Großpflaster**
Transport Naturstein-Großpflaster
Einsacken, aufnehmen und transportieren von vorhandenen in Schüttung liegendem Naturstein-Großpflaster 12/14cm.
Einsacken in Kunststofftransport-Big-Pags. Benötigte Menge Big-Pags 4 Stück.
Liefernachweis:
BigBagStore.eu (RuGo Bags GmbH)
Dernbacher Straße 53a
56424 Ebernhahn
Deutschland
info@bigpagstore.eu
Produktinformation:
 "Big Bag "1.500 kg" 100x100x200cm oben offen / Boden geschlossen"
4 Hebeschlaufen á 25 cm, stabiles Polypropylen-Gewebe
Außenmaße: 100 x 100 x 200 cm
Befüllung von oben, keine Beschichtung, Boden geschlossen, Hebegurte seitlich vernäht
Kapazität 2 m³, Nutzlast 1500 kg, SF Einweg

oder gleichwertig.

Angebotes Produkt:………………………………
HERSTELLER UND TYP SIND UNBEDINGT IN DAS BIETERANGABENVERZEICHNIS EINZUTRAGEN!
Menge: 3,000 m3
